# 25-002_Stadt Lünen_Quartiers
Angebotsaufforderung (GAEB 90, DA83)
Währung: EUR
Auftraggeber: Stadt Lünen

## Zusätzlicher Text
Leistungsverzeichnis

Projektanschrift: Quartierstreff
 Westfaliastraße
 44532 Lünen

Maßnahme: Neubau Quartierstreff Lünen

Gewerk: KG 440 "Elektrische Anlagen"
 KG 450 "Kommunikations-, sicherheits- und
 informationstechnische Anlagen"

## Zusätzlicher Text
Baubeschreibung:

Geplant ist ein 1-geschossiges Gebäude auf der Viktoriabrachfläche mit
Räumen für Versammlungen, eine Küche, eine Werkstatt sowie einen Raum
für die ehemalige Grubenwehr.

Die Gebäudehülle wird in Anlehnung an den Passivhausstandard PHPP
errichtet.

## Zusätzlicher Text
Maßnahme :

Neubau des Quartierstreff im Rahmen der Internationalen Gartenschau
2027.

## Zusätzlicher Text
Anlagenbeschreibung:

Hauptverteiler, Unterverteiler
Für das Gebäude wird aufgrund der Leistung eine Wandlermessung benötigt.
Es ist vorgesehen, den Schrank im Technikraum in der Nähe der
Hauseinführung zu platzieren. Für die Grubenwehr und die Werkstatt ist
jeweils ein separater Unterverteiler geplant.

Verlegesystem
Im Gebäude ist die Kabelverlegung überwiegend über Kabelrinnen und
Sammelhalter vorgesehen.
In den Büroräumen erfolgt die Erschließung der Arbeitsplätze über
installierte Kabelkanäle, um eine flexible und geordnete Leitungsführung
für Strom, Daten und weitere Anschlüsse sicherzustellen.

Schaltung der Beleuchtung
Die Beleuchtung in den Fluren und WC-Bereichen wird über Präsenzmelder
geschaltet.
Die DALI-fähige Beleuchtung im Multifunktionsraum wird über ein
KNX-Raumbediengerät gesteuert und ermöglicht so eine flexible Anpassung
der Lichtstimmung.
In den Mitarbeiterräumen erfolgt die Steuerung der Beleuchtung
kombiniert über Schalter und Präsenzmelder, um sowohl manuelle als auch
automatische Bedienung zu ermöglichen.

Steckdosen, Anschlüsse
Die Anzahl und Position der Steckdosen werden gemäß DIN 18015 geplant.
Die Anschlüsse für die Küche wurden durch Vorgaben der ZGL festgelegt.
Im Multifunktionsraum sind zusätzlich drei Bodentanks zur flexiblen
Nutzung vorgesehen. Anschlüsse für Lüftung, Hygienespülungen sowie
Klimaanlagen sind bereits in den Kosten berücksichtigt.

Beleuchtungskörper
Die Beleuchtungsanlagen werden gemäß den genannten Normen und
Vorschriften insbesondere DIN EN 12464, BGI 856, DIN 5035,
Arbeitsstättenrichtlinie ASR 7/3 und 7/4 ausgelegt und dimensioniert.
Alle Beleuchtungskörper werden mit LED-Leuchtmitteln bestückt.

Für die Räume sind folgende Beleuchtungsstärken definiert:
Multifunktionsraum: 300 Lux (dimmbar)
Büro: 500 Lux (dimmbar)
Flure: 100 Lux
WC-Bereiche: 200 Lux
Pausenräume: 200 Lux
Lager- & Technikräume 100 Lux
Küche: 500 Lux

Sicherheitsbeleuchtung
Die Notbeleuchtung für alle Verkehrswege wird mithilfe von
Rettungszeichenleuchten in LED-Technik (Dauerschaltung) gewährleistet.
Für die Sicherheitsbeleuchtung kommen LED-Leuchten in
Bereitschaftsschaltung zum Einsatz.

Die Mindestbeleuchtungsstärke in der Mittelachse der Flucht- und
Rettungswege beträgt 1 Lux. In der Planung sind Kosten für ein
Zentralbatteriesystem enthalten.

Sonnenschutzsteuerung
Aufgrund des Passivhausstandards werden einige Fenster hochbauseitig mit
Sonnenschutz ausgestattet, ausgenommen sind Fluchttüren. Die geplante
Steuerung erfolgt zentral über das KNX-System, zusätzlich besteht in den
einzelnen Räumen die Möglichkeit zur manuellen Bedienung.

Elektrische Fußbodenheizung
Für den Bewegungsraum soll auf Wunsch der Stadt Lünen eine
Fußbodenheizung installiert werden. Da kein zentraler Wärmeerzeuger
vorhanden ist, werden elektrische Heizmatten eingeplant.

Gebäudesystemtechnik KNX
Es ist vorgesehen, die gesamte Gebäudesteuerung über ein KNX-System
abzubilden.
Grund hierfür ist die Vielzahl an Gewerken - wie Heizung, Kühlung,
Beleuchtung und Sonnenschutz -, die in das System eingebunden werden
sollen. Durch die einheitliche KNX-Steuerung wird dem Nutzer eine
zentrale, intuitive und benutzerfreundliche Bedienmöglichkeit zur
Verfügung gestellt.

Netzwerktechnik
Für die Datenverkabelung schlagen wir die Errichtung einer
strukturierten Verkabelung vor. Dazu werden CAT7-Kabel von
RJ-45-Anschlussdosen in den einzelnen Räumen auf Patchfelder in einem
19"-Schrank, mit 21HE aufgelegt. Als Standort für den Schrank ist der
EDV-Raum vorgesehen. In diesen Schrank können dann weitere bauseits
gelieferte Geräte wie ein Server für das Kassensystem oder eine
Telefonaufbereitungsanlage untergebracht werden.

Klingelanlage
An den Gebäudeeingängen ist eine Klingelanlage für die Türkommunikation
vorgesehen.

Brandmeldeanlage
Alle Aufenthalts-, Technik-, Mitarbeiter- und Versammlungsräume werden
mit verkabelten Brandmeldern ausgestattet, wodurch eine flächendeckende
Überwachung gewährleistet ist.  Sanitärräume sind davon ausgeschlossen.
 Die Brandmeldeanlage dient ausschließlich der internen Alarmierung und
wird nicht auf die Feuerwehr aufgeschaltet. Die Erkennung erfolgt über
die Kenngröße Rauch.

## Zusätzlicher Text
Verteilung der Gefahr (§ 7 VOB/B), Bauwesenversicherung

Der AG hat eine Bauwesenversicherung abgeschlossen, welche die
Leistungen des Auftragnehmers mit abdeckt. Sofern der AN durch einen
Versicherungsfall betroffen ist, trägt er diesen Selbstbehalt im
Verhältnis zum Auftraggeber. Der Auftragnehmer beteiligt sich an der
Versicherungsprämie mit nachfolgenden %-Satz der Schlussrechnungssumme
in Euro. Der Betrag kommt von der Schlussrechnung in Abzug.

## Zusätzlicher Text
Benutzung von Wasser- und Energieanschlüssen (§ 4 Abs. 4 VOB/B)

Die Anschlussanlagen für Wasser und Energie erstellt der
Rohbauunternehmer und hält diese während der gesamten Bauzeit vor. Von
den Kosten hierfür sowie für die Verbrauchskosten trägt der
Auftragnehmer einen Betrag mit nachfolgenden %-Satz der
Schlussrechnungssumme.

## Zusätzlicher Text
Abzüge

- Bauleistungsversicherung 0,2 %
- anteilige Baubeschilderung -
- anteilige Baureinigung -
- anteiliges Bauwasser 0,5 %
- anteiliger Baustrom 0,5 %

## Zusätzlicher Text
Allgemeine Vertragsbedingungen

Es gelten die allgemeinen Vertragsbedingungen nach VOB / B in der
aktuellen Fassung bei Vertragsabschluss bzw. Beauftragung.

## Zusätzlicher Text
Zusätzliche Vertragsbedingungen

Die hieraus entstehenden Leistungen sind in die Einheitspreise mit
einzukalkulieren.

## Zusätzlicher Text
Ausführungsunterlagen

Die erforderlichen Ausführungsunterlagen werden einfach als Plot oder in
Form von Datenträgern übergeben. Vervielfältigungen hat der
Auftragnehmer in Eigenregie durchzuführen und zu kalkulieren.

## Zusätzlicher Text
Abnahme

Es erfolgt eine förmliche Abnahme nach vollständiger Fertigstellung
aller Lieferungen und Leistungen nach schriftlichem Antrag des
Auftragnehmers.
Vor der Abnahme sind sämtliche Bedienungs-, Wartungs- und
Revisionsunterlagen zur Prüfung vorzulegen. Die vorgenannten Unterlagen
sind spätestens 4 Wochen vor dem schriftlichen Antrag zur Abnahme 1-fach
zur Prüfung einzureichen.

Sofern auf Verlangen Teilleistungen vorzeitig abgenommen  werden,
beginnen die Fristen für die Mängelansprüche jedoch erst mit der Abnahme
der Gesamtleistung.

## Zusätzlicher Text
Abrechnung

Aufmaße
Die Aufmaße müssen nach Gebäudeteilen, Etagen oder nach ähnlichen
Abschnitten aufbereitet werden. Die Einzelaufmaße sind in kumulierten
Gesamtmengen (aufgelaufene Leistung) anzugeben. Die Aufmaßaufbereitung
ist vor Rechnungsstellung mit der Fachbauleitung abzustimmen.

Rechnung
Zu jeder Rechnung sind die vorbeschriebenen Aufmaße beizulegen. Jede
Rechnung ist kumuliert aufzubauen. Teilrechnungen sind in einem
realistischen Rahmen im Verhältnis zur Auftragssumme zu stellen.

Rechnungen sind immer parallel an das baubegleitende Ingenieurbüro
(Fachplaner) und an den Auftraggeber (ZGL) zu richten.

## Zusätzlicher Text
Technische Freigaben

Bei später nicht mehr zugänglichen Bauleistungen müssen vor
Weiterführung der Arbeiten technische Freigaben erfolgen. Sie dienen
ausschließlich zur Feststellung eines Bauzustandes. Sie sind mit der
Fachbauleitung abzustimmen und stellen keine Abnahme dar.

## Zusätzlicher Text
Ausführungsfristen

Sollte die Einhaltung der vereinbarten Termine aus Gründen, die der
Auftragnehmer zu vertreten hat, gefährdet sein, ist er verpflichtet,
kurzfristig Abhilfe zu schaffen, ohne Mehrpreis für den Auftraggeber.

Lieferzeiten von Komponenten sind einzukalkulieren und liegen in der
Verantwortung des Auftragnehmers.

## Zusätzlicher Text
Allgemeine technische Vertragsbedingungen nach VOB/C

Es gelten die allgemeinen  technischen Vertragsbedingungen nach VOB/C.

## Zusätzlicher Text
Zusätzliche technische Vertragsbedingungen

Die hieraus entstehenden Leistungen sind in die Einheitspreise mit
einzukalkulieren.

## Zusätzlicher Text
Schutz- und Sicherheitsmaßnahmen

Alle Schutz- und Sicherheitsmaßnahmen sind nach den
Unfallverhütungsvorschriften und den behördlichen Bestimmungen, wie in
der VOB Teil C Abschnitt 4.1.4 (Nebenleistungen, Besondere Leistungen)
erwähnt, einzuhalten und mit einzukalkulieren.

Ist ein Sicherheits- und Gesundheitsschutzkoordinator (SiGeKo) auf der
Baustelle vorhanden so sind seine Anweisungen folge zu leisten und
unverzüglich umzusetzen.

## Zusätzlicher Text
Bestands- und Revisionsunterlagen

Soweit nicht ausdrücklich festgehalten, sind die Kosten für die
Bestands- und Revisionsunterlagen in die Einheitspreise
einzukalkulieren.

## Zusätzlicher Text
Koordination mit anderen Gewerken

Der Auftragnehmer ist zur Koordination seiner Leistung mit den anderen
Gewerken verpflichtet.

## Zusätzlicher Text
Schuttbeseitigung

Der bei Stemm-, Bohr- und Fräsarbeiten anfallende Schutt ist in kurzen
Abständen auf Kosten des Auftragnehmers zu beseitigen.

## Zusätzlicher Text
Einzureichende Unterlagen (vor Abnahme)

- Fertigmeldung des Auftragnehmers
- Einweisungsprotokoll (unterschrieben vom Anlagenbetreiber)
- Revisionsunterlagen komplett

Einzureichende Unterlagen (vor Schlussrechnung)

- Abnahmeprotokoll (von allen Beteiligten unterschrieben)
- Protokoll über mängelfreie Leistung (Nachbegehungsprotokoll)
- geprüfte und für vollständig erklärte Revisionsunterlagen

## Zusätzlicher Text
Gleichwertigkeit (gleichwertiger Art)

Für einzelne Hauptkomponenten wird in der Leistungsbeschreibung das
angebotene Fabrikat und Typ abgefragt.

Die Bereiche

Angeboten wird

Fabrikat  : "...................................."
  (Zwingend auszufüllen!)

Typ : "....................................."
  (Zwingend auszufüllen!)

sind für die Gleichwertigkeitsprüfung zwingend auszufüllen!

Die für die Gleichwertigkeitsprüfung nötigen technischen Unterlagen bzw.
Datenblätter sind dem Angebot kostenlos beizufügen.

## Zusätzlicher Text
Muster

Es bleibt dem Bauherrn oder seinem Vertreter überlassen, von sämtlichen
zur Verfügung kommenden Materialien und Bauteilen die kostenlose
Bereitstellung von Mustern und Proben vom Auftragnehmer zu verlangen.
Die Muster sind nach Aufforderung des Auftraggebers oder Fachbauleiters
auf Kosten des Auftragnehmers wieder abzutransportieren.

## Zusätzlicher Text
Schriftverkehr

Der Schriftverkehr ist ausschließlich in deutscher Sprache
durchzuführen.

## Zusätzlicher Text
Montageunterlagen

Der Auftragnehmer hat nach den eigenerstellten und genehmigten
Montageunterlagen die Ausführung vorzunehmen. Änderungen, die während
der Ausführung auftreten, sind in den Montageunterlagen nachzuarbeiten.

Diese Position ist für die Pflege der Montagezeichnungen während der
Bauphase gedacht. Die vor Ort besprochenen Änderungen sind zeitnah
einzupflegen, damit während der Baubegehung mit letztgültigen
Zeichnungen gearbeitet werden kann.

Die Ausführungszeichnungen des Ingenieurbüros sind keine
Montagezeichnungen.

## Zusätzlicher Text
Vorhalten von Montagegeräten, Einrichtungen

Lieferung,  Aufstellen und Vorhalten aller für die fachgerechte Montage
erforderlichen Werkzeuge, Schweißgeräte, Trennjäger, Bohrgeräte,
Hebezüge, hydraulische Pressen, mobile Kraneinrichtungen, Gerüste,
Transportmittel, Hilfsmontageeinrichtungen u. ä. sind im Einheitspreis
mit einzukalkulieren.

## 25-002_LV_KG440_Lph6
Datum: 24.10.25

### 1 KG 440 - Elektrische Anlagen

#### 1.1 Niederspannungsverteilungen

##### 1.1.1 UV1 Technikraum

**1.1.1.1 Komplettschrank, IP55/II, 1700x1050x275mm**
Einzelstandverteiler für die Innenraummontage mit
VDE-Gutachten nach DIN EN 61439-1/-2/-3 und Maßnorm DIN
43 870, zur Aufputz Montage. Zum Aufbau einer
Niederspannungsverteilung bis 800 A, 3AC 230/400 V 50
Hz. Luft- und Kriechstrecken nach DIN VDE 0110-1/-2.
Bestehend aus Schrank mit Tür. Durchsteckflansche oben,
unten offen. Sammelschienendurchführungen als seitliche
Vorprägung. Tür aufliegend, mit innen liegenden
Scharnieren, Türanschlag standardmäßig rechts,
wechselbar.

Höhe  : ca. 1800 mm
Breite  : ca. 1050 mm
Tiefe  : ca. 275 mm
IP-Klasse  : IP55
Schutzklasse : Sk II
Anzahl Felder : 4
Montage auf : Bodenbefestigung
Anzahl Schranktüren : 2
Anzahl der Schlösser : 1

Inklusive dem folgendem Innenausbau:

Anzahl
Artikel
2 Stk.
Baustein, ca. 150x500mm, für Reiheneinbaugeräte
waagerecht, 2x12 PLE
2 Stk.
Baustein, ca. 300x500mm, für Reihenklemmen waagerecht
6 Stk.
Baustein, ca. 300x500mm, für Reiheneinbaugeräte
waagerecht, 4x12 PLE
1 Stk.
Baustein, ca. 300x250mm, für 2 Trenner NH00 auf
Sammelschienensystem 40mm
1 Stk.
Baustein ca. 300x250mm, für SLS auf Sammelschienesystem
40mm waagerecht
1 Stk.
Baustein, ca. 300x500mm, für D-Sicherung,
Sammelschienensystem 60mm waagerecht

Einschließlich:
sämtlichem Befestigungs- und Zubehörmaterial
(Sammelschienen, Tragschienen, Quertraversen,
Abdeckstreifen),
aller erforderlichen Prüfzeugnisse und
Herstellerbescheinigungen,
dauerhafter Beschriftung,
fachgerechtem Einführen und Auflegen aller Leitungen
und Kabel.

Liefern und betriebsfertig montieren.
Menge: 1,000 St

**1.1.1.2 Fi-LS 1P+N 6kA C-10A 30mA Typ A**
Fehlerstrom-Leitungsschutzschalter 1P+N 6kA B-16A 30mA
Typ A Fehlerstrom-Leitungsschutzschalter nach DIN EN
61009-1 (VDE 0664-20) mit Klemme, am Abgang bis 20 A
und am Zugang bis 63 A, blaue Test-Taste und
Fehlerstromanzeige. Einfache Einzelentnahme aus dem
Phasenschienenverbund. Geeignet zum nachträglichen
Anbau von Zusatzeinrichtungen. Beschriftungsmöglichkeit
direkt am Gerät.

Auslösercharakteristik  : B
Nennstrom  : 16 A
Typ des Fehlerstromschutzes  : A
Bemessungsfehlerstrom  : 30 mA
Isolationsspannung  : 500 V
Stoßspannungsfestigkeit  : 4000 V
Frequenz  : 50 Hz

liefern, montieren und betriebsfertig anschließen.
Menge: 4,000 St

**1.1.1.3 Fi-LS 1P+N 6kA C-10A 30mA Typ A**
Fehlerstrom-Leitungsschutzschalter nach DIN EN 61009-1
(VDE 0664-20) mit QuickConnect Klemme, am Abgang bis 20
A und am Zugang bis 63 A, blaue Test-Taste und
Fehlerstromanzeige. Einfache Einzelentnahme aus dem
Phasenschienenverbund. Geeignet zum nachträglichen
Anbau von Zusatzeinrichtungen. Beschriftungsmöglichkeit
direkt am Gerät.

Auslösercharakteristik  : B
Nennstrom  : 25 A
Typ des Fehlerstromschutzes  : A
Bemessungsfehlerstrom  : 30 mA
Isolationsspannung  : 500 V
Stoßspannungsfestigkeit  : 4000 V
Frequenz  : 50 Hz

liefern, montieren und betriebsfertig anschließen.
Menge: 1,000 St

**1.1.1.4 Fi-LS 1P+N 6kA C-10A 30mA Typ A**
Fehlerstrom-Leitungsschutzschalter 1P+N 6kA C-10A 30mA
Typ A Fehlerstrom-Leitungsschutzschalter nach DIN EN
61009-1 (VDE 0664-20) mit Klemme, am Abgang bis 20 A
und am Zugang bis 63 A, blaue Test-Taste und
Fehlerstromanzeige. Einfache Einzelentnahme aus dem
Phasenschienenverbund. Geeignet zum nachträglichen
Anbau von Zusatzeinrichtungen. Beschriftungsmöglichkeit
direkt am Gerät.

Auslösercharakteristik  : C
Nennstrom  : 10 A
Typ des Fehlerstromschutzes  : A
Bemessungsfehlerstrom  : 30 mA
Isolationsspannung  : 500 V
Stoßspannungsfestigkeit  : 4000 V
Frequenz  : 50 Hz

liefern, montieren und betriebsfertig anschließen.
Menge: 3,000 St

**1.1.1.5 Fi-LS 4P 6kA B-16A 30mA Typ A**
Fehlerstrom-Leitungsschutzschalter 4P 10kA B-16A 30mA
Typ A Fehlerstrom-Leitungsschutzschalter nach nach DIN
EN 61009-1 (VDE 0664-20) mit 4-poligem
Leitungsschutzschalter für 400 V Drehstromkreise und
einer Fehlerstromschutzschaltung im Kompaktgehäuse,
blaue Test-Taste und Fehlerstromanzeige. Einfache
Einzelentnahme aus dem Phasenschienenverbund. Geeignet
zum nachträglichen Anbau von Zusatzeinrichtungen.
Beschriftungsmöglichkeit direkt am Gerät.

Auslösercharakteristik  : B
Nennstrom  : 16 A
Typ des Fehlerstromschutzes  : A
Bemessungsfehlerstrom  : 30 mA
Isolationsspannung  : 500 V
Stoßspannungsfestigkeit  : 4 kV
Frequenz  : 50 Hz

liefern, montieren und betriebsfertig anschließen.
Menge: 1,000 St

**1.1.1.6 Fi-LS 4P 10kA B-32A 30mA Typ A**
Fehlerstrom-Leitungsschutzschalter 4P 10kA C-40A 300mA
Typ A Fehlerstrom-Leitungsschutzschalter nach DIN EN
61009-1 (VDE 0664-20) mit 4-poligem
Leitungsschutzschalter für 400 V Drehstromkreise und
einer Fehlerstromschutzschaltung im Kompaktgehäuse,
blaue Test-Taste und Fehlerstromanzeige. Einfache
Einzelentnahme aus dem Phasenschienenverbund. Geeignet
zum nachträglichen Anbau von Zusatzeinrichtungen.
Beschriftungsmöglichkeit direkt am Gerät.

Auslösercharakteristik  : C
Nennstrom  : 40 A
Typ des Fehlerstromschutzes : A
Bemessungsfehlerstrom  : 300 mA
Isolationsspannung  : 500 V
Stoßspannungsfestigkeit  : 4 kV
Frequenz  : 50 Hz

liefern, montieren und betriebsfertig anschließen.
Menge: 1,000 St

**1.1.1.7 Fehlerstromschutzschalter In 40 A, IFN 300mA Typ B S selektiv**
Allstromsensitiver Fehlerstrom-Schutzschalter (FI,
RCCB) nach DIN EN 61008-1 (VDE 0664-10), DIN EN
61008-2-1 (VDE 0664-11), DIN EN 61543 (VDE 0664-30) und
DIN EN 62423 (VDE 0664-40). Kurzzeitverzögerter FI zum
Schutz vor glatten Gleichfehler- und
Wechselfehlerströmen im Frequenzbereich bis 100 kHz.
Die Auslösung innerhalb dieses Frequenzbereiches bis 20
kHz erfolgt unterhalb von 420 mA. Zur Einhaltung der
Anforderungen aus den Installationsnormen DIN VDE
0100-410 und DIN VDE 0100-530. Geeignet zum
nachträglichen Anbau von Zusatzeinrichtungen (Montage
ohne Werkzeug). Anschlussklemmen mit Bi-Connect-Klemmen
unten, blaue Test-Taste,  Fehlerstromanzeige.

Bemessungsspannung  : 400 V AC 50/60 Hz
Bemessungsstrom  : 40 A
Fehlernennstrom  : 300 mA
Anzahl der Kontakte  : 4-polig
Typ  : B selektiv

Einschließlich allem Befestigungsmaterial und Zubehör,
sowie der Verdrahtung und der dauerhaften Beschriftung.

Liefern und betriebsfertig montieren.
Menge: 1,000 St

**1.1.1.8 Fehlerstromschutzschalter In 40 A, IFN 30 mA, 4-polig, Typ A**
Fehlerstrom-Schutzschalter (FI) nach DIN EN 61008-1
(VDE 0664-10), DIN EN 61008-2-1 (VDE 0664-11)
mit Bi-Connect-Klemmen unten, externe blaue Test-Taste
und Fehlerstromanzeige. Geeignet zum nachträglichen
Anbau von Zusatzeinrichtungen. Anschlussklemmen mit
Draht-Einschiebe-Schutz, Beschriftungsmöglichkeit
direkt am Gerät.

Bemessungsspannung  : 230/400 V AC 50/60 Hz
Typ des Fehlerstromschutzes : A
Fehlernennstrom  : 30 mA
Nennstrom  : 40 A
Bemessungskurzschlussstrom: 6kA
Anzahl der Kontakte  : 4-polig

Einschließlich allem Befestigungsmaterial und Zubehör,
sowie der Verdrahtung und der dauerhaften Beschriftung.

Liefern und betriebsfertig montieren.
Menge: 9,000 St

**1.1.1.9 Lasttrennschalter für Sicherungen D02 63A 1p+N Hutschiene**
D0-Sicherungslasttrennschalter zweipolig schaltbar,
1Phasig+Neutralleiter, für D02 Sicherungen, für
Hutschienenmontage. Mit Meldesystem für
Sicherungsausfall durch LED. Schraubkappenlose
Stecktechnik bietet werksseitigen dauerhaften
Kontaktdruck. Keine Kontaktlockerung während des
Betriebes. Abschließbar mit Vorhängeschloss und
plombierbar. Entnehmbarer Sicherungsstecker mit
Fingerschutz. Entspricht der Gerätenorm IEC 60947-3.

Sicherungsgröße : D02
Polanzahl : 1
Nennstrom : 63 A
Nennstrom für
Sicherungseinsätze : 2, 4, 6, 10, 16, 20, 25, 32, 35,
40, 50, 63
Montage auf : DIN Schiene
Bedingter
Bemessungskurzschlussstrom : 50 kA Icc
Isolationsspannung Ui : 800 V
IP-Klasse  : IP20

Liefern und betriebsfertig montieren.
Menge: 1,000 St

**1.1.1.10 Lasttrennschalter für Sicherungen D02 63A 3p+N Hutschiene**
D0-Sicherungslasttrennschalter vierpolig schaltbar,
3Phasig+Neutralleiter, für D02 Sicherungen, für
Hutschienenmontage. Mit Meldesystem für
Sicherungsausfall durch LED. Schraubkappenlose
Stecktechnik bietet werksseitigen dauerhaften
Kontaktdruck. Keine Kontaktlockerung während des
Betriebes. Abschließbar mit Vorhängeschloss und
plombierbar. Entnehmbarer Sicherungsstecker mit
Fingerschutz. Entspricht der Gerätenorm IEC 60947-3.

Sicherungsgröße : D02
Polanzahl : 3
Nennstrom : 63 A
Nennstrom für
Sicherungseinsätze : 2, 4, 6, 10, 16, 20, 25, 32, 35,
40, 50, 63
Montage auf : DIN Schiene
Bedingter
Bemessungskurzschlussstrom : 50 kA Icc
Isolationsspannung Ui : 800 V
IP-Klasse  : IP40

Liefern und betriebsfertig montieren.
Menge: 1,000 St

**1.1.1.11 Sicherungslasttrennschalter LT NH00/40mm, 160A Rahmenklemme**
NH00-Sicherungslasttrennschalter für
Sammelschienenmontage Abstand 40mm nach DIN EN
60947-3(VDE 0660-107)und geeignet für
NH-Sicherungseinsätze nach DIN 43620/1. Bestehend aus
3-poligem Schalterunterteil und plombierbarem
Griffeinsatz, Berührungsschutz am Griff, mit
verschiebbarem Klarsichtfenster zur Spannungsprüfung,
allpolig schaltend, zur Montage auf CU-Sammelschiene
Abstand 40mm, Abgang oben bzw. unten, ohne zusätzliche
Blende.

Nennstrom : 160 A
Bemessungskurzzeitstromfestigkeit
Icw unter 1s IEC60947 : 5 kA
Strombelastbarkeit bei AC22
 in Kategorie B : 160 A
Sicherungsgröße : NH00
Anschlussquerschnitt bei
flexiblem Leiter : 6 - 95 mm²
Anschlussquerschnitt
bei starrem Leiter : 6 - 95 mm²
Betriebstemperatur : -25 °C
Nominale Drehmoment : 4,50-4,50 Nm
Frequenz : 50-60 Hz
Gesamtverlustleistung
unter Nennstrom : 19 W
Gerätelebensdauer,
mechanische Schaltspiele : 1400
Gerätelebensdauer,
elektrische Schaltspiele : 200
Isolationsspannung Ui : 1000 V
Schutzart IP : IP3X
Tiefe : 104 mm

Liefern und betriebsfertig montieren.
Menge: 1,000 St

**1.1.1.12 Kombiableiter T1+T2+T3 4P Iimp 7,5kA TT/TNS**
Kombi-Ableiter zum Einsatz im Vorzählerbereich gemäß
VDE-AR-N 4100. Ableiter Typ 1 + Typ 2 nach DIN EN
61643-11 (VDE 0675-6-11). Folgestromfreie, gekapselte
Funkenstreckentechnologie. Direkt auf 40
mm-Sammelschienensystem montierbar. Kompatibel mit
Einspeiseadapter und Sammelschienenbox zum
Spannungsabgriff für RfZ und APZ. Optionaler
Fernmeldekontakt nachrüstbar. Blitzstoßstrom Iimp
(10/350µs) laut IEC61643 L-N(PEN)/ N-PE :7,5 / 30 kA.
Bemessungsspannung Uc laut IEC61643-1 :255 V.

Prüfklasse IEC61643-11
/ VDE0675-6-11  : T1+T2+T3

Netzform  : TT/TN-S
Montageart  : für Sammelschienen
Vorsicherung  : 160 A
Mit Fernmeldekontakt : Nein
Anzahl Module  : 1,5
Schutzpegel Up  : 1,5 kV
Betriebstemperatur  : -40.80 °C

liefern, montieren und betriebsfertig anschließen.
Menge: 1,000 St

*Hinweis*
Leitungsschutzschalter zum Einbau in ein
Verteilergehäuse, gemäß DIN EN 60898-1 (VDE 0641-11),
Berührungsschutz nach DIN EN 50274 VDE
0660-514:2002-11. Montage auf DIN Hutschiene.

**1.1.1.13 Leitungsschutzschalter In 10 A, Auslösecharakteristik C, 1-polig**
Leitungsschutzschalter wie zuvor beschrieben, jedoch

Bemessungsstrom In : 10 A
Auslösecharakteristik : C
Anzahl der Kontakte : 1-polig

Liefern und betriebsfertig montieren.
Menge: 8,000 St

**1.1.1.14 Leitungsschutzschalter In 16 A, Auslösecharakteristik B, 1-polig**
Leitungsschutzschalter wie zuvor beschrieben, jedoch

Bemessungsstrom In : 16 A
Auslösecharakteristik : B
Anzahl der Kontakte : 1-polig

Liefern und betriebsfertig montieren.
Menge: 42,000 St

**1.1.1.15 Leitungsschutzschalter In 16 A, Auslösecharakteristik B, 3-polig**
Leitungsschutzschalter wie zuvor beschrieben, jedoch

Bemessungsstrom In  : 16 A
Auslösecharakteristik  : B
Anzahl der Kontakte  : 3-polig
Bemessungsschaltvermögen
Icn nach IEC 60898-1 : 6 kA

Liefern und betriebsfertig montieren.
Menge: 3,000 St

**1.1.1.16 Leitungsschutzschalter In 20 A, Auslösecharakteristik B, 1-polig**
Leitungsschutzschalter wie zuvor beschrieben, jedoch

Bemessungsstrom In : 20 A
Auslösecharakteristik : B
Anzahl der Kontakte : 1-polig

Liefern und betriebsfertig montieren.
Menge: 1,000 St

**1.1.1.17 Leitungsschutzschalter In 20 A, Auslösecharakteristik B, 3-polig**
Leitungsschutzschalter wie zuvor beschrieben, jedoch

Bemessungsstrom In  : 20 A
Auslösecharakteristik  : B
Anzahl der Kontakte  : 3-polig
Bemessungsschaltvermögen
Icn nach IEC 60898-1 : 6 kA

Liefern und betriebsfertig montieren.
Menge: 1,000 St

**1.1.1.18 Leitungsschutzschalter In 25 A, Auslösecharakteristik B, 3-polig**
Leitungsschutzschalter wie zuvor beschrieben, jedoch

Bemessungsstrom In  : 25 A
Auslösecharakteristik  : B
Anzahl der Kontakte  : 3-polig

Liefern und betriebsfertig montieren.
Menge: 1,000 St

**1.1.1.19 Leitungsschutzschalter In 32 A, Auslösecharakteristik B, 3-polig**
Leitungsschutzschalter wie zuvor beschrieben, jedoch

Bemessungsstrom In  : 32 A
Auslösecharakteristik  : B
Anzahl der Kontakte  : 3-polig
Bemessungsschaltvermögen
Icn nach IEC 60898-1 : 6 kA

Liefern und betriebsfertig montieren.
Menge: 3,000 St

**1.1.1.20 Signalkontakt/ Hilfsschalter**
Signalkontakt/Hilfsschalter (umschaltbar) für RCCB.

Funktion:

Anzeige der Schaltstellung des FI-Schutzschalters
(RCCBs) oder Anzeige im Fehler-fall das
FI-Schutzschalter durch einen Fehlerstrom gegen Erde
ausgelöst hat (umschaltbar).

Liefern und betriebsfertig montieren.
Menge: 1,000 St

**1.1.1.21 Installationsschütz brummfrei 25A 4 Schließer 230V**
Schütz brummfrei nach DIN EN 61095 (VDE 0637-3) mit
Kontaktstellungsanzeige durch Anzeigefenster,
integriertes Beschriftungsfeld und geeignet zum
nachträglichen Anbau von Zusatzeinrichtung.
Gleichstrom-Magnetsystem mit Schutzschaltung gegen
Überspannung und zur Begrenzung von
Störspannungsspitze, zum brummfreien Dauerbetrieb und
gewährleistet geringe Schaltgeräusche.
Hinweis: Werden direkt mehrere Geräte eingebaut, ist
neben jedem zweiten Gerät ein Distanzstück (1/2 PLE)
einzubauen.

Kontaktart : 4NO
Nennstrom : 25 A
Anzahl Module : 2
Isolationsspannung Ui : 440 V
Betriebstemperatur : -10 - 50 °C
Lager-/Transporttemperatur : -40 - 80 °C
Anzahl der Kontakte : 4

Liefern und betriebsfertig montieren.
Menge: 3,000 St

**1.1.1.22 Klingeltrafo 230V / 8V, 2PLE**
Klingeltransformator mit Schutz gegen Kurzschluss oder
Überlast durch einen integrierten thermischen Schalter
auf der Primärseite.

Ausgangsspannung : 8 - 12 V
Leistungsaufnahme VA : 4 VA
Anzahl Module : 2
Temperaturschutz : Ja
Kurzschlusssicher : Ja
Ein-/Ausschalter : Nein

Liefern und betriebsfertig montieren.
Menge: 1,000 St

**1.1.1.23 KNX Busspannungsversorgung, 2TE REG, 320 mA**
KNX Busspannungsversorgung, 2TE REG, 320 mA
Ausführung mit Nennstrom 320 mA

- KNX Busspannungsversorgung mit integrierter Drossel
- Versorgungsspannung 230 V AC
- Nennstrom 320 mA, Dauerstrom 480 mA, Spitzenstrom 640
mA
- Kurzschlussfest
- Überlastsicher
- Temperaturüberwachung mit Abschaltung bei
Übertemperatur
- LED Anzeige für KNX-Bus-Reset, Normalbetrieb und
Überlast

Angeboten wird

Fabrikat : '........................................'
  (Ist zwingend auszufüllen!)

Typ : '........................................'
  (Ist zwingend auszufüllen!)

Liefern und betriebsfertig montieren.
Menge: 1,000 St

**1.1.1.24 KNX USB Interface, 2TE REG**
KNX USB Interface, 2TE REG
Ausführung im Reiheneinbaugehäuse

- Zur bidirektionalen Verbindung zwischen PC und
KNX-Bus via USB
- Kompatibel zur ETS 4/5/6
- PC Sleep mode Unterstützung
- Zum Updaten von KNX-Geräten

Angeboten wird

Fabrikat : '........................................'
  (Ist zwingend auszufüllen!)

Typ : '........................................'
  (Ist zwingend auszufüllen!)

Liefern und betriebsfertig montieren.
Menge: 1,000 St

**1.1.1.25 IP Gateway KNX/BACnet**
IP Gateway KNX/BACnet zur Kommunikation zwischen KNX
TP-Geräten und PCs oder anderen Geräten mit einer
Ethernet (100BaseT) Schnittstelle sowie, in Verbindung
mit einem LAN-Modem oder DSL-Router, zum Fernzugriff
auf eine KNX TP-Installation, mit BTL Zertifizierung
zur Nutzung als Schnittstelle mit der ETS und zu einer
Visualisierung, mit Nutzung des Protokolls KNXnet/IP,
mit einer KNXnet/IP Tunneling-Verbindung für Buszugriff
der ETS und anderer PC Software, mit einem BACnet
Application Specific Controller (B-ASC) als Gateway
zwischen KNX TP und BACnet IP, mit bis zu 250 BACnet
Objekten,
mit bis zu 455 BACnet Einträgen zur automatischen
Weiterleitung von BACnet Objektwerten bei Änderung
(COV-Subscriptions), mit automatischer Umsetzung der
KNX Kommunikationsobjekte in BACnet Objekte gemäss
Konfiguration mit der ETS, mit Zuweisung der
Netzwerkparameter über die ETS oder automatisch von
einem DHCP-Dienst im Netzwerk, mit 2 LEDs zur Anzeige
von Betriebsbereitschaft und IP-Kommunikation, mit
Spannungsversorgung über eine zusätzlich erforderliche
externe Sicherheitsspannungsquelle für DC 24 V, mit
steckbarem Klemmblock zum Anschluss der externen
Spannungsquelle, mit integriertem Busankoppler, mit
Busanschluss über Busklemme, mit Ethernetanschluss über
RJ45-Buchse, als Reiheneinbaugerät für Montage auf
Tragschiene TH35 DIN EN 60715

Technische Details:
- Abmessungen : ca. 72 x 90 x 60 mm (B x H x T)
- Abmessung Breite  : 4 TE (1 TE = ca. 18 mm)

Angeboten wird

Fabrikat : '........................................'
  (Ist zwingend auszufüllen!)

Typ : '........................................'
  (Ist zwingend auszufüllen!)

Liefern und betriebsfertig montieren.
Menge: 1,000 St

**1.1.1.26 KNX Schaltaktor 16-f., 8TE, 16A, 230VAC**
KNX Schaltaktor 16-fach, 8TE REG, 16 A, 230 V AC,
C-Last, Standard, 140 µF
Standardausführung mit bistabilen Relais Strom max. 16
A, kapazitive Last max. 140 µF

· Platzsparend durch optimalen Formfaktor
· Umfangreiche Applikation
· Handbedienung sperrbar und LED Anzeige je Kanal
· Schließer- und Öffnerbetrieb
· Status Rückmeldung für alle Kanäle (auch bei
manueller Betätigung)
· Zeitfunktionen (Ein-/Ausschaltverzögerung,
Treppenlichtfunktion)
· Erweiterte Logik und Szenenfunktion je Kanal
· Erweiterte Statusfunktionen (invertiert, zyklisch,
bei Sperre)
· Schwellwertschalter (1 Byte/2 Byte/2 Byte float)
· Betriebsstundenzähler
· Priorität/Zwangsführung mit automatischer
Rückfallzeit
· 4 mm² Anschlussklemmen. Alle L-Anschlüsse getrennt
· Versorgungsspannung über KNX-Bus

Angeboten wird

Fabrikat : '........................................'
  (Ist zwingend auszufüllen!)

Typ : '........................................'
  (Ist zwingend auszufüllen!)

Liefern und betriebsfertig montieren.
Menge: 1,000 St

**1.1.1.27 DALI Control Pro64 Gateway, 4TE REG, KNX**
DALI Control Pro64 Gateway, 4TE REG, KNX
Das DALI-Gateway ist Multi-Master DALI-2 zertifiziert.
Farbeinstellung durch HSV Ansteuerung. 1 DALI-Ausgang

· Einzelansteuerung von bis zu 64 EVGs / 16
DALI-Gruppen
· KNX Data Secure
· Unterstützt DALI und DALI-2 Standard
· Inbetriebnahme von bis zu 8 DALI-2 Bewegungsmeldern
oder Lichtsensoren
· Innovative HSV Farbsteuerung, RGB, RGBW und XY Farbe
nach DALI DT8 Standard in 64 Einzelkanälen / 16 Gruppen
· Tunable White Farbtemperatursteuerung in 64
Einzelkanälen / 16 Gruppen
· Unterstützung verschiedenster DALI DT6/DT8 EVGs
· Unterstützung von DT1 Einzelbatterie-Notleuchten mit
Farbsteuerung
· Integriertes Farbsteuermodul zur zeitabhängigen
Steuerung der Lichtfarbe
· Aktive Statusabfrage einzelner EVGs bei externer
Übersteuerung
· Unterstützt EVGs vom Device-Typ 51, um Energie- oder
Leistungswerte direkt zur Verfügung zu stellen
· Integrierte DALI-Konstantlichtregelung für bis zu 3
Lichtgruppen
· Handbedienung für alle 16 Gruppen
· 16 Szenen mit individuellen Dimmzeiten
· Energiesparfunktion, 16 flexible Standby-Gruppen zur
Abschaltung beliebiger Einzelkanäle / Gruppen von EVGs
(über zusätzlichen KNX Schaltaktor)
· Einfache Gruppenzuordnung direkt am Display
· DALI Inbetriebnahme über Webbrowser oder am Gerät
möglich
· Erkennung von fehlerhaften Lampen und EVGs, EVG
Schnellaustausch

Angeboten wird

Fabrikat : '........................................'
  (Ist zwingend auszufüllen!)

Typ : '........................................'
  (Ist zwingend auszufüllen!)

Liefern und betriebsfertig montieren.
Menge: 1,000 St

**1.1.1.28 KNX Binäreingang 16-fach, 8TE, Ausführung 24VAC/DC**
KNX Binäreingang 16-fach, 8TE REG, Ausführung
24 V AC/DC. Ausführung für Steuersignale 12-24 V AC/DC.
LED Anzeige für jeden Kanal, Leitungslänge max. 100 m.
Zum Anschluss von Tastern, Schaltern, Fensterkontakten.
Mehrfach-Tippfunktion sendet bis zu 4 Werte auf gleiche
oder verschiedene Objekte. Innovative Gruppensteuerung
mit langem/extra langem Tastendruck. 4 integrierte
Logikmodule, z. B. zur Auswertung der Eingänge (Fenster
geschlossen oder zweites Objekt senden). Schließer- und
Öffnerbetrieb, Kontaktzustand senden. Dimmer- und
Jalousiefunktion für Ein- und Zweitaster Betrieb. Werte
senden, Zwangsführung. Szenen und Sperrobjekte für
jeden Kanal. Kurzer/Langer Tastendruck mit 2 Objekten.
Zyklisches Senden, Senden nach Reset. 3 Jahre
Produktgarantie.
Menge: 1,000 St

**1.1.1.29 Energiezähler 3-phasig +N 5A mit S0 Ausgang**
Elektronische Energiezähler für Wandlermessung bis 6300
A.
Messwandlerzähler für dreiphasige Wandlermessung von
Dreileiter- oder Vierleiter-Drehstromnetzen über
Stromwandler (sekundär 1 A bzw. 5 A) für DIN-Schiene
mit 5 Teilungseinheiten. MID konform für
Verrechnungszählung.

Anzeige:
vollgraphische LCD-Anzeige zur gleichzeitigen
Klartextdarstellung von Menüpunkt, Messwert, Einheit
Darstellung von Zählerständen bis 99999999.9 kWh bzw.
99999999 MWh

Messfunktion:
Gesamt-Wirkenergiezähler ohne Resetfunktion und
Teil-Wirkenergiezähler mit Resetfunktion
Teilzähler werden mit Zeitstempel (Datum) der letzten
Rücksetzung angezeigt

Diagnosefunktion : zur Erkennung von
Verdrahtungsfehlern
  (mit Zeitstempel Datum & Uhrzeit)

Digitalausgangsfunktion : für S0-Verbrauchsimpuls

Technische Daten:
Nennspannung : 3x230/400 V AC
Bemessungsspannungsbereich: 3x100/173 VAC bis 3x277/480
VAC
  (±20% 50/60Hz)

Unterstütze Spannungswandler:
primäre Nennspannung : bis 1000 kV
sekundäre Nennspannung  : 100 V, 110 V, 115 V, 120 V
Unterstütze Stromwandler : sekundärer Nennstrom: 1 A
oder 5 A
primärer Nennstrom : bis 32767 A
Stromfestigkeit : 10 A kontinuierlich, 20 A für 10
sec/h
Last  : < 0,036 VA bei 6 A

Genauigkeit Wirkenergiemessung:

Stromwandler sekundär 1 A : Klasse 1 gemäß IEC 62053-21
und
  IEC 61557-12 Klasse B gemäß EN 50470-3
Grenzstrom Imax : 1,2 A
Bemessungsstrom  : 1 A In bzw. Iref
Anlaufstrom Ist : 2 mA
Stromwandler sekundär 5 A : Klasse 0.5S IEC 62053-22
und
  IEC 61557-12 Klasse C (EN 50470-3)
Grenzstrom Imax : 6 A
Bemessungsstrom  : 5 A In bzw. Iref
Anlaufstrom Ist : 5 mA
MID Konformität : Einhaltung der europäischen
  Messgeräterichtlinie (MID) 2004/22/EG
Energieimpuls-LED : Blinkfrequenz von 5000/kWh
  (ohne Beachtung der Wandlerverhältnisse)
Impulsausgang : S0-Verbrauchimpuls (gemäß IEC 62053-31)
  konfigurierbare Impulse/kWh und Impulsbreite

(Mindestbreite: 50 ms)
Spannung : 5 bis 30 V DC
Strom  : 1 bis 15 mA
Potenzialtrennung : 3,75 kVeff
Anschlussklemme : bis 2,5 mm²
Interne Uhr : < 2,5 s/Tag (30 ppm) bei 25°C
Betriebstemperatur : -25°C bis +55°C
Lagertemperatur : -40°C bis +85°C
Verschmutzungsgrad : 2
Stoßfestigkeitsgrad : IK08
Überspannungskategorie : III
Anschlussquerschnitt
Spannungseingang : bis 2,5 mm²
Anschlussquerschnitt
Stromeingang : bis 6 mm²
Für 3- und 4-Leiteranschluss
Abmessung (B x H x T) : ca. 90 x 95 x 70 mm bzw.
Einbaubreite
  5 Teilungseinheiten (DIN-Module)
Versorgung : selbstversorgt, Leistungsaufnahme < 10 VA
Schutzart  : Front IP 40, Gehäuse IP 20

Liefern und betriebsfertig montieren.
Menge: 1,000 St

**1.1.1.30 Stromwandler für Messgeräte**
Stromwandler für Messgeräte - Ipn 200 A
Stromwandler mit einem Wandlerverhältnis von Ipn/5 A
für Messgeräte

Primärstrom Ipn : 200 A
Sekundärstrom Isn : 5 A
Bemessungsbetriebsspannung: max. 720 V Ue
Leistung  : - 4 VA / Genauigkeitsklasse 0,5
    - 7 VA / Genauigkeitsklasse 1
Frequenz  : 50..60 Hz
Sicherheitsfaktor : FS = 5
Durchmesser für
isoliertes Kabel : ca. 27 mm
Schienenprofil bis  : ca. 10 x 32/ 15 x 25 mm
Schutzart  : IP 20
Betriebstemperatur : -25 °C..+60 °C
relative Luftfeuchtigkeit : > 95 % (klimafeste
Ausführung)
Normenkonformität : IEC 60044-1, VDE 0414

Liefern und betriebsfertig montieren.
Menge: 3,000 St

**1.1.1.31 Installationsklemme Dreistockklemme, L/N/PE, bis 4 mm²**
Installationsklemme als Dreistockklemme, 2,5 qmm, PE,
L, NT Push-in-Anschluss, doppelte Funktionsschächte auf
allen Etagen, jede Klemmstelle hat ein Prüfkontakt.

Nennquerschnitt : 2,5 mm²
Querschnitt : 0,14 mm² - 4 mm²,
Nennstrom : 24 A
Nennspannung : 400 V
Farbe  : grau
Breite  : 5,2 mm
Anzahl der Etagen : 3
Potentiale : 2
Montageart : NS 35/7,5, NS 35/15
Prüfspezifikation Berührschutz : DIN EN 50274
Bemessungsstoßspannung : 6 kV

Liefern und betriebsfertig montieren.
Menge: 72,000 St

**1.1.1.32 Installationsetagenklemme, Steck, L/L, grau, bis 10 mm²**
Installationsetagenklemme

Nennspannung : 400 V
Nennstrom : 38 A,
Schraubanschluss : 1. und 2.
Etage, Bemessungsquerschnitt: 6 mm²,
Querschnitt : 0,2 mm² - 10 mm²,
Montageart : DIN-Schiene
Farbe  : grau

Liefern und betriebsfertig montieren.
Menge: 43,000 St

**1.1.1.33 Installationsetagenklemme, Steck, N/N, blau, bis 10 mm²**
Durchgangsklemme Neutralleiter

Nennspannung : 1000 V,
Nennstrom : 57 A  Anschlussart:
: Schraubanschluss
Anzahl der Anschlüsse : 2
Querschnitt : 0,5 mm2 - 16 mm²
Farbe  : blau
Montageart : DIN-Schiene

Liefern und betriebsfertig montieren.
Menge: 7,000 St

**1.1.1.34 Installations-Schutzleiterklemme, PE, grün-gelb, bis 35 mm²**
Installations-Schutzleiterklemme, Schraubanschluss

Bemessungsquerschnitt : 35 mm²
Querschnitt : 0,75 mm² - 35 mm²
Montageart : DIN-Schiene
Farbe  : grün-gelb

Liefern und betriebsfertig montieren.
Menge: 7,000 St

**1.1.1.35 Hausanschlusskasten, KH00, Baureihe K3, 1x3NH00, Klarsichtdeckel**
Hausanschlusskasten nach DIN 43627 und DIN VDE
0660-505, Schutzart IP 54, Gehäuse aus
glasfaserverstärktes Polyester. Plombierbares Gehäuse
mit Kabel-Einführungen, Gehäusedeckel in 15
Grad-Stellung aushängbar. Als Einbauten dient ein
NH-Sicherungsunterteil mit Berührungsschutzabdeckung.

Höhe  : ca. 415 mm
Breite  : ca. 245 mm
Tiefe  : ca. 137 mm
Frequenz  : 50 - 50 Hz
Montageart : Aufputz
Anzahl Schranktüren : 1
Anzahl der Schlösser : 0
Geeignet für Außenbereich : Nein
Werkstoff : Glasfaserverstärkter Kunststoff
Mit Montageplatte : Nein
Mit Sammelschiene : Nein
Mit Standfuß : Nein
IP-Klasse : IP54
Schließungstyp : 4-Kant 6 mm
Stoßfestigkeit IK : IK10

Liefern und betriebsfertig montieren.
Menge: 1,000 St

##### 1.1.2 UV2 - Grubenwehr

**1.1.2.1 Feldvert.AP, IP44, SKII, 96PLE, 2x6Reihen**
Feldverteiler nach DIN EN 61 439-1/-3 zum Einbau für
Geräte bis 125 A, Luft- und Kriechstrecken nach DIN EN
60664-1. Bestehend aus Schrank mit Tür aus
pulverbeschichtetem und eingebranntem Stahlblech.
Komplettschrank mit Einbausatz bestückt mit
profilierten Tragschienen, oberste zwei Reihen mit 15
mm hohen Hutschienen für Reihenklemmen in 150 mm
Abstand und geschlossener Abdeckung, untere Reihen für
7,5 mm hohen Hutschienen in 150 mm Mittenabstand und
passenden Berührungsschutzabdeckungen.
Leitungseinführungen oben/unten durch herausnehmbare
flexiblen Kunststoffflanschplatten, zusätzlich
austauschbar. Tür mit innenliegenden justierbaren
Scharnieren und einem Öffnungswinkel von 110°. Türen
rechts und links anschlagbar, werkzeugloser wechselbar
Türanschlag.

Montage auf : Aufputz
Anzahl der Schienen : 10
Anzahl Reihen : 10
Anzahl Felder : 2
Anzahl Module : 96
Höhe  : ca. 950 mm
Breite  : ca. 550 mm
Tiefe  : ca. 165 mm
Anzahl Schranktüren : 1
Anzahl der Schlösser : 1
Ausführung des Handgriffes : Klappgriff mit Vorreiber
Werkstoff : Stahl
Schutzklasse : Schutzklasse II
Stoßfestigkeit IK : IK09
IP-Klasse  : IP44
Halogenfrei : Nein
Schließungstyp : Ohne Schloss

Liefern und betriebsfertig montieren.
Menge: 1,000 St

**1.1.2.2 Lasttrennschalter für Sicherungen D02 E18, 63A, AC400V, 3polig für Hutschiene**
D0-Sicherungslasttrennschalter dreipolig schaltbar für
D02 Sicherungen, für Hutschienenmontage. Mit
Meldesystem für Sicherungsausfall durch LED.
Schraubkappenlose Stecktechnik bietet werksseitigen
dauerhaften Kontaktdruck. Keine Kontaktlockerung
während des Betriebes. Abschließbar mit Vorhängeschloss
und plombierbar. Entnehmbarer Sicherungsstecker mit
Fingerschutz. Entspricht der Gerätenorm IEC 60947-3.

Sicherungsgröße : D02
Polanzahl : 3
Nennstrom : 63 A
Nennstrom für  : 2 A, 4 A, 6 A, 10 A, 16 A, 20 A
Sicherungseinsätze  25 A, 32 A, 35 A, 40 A, 50 A, 63 A
Montage auf : DIN Schiene
Nominale Drehmoment : 3,3 - 3,3 Nm
Breite/Dicke Sammelschiene : 35 - 35 mm
Höhe : ca. 85 mm
Breite : ca. 81 mm
Tiefe : ca. 70 mm
Anschlussquerschnitt : 1.5 - 35 mm²
bei flexiblem Leiter
Betriebstemperatur : -25 - 60 °C
Frequenz : 50 - 50 Hz
Gesamtverlustleistung  : 5.4 W
unter Nennstrom
Anschlussquerschnitt : 1.5 - 35 mm²
bei starrem Leiter
Verlustleistung der  : 5.5 W
Sicherungseinsatz im Gerät
installiert
Schutz : Berührungsschutz finger und handrückensicher
Bedingter  : 50 kA
Bemessungskurzschlussstrom
Isolationsspannung Ui : 800 V
Schutzart IP : IP40

Liefern und betriebsfertig montieren.
Menge: 1,000 St

**1.1.2.3 Fi-LS 4P 6kA B-16A 30mA Typ A**
Fehlerstrom-Leitungsschutzschalter nach DIN EN 61009-1
(VDE 0664-20) mit Überlastschutz des Neutralleiters
durch 4-poligen Leitungsschutzschalter für 400 V
Drehstromkreise und einer Fehlerstromschutzschaltung im
Kompaktgehäuse. Blaue Test-Taste und
Fehlerstromanzeige. Einfache Einzelentnahme aus dem
Phasenschienenverbund durch Hutschienenschieber oben
und unten. Geeignet zum nachträglichen Anbau von
Zusatzeinrichtungen. Beschriftungsmöglichkeit direkt am
Gerät.

Nennstrom : 16 A
Bemessungsfehlerstrom Idn : 30
Auslösecharakteristik : B
Typ des Fehlerstromschutzes : A
Isolationsspannung Ui : 500 V
Stoßspannungsfestigkeit : 4000 V
Bemessungsschaltvermögen
Icn nach IEC 60898-1 : 6 kA
Frequenz  : 50 - 50 Hz

Liefern und betriebsfertig montieren.
Menge: 3,000 St

**1.1.2.4 Fi-LS 1P+N 6kA C-10A 30mA Typ A**
Fehlerstrom-Leitungsschutzschalter 1P+N 6kA C-10A 30mA
Typ A Fehlerstrom-Leitungsschutzschalter nach DIN EN
61009-1 (VDE 0664-20) mit Klemme, am Abgang bis 20 A
und am Zugang bis 63 A, blaue Test-Taste und
Fehlerstromanzeige. Einfache Einzelentnahme aus dem
Phasenschienenverbund. Geeignet zum nachträglichen
Anbau von Zusatzeinrichtungen. Beschriftungsmöglichkeit
direkt am Gerät.

Auslösercharakteristik  : C
Nennstrom  : 10 A
Typ des Fehlerstromschutzes  : A
Bemessungsfehlerstrom  : 30 mA
Isolationsspannung  : 500 V
Stoßspannungsfestigkeit  : 4000 V
Frequenz  : 50 Hz

liefern, montieren und betriebsfertig anschließen.
Menge: 1,000 St

**1.1.2.5 Fi-LS 1P+N 6kA C-10A 30mA Typ A**
Fehlerstrom-Leitungsschutzschalter 1P+N 6kA B-16A 30mA
Typ A Fehlerstrom-Leitungsschutzschalter nach DIN EN
61009-1 (VDE 0664-20) mit Klemme, am Abgang bis 20 A
und am Zugang bis 63 A, blaue Test-Taste und
Fehlerstromanzeige. Einfache Einzelentnahme aus dem
Phasenschienenverbund. Geeignet zum nachträglichen
Anbau von Zusatzeinrichtungen. Beschriftungsmöglichkeit
direkt am Gerät.

Auslösercharakteristik  : B
Nennstrom  : 16 A
Typ des Fehlerstromschutzes  : A
Bemessungsfehlerstrom  : 30 mA
Isolationsspannung  : 500 V
Stoßspannungsfestigkeit  : 4000 V
Frequenz  : 50 Hz

liefern, montieren und betriebsfertig anschließen.
Menge: 4,000 St

**1.1.2.6 Fehlerstromschutzschalter In 40 A, IFN 30 mA, 4-polig, Typ A**
Fehlerstrom-Schutzschalter (FI) nach DIN EN 61008-1
(VDE 0664-10), DIN EN 61008-2-1 (VDE 0664-11)
mit Bi-Connect-Klemmen unten, externe blaue Test-Taste
und Fehlerstromanzeige. Geeignet zum nachträglichen
Anbau von Zusatzeinrichtungen. Anschlussklemmen mit
Draht-Einschiebe-Schutz, Beschriftungsmöglichkeit
direkt am Gerät.

Bemessungsspannung  : 230/400 V AC 50/60 Hz
Typ des Fehlerstromschutzes : A
Fehlernennstrom  : 30 mA
Nennstrom  : 40 A
Bemessungskurzschlussstrom: 6kA
Anzahl der Kontakte  : 4-polig

Einschließlich allem Befestigungsmaterial und Zubehör,
sowie der Verdrahtung und der dauerhaften Beschriftung.

Liefern und betriebsfertig montieren.
Menge: 3,000 St

*Hinweis*
Leitungsschutzschalter zum Einbau in ein
Verteilergehäuse, gemäß DIN EN 60898-1 (VDE 0641-11),
Berührungsschutz nach DIN EN 50274 VDE
0660-514:2002-11. Montage auf DIN Hutschiene.

**1.1.2.7 Leitungsschutzschalter In 16 A, Auslösecharakteristik B, 3-polig**
Leitungsschutzschalter wie zuvor beschrieben, jedoch

Bemessungsstrom In  : 16 A
Auslösecharakteristik  : B
Anzahl der Kontakte  : 3-polig
Bemessungsschaltvermögen
Icn nach IEC 60898-1 : 6 kA

Liefern und betriebsfertig montieren.
Menge: 6,000 St

**1.1.2.8 Leitungsschutzschalter In 20 A, Auslösecharakteristik B, 3-polig**
Leitungsschutzschalter wie zuvor beschrieben, jedoch

Bemessungsstrom In  : 20 A
Auslösecharakteristik  : B
Anzahl der Kontakte  : 3-polig
Bemessungsschaltvermögen
Icn nach IEC 60898-1 : 6 kA

Liefern und betriebsfertig montieren.
Menge: 1,000 St

**1.1.2.9 Leitungsschutzschalter In 32 A, Auslösecharakteristik B, 3-polig**
Leitungsschutzschalter wie zuvor beschrieben, jedoch

Bemessungsstrom In  : 32 A
Auslösecharakteristik  : B
Anzahl der Kontakte  : 3-polig
Bemessungsschaltvermögen
Icn nach IEC 60898-1 : 6 kA

Liefern und betriebsfertig montieren.
Menge: 1,000 St

**1.1.2.10 Leitungsschutzschalter In 16 A, Auslösecharakteristik C, 3-polig**
Leitungsschutzschalter wie zuvor beschrieben, jedoch

Bemessungsstrom In  : 16 A
Auslösecharakteristik  : C
Anzahl der Kontakte  : 3-polig
Bemessungsschaltvermögen
Icn nach IEC 60898-1 : 6 kA

Liefern und betriebsfertig montieren.
Menge: 1,000 St

**1.1.2.11 Überspannungsschutz Typ 2-Ableiter**
Überspannungs-Ableiter TNC-Netz, 3-poliger, modularer,
steckbarer
Überspannungs-Ableiter mit
Doppel-Push-In-Anschlussklemme für
Stich- und Durchgangsverdrahtung geeignet für 230/400 V
TN-C-Systeme, Breite 3TE mit Fernmeldekontakt, Ableiter
Typ 2 + Typ 3 nach EN 61643-11.
Defektanzeige

Höchste Dauerspannung : 275 V ac
Schutzpegel : <= 1,5 kV
Nennableitstoßstrom : 20 kA
Kurzschlußfestigkeit : 50 kAeff
Energetische Koordination nach DIN EN 62305-4

Liefern und betriebsfertig montieren.
Menge: 1,000 St

**1.1.2.12 Installationsklemme Dreistockklemme, L/N/PE, bis 4 mm²**
Installationsklemme als Dreistockklemme, 2,5 qmm, PE,
L, NT Push-in-Anschluss, doppelte Funktionsschächte auf
allen Etagen, jede Klemmstelle hat ein Prüfkontakt.

Nennquerschnitt : 2,5 mm²
Querschnitt : 0,14 mm² - 4 mm²,
Nennstrom : 24 A
Nennspannung : 400 V
Farbe  : grau
Breite  : 5,2 mm
Anzahl der Etagen : 3
Potentiale : 2
Montageart : NS 35/7,5, NS 35/15
Prüfspezifikation Berührschutz : DIN EN 50274
Bemessungsstoßspannung : 6 kV

Liefern und betriebsfertig montieren.
Menge: 38,000 St

**1.1.2.13 Installationsetagenklemme, Steck, L/L, grau, bis 10 mm²**
Installationsetagenklemme

Nennspannung : 400 V
Nennstrom : 38 A,
Schraubanschluss : 1. und 2.
Etage, Bemessungsquerschnitt: 6 mm²,
Querschnitt : 0,2 mm² - 10 mm²,
Montageart : DIN-Schiene
Farbe  : grau

Liefern und betriebsfertig montieren.
Menge: 3,000 St

**1.1.2.14 Installationsetagenklemme, Steck, N/N, blau, bis 10 mm²**
Durchgangsklemme Neutralleiter

Nennspannung : 1000 V,
Nennstrom : 57 A  Anschlussart:
: Schraubanschluss
Anzahl der Anschlüsse : 2
Querschnitt : 0,5 mm2 - 16 mm²
Farbe  : blau
Montageart : DIN-Schiene

Liefern und betriebsfertig montieren.
Menge: 2,000 St

**1.1.2.15 Installations-Schutzleiterklemme, PE, grün-gelb, bis 35 mm²**
Installations-Schutzleiterklemme, Schraubanschluss

Bemessungsquerschnitt : 35 mm²
Querschnitt : 0,75 mm² - 35 mm²
Montageart : DIN-Schiene
Farbe  : grün-gelb

Liefern und betriebsfertig montieren.
Menge: 2,000 St

##### 1.1.3 UV3 - Werkstatt

**1.1.3.1 Schrank, IP55, SKII, 60PLE, 1x6 Reihen**
Wandaufbauschrank für die Innenraummontage mit
VDE-Gutachten nach DIN EN 61439-1/-2/-3 zur Aufputz
Montage. Zum Aufbau einer Niederspannungsverteilung bis
800 A, 3AC, 690 V 50 Hz. Luft- und Kriechstrecken nach
DIN VDE 0110-1/-2. Bestehend aus Schrank mit Tür aus
pulverbeschichtetem, eingebranntem, profiliertem 1,5 mm
dicken Stahlblech. Durchsteckflansche oben, unten
ISO-Flanschplatten mit metrischen Vorprägungen und
Schnellverriegelung je Feld eingebaut.
Sammelschienendurchführungen als seitliche Vorprägung.
Tür aufliegend, mit innenliegenden Scharnieren,
Türanschlag standardmäßig rechts, wechselbar, 110 Grad
Öffnungswinkel. DIN-Profil-Halbzylinder einbaubar.

Höhe  : ca. 950 mm
Breite  : ca. 300 mm
Tiefe  : ca. 275 mm
IP-Klasse  : IP55
Schutzklasse : Schutzklasse II
Schließungstyp : Ohne Schloss
Anzahl Felder : 1
Anzahl Schranktüren : 1
Anzahl der Schlösser : 1

Inklusive folgendem Innenausbau:

1x Reihenklemmen Baustein mit Hutschiene.

Höhe  : ca. 300 mm
Breite  : ca. 250 mm
Tiefe  : ca. 125 mm
Anzahl Reihen : 2

2x Reihenklemmen Baustein mit Hutschiene.

Höhe  : ca. 300 mm
Breite  : ca. 250 mm
Tiefe  : ca. 125 mm
Anzahl Reihen : 2

Liefern und betriebsfertig montieren.
Menge: 1,000 St

**1.1.3.2 Fi-LS 1P+N 6kA C-10A 30mA Typ A**
Fehlerstrom-Leitungsschutzschalter 1P+N 6kA B-16A 30mA
Typ A Fehlerstrom-Leitungsschutzschalter nach DIN EN
61009-1 (VDE 0664-20) mit Klemme, am Abgang bis 20 A
und am Zugang bis 63 A, blaue Test-Taste und
Fehlerstromanzeige. Einfache Einzelentnahme aus dem
Phasenschienenverbund. Geeignet zum nachträglichen
Anbau von Zusatzeinrichtungen. Beschriftungsmöglichkeit
direkt am Gerät.

Auslösercharakteristik  : B
Nennstrom  : 16 A
Typ des Fehlerstromschutzes  : A
Bemessungsfehlerstrom  : 30 mA
Isolationsspannung  : 500 V
Stoßspannungsfestigkeit  : 4000 V
Frequenz  : 50 Hz

liefern, montieren und betriebsfertig anschließen.
Menge: 4,000 St

**1.1.3.3 Fi-LS 1P+N 6kA C-10A 30mA Typ A**
Fehlerstrom-Leitungsschutzschalter 1P+N 6kA C-10A 30mA
Typ A Fehlerstrom-Leitungsschutzschalter nach DIN EN
61009-1 (VDE 0664-20) mit Klemme, am Abgang bis 20 A
und am Zugang bis 63 A, blaue Test-Taste und
Fehlerstromanzeige. Einfache Einzelentnahme aus dem
Phasenschienenverbund. Geeignet zum nachträglichen
Anbau von Zusatzeinrichtungen. Beschriftungsmöglichkeit
direkt am Gerät.

Auslösercharakteristik  : C
Nennstrom  : 10 A
Typ des Fehlerstromschutzes  : A
Bemessungsfehlerstrom  : 30 mA
Isolationsspannung  : 500 V
Stoßspannungsfestigkeit  : 4000 V
Frequenz  : 50 Hz

liefern, montieren und betriebsfertig anschließen.
Menge: 1,000 St

**1.1.3.4 Installationsschütz brummfrei 25A 4 Schließer 230V**
Schütz brummfrei nach DIN EN 61095 (VDE 0637-3) mit
Kontaktstellungsanzeige durch Anzeigefenster,
integriertes Beschriftungsfeld und geeignet zum
nachträglichen Anbau von Zusatzeinrichtung.
Gleichstrom-Magnetsystem mit Schutzschaltung gegen
Überspannung und zur Begrenzung von
Störspannungsspitze, zum brummfreien Dauerbetrieb und
gewährleistet geringe Schaltgeräusche.
Hinweis: Werden direkt mehrere Geräte eingebaut, ist
neben jedem zweiten Gerät ein Distanzstück (1/2 PLE)
einzubauen.

Kontaktart : 4NO
Nennstrom : 25 A
Anzahl Module : 2
Isolationsspannung Ui : 440 V
Betriebstemperatur : -10 - 50 °C
Lager-/Transporttemperatur : -40 - 80 °C
Anzahl der Kontakte : 4

Liefern und betriebsfertig montieren.
Menge: 3,000 St

**1.1.3.5 Lasttrennschalter für Sicherungen D02 E18, 63A, AC400V, 3polig für Hutschiene**
D0-Sicherungslasttrennschalter dreipolig schaltbar für
D02 Sicherungen, für Hutschienenmontage. Mit
Meldesystem für Sicherungsausfall durch LED.
Schraubkappenlose Stecktechnik bietet werksseitigen
dauerhaften Kontaktdruck. Keine Kontaktlockerung
während des Betriebes. Abschließbar mit Vorhängeschloss
und plombierbar. Entnehmbarer Sicherungsstecker mit
Fingerschutz. Entspricht der Gerätenorm IEC 60947-3.

Sicherungsgröße : D02
Polanzahl : 3
Nennstrom : 63 A
Nennstrom für  : 2 A, 4 A, 6 A, 10 A, 16 A, 20 A
Sicherungseinsätze  25 A, 32 A, 35 A, 40 A, 50 A, 63 A
Montage auf : DIN Schiene
Nominale Drehmoment : 3,3 - 3,3 Nm
Breite/Dicke Sammelschiene : 35 - 35 mm
Höhe : ca. 85 mm
Breite : ca. 81 mm
Tiefe : ca. 70 mm
Anschlussquerschnitt : 1.5 - 35 mm²
bei flexiblem Leiter
Betriebstemperatur : -25 - 60 °C
Frequenz : 50 - 50 Hz
Gesamtverlustleistung  : 5.4 W
unter Nennstrom
Anschlussquerschnitt : 1.5 - 35 mm²
bei starrem Leiter
Verlustleistung der  : 5.5 W
Sicherungseinsatz im Gerät
installiert
Schutz : Berührungsschutz finger und handrückensicher
Bedingter  : 50 kA
Bemessungskurzschlussstrom
Isolationsspannung Ui : 800 V
Schutzart IP : IP40

Liefern und betriebsfertig montieren.
Menge: 1,000 St

**1.1.3.6 Leitungsschutzschalter In 20 A, Auslösecharakteristik B, 3-polig**
Leitungsschutzschalter wie zuvor beschrieben, jedoch

Bemessungsstrom In  : 20 A
Auslösecharakteristik  : B
Anzahl der Kontakte  : 3-polig
Bemessungsschaltvermögen
Icn nach IEC 60898-1 : 6 kA

Liefern und betriebsfertig montieren.
Menge: 1,000 St

**1.1.3.7 Überspannungsschutz Typ 2-Ableiter**
Überspannungs-Ableiter TNC-Netz, 3-poliger, modularer,
steckbarer
Überspannungs-Ableiter mit
Doppel-Push-In-Anschlussklemme für
Stich- und Durchgangsverdrahtung geeignet für 230/400 V
TN-C-Systeme, Breite 3TE mit Fernmeldekontakt, Ableiter
Typ 2 + Typ 3 nach EN 61643-11.
Defektanzeige

Höchste Dauerspannung : 275 V ac
Schutzpegel : <= 1,5 kV
Nennableitstoßstrom : 20 kA
Kurzschlußfestigkeit : 50 kAeff
Energetische Koordination nach DIN EN 62305-4

Liefern und betriebsfertig montieren.
Menge: 1,000 St

**1.1.3.8 Installations-Schutzleiterklemme, Steck, L/N/PE, grau, bis 4 mm²**
Installationsklemme als Dreistockklemme, 2,5 mm², PE,
L, NT Push-in-Anschluss, doppelte Funktionsschächte auf
allen Etagen, jede Klemmstelle hat ein Prüfkontakt.

Nennquerschnitt : 2,5 mm²
Querschnitt : 0,14 mm² - 4 mm²,
Nennstrom : 24 A
Nennspannung : 400 V
Farbe  : grau
Anzahl der Etagen : 3
Potentiale : 2
Prüfspezifikation Berührschutz : DIN EN 50274
Bemessungsstoßspannung : 6 kV

Liefern und betriebsfertig montieren.
Menge: 9,000 St

**1.1.3.9 Installationsetagenklemme, Steck, L/L, grau, bis 4 mm²**
Installationsklemme, Push-in-Anschluss.

Nennquerschnitt : 4 mm²
Nennstrom : 24 A
Nennspannung : 800 V
Farbe  : grau
Anzahl der Etagen : 1
Potentiale : 1

Liefern und betriebsfertig montieren.
Menge: 5,000 St

##### 1.1.4 Potentialausgleich

**1.1.4.1 Potentialausgleichsschiene**
Potentialausgleichsschiene für den Anschluss an einer
Fundament-, Tiefenerder- bzw. Staberderfahne,
Klemmschiene Messing vernickelt mit ausreichender
Anzahl Anschlussmöglichkeiten, mit Abdeckhaube,
einschließlich dem Auflegen aller Leitungen und
Anschlussfahnen, dem Befestigungsmaterial und allem
Zubehör sowie der Beschriftung.

Liefern und betriebsfertig montieren.
Menge: 3,000 St

#### 1.2 Niederspannungsinstallationsanlagen

##### 1.2.1 Niederspannungskabel und -leitungen

*Hinweis*
Erdkabel, Energiekabel nach DIN VDE 0276 Teil 603 bzw.
HD 603-S1 und IEC 60502, Mantel- und Aderisolierung aus
PVC, selbstverlöschend und flammwidrig, Leiter Cu blank
nach DIN VDE 0295 Kl. 1 oder Kl. 2, ein- oder
mehrdrähtig, 10 bis 16 mm² runder Leiter mehrdrähtig;
35 bis 240 mm² sektorförmiger Leiter mehrdrähtig. Adern
konzentrisch in Lagen verseilt, Aderfarben nach DIN VDE
0293, 0276 Teil 603 bzw. HD 183, konzentrischer Leiter,
in Innenlage wellenförmig (Ceander), runde, blanke
Cu-Drähte, in Außenlage Cu-Band als Gegenwendel.
Mantelfarbe schwarz, Aderzahl u. Querschnitt
nachfolgend angegeben, Nennspannung U0/U 0,6/1 kV,
zur Verlegung
- auf Kabeltrage, im Kabelkanal, auf Sammelhalter, auf
Kabelleiter, auf Einzelschellen, in Hohlwänden, unter
Putz im Wandschlitz oder in Schutzrohr einziehen.

Die verschiedenen Kabeltrag- und Verlegesysteme,
einschließlich der jeweiligen Befestigungen,  werden in
separaten Positionen abgefragt.

Das Einführen und das Auflegen der Leitung in
Teillängen, einschließlich allem Zubehör, sind
entsprechend in den Einheitspreis mit einzukalkulieren.

Bei der Auswahl des Kabel sind die TAB des
einspeisenden EVU und die Netzform zu beachten.

**1.2.1.1 NYCWY 4x95/50 SW, alle Verlegungsarten**
Erdkabel wie zuvor beschrieben, jedoch

Typ : NYCWY 4x95/50 SW
Leitermaterial : Kupfer
Aderzahl : 4
Leiter-Nennquerschnitt : 95 mm²
Strombelastbarkeit Luft (30°) : 249 A

Liefern und betriebsfertig montieren.
Menge: 50,000 m

*Hinweis*
NYY-J Leitung

**1.2.1.2 NYY-J 3x1,5 mm², alle Verlegungsarten**
NYY-J Erdkabel wie zuvor beschrieben, jedoch

Typ : NYY-J 3x1,5 mm²

Liefern und betriebsfertig montieren.
Menge: 150,000 m

**1.2.1.3 NYY-J 3x2,5 mm², alle Verlegungsarten**
NYY-J Erdkabel wie zuvor beschrieben, jedoch

Typ : NYY-J 3x2,5 mm²

Liefern und betriebsfertig montieren.
Menge: 100,000 m

**1.2.1.4 NYY-J 5x1,5 mm², alle Verlegungsarten**
NYY-J Erdkabel wie zuvor beschrieben, jedoch

Typ : NYY-J 5x1,5 mm²

Liefern und betriebsfertig montieren.
Menge: 150,000 m

**1.2.1.5 NYY-J 5x6,0 mm², alle Verlegungsarten**
NYY-J Erdkabel wie zuvor beschrieben, jedoch

Typ : NYY-J 5x6 mm²

Liefern und betriebsfertig montieren.
Menge: 100,000 m

**1.2.1.6 NYY-J 5x10 mm², alle Verlegungsarten**
NYY-J Erdkabel wie zuvor beschrieben, jedoch

Typ : NYY-J 5x10 mm²

Liefern und betriebsfertig montieren.
Menge: 150,000 m

**1.2.1.7 NYY-J 5x16 mm², alle Verlegungsarten**
NYY-J Erdkabel wie zuvor beschrieben, jedoch

Typ : NYY-J 5x16 mm²

Liefern und betriebsfertig montieren.
Menge: 75,000 m

*Hinweis*
NYM-J Mantelleitung, als Abgangsleitung von einer
Verteilung für einen Endstromkreis sowie als
Verbindungsleitungen für die allgemeine Installation,
PVC-Mantelleitung nach DIN VDE 0250 Teil 204, Mantel-
und Aderisolierung  aus PVC, selbstverlöschend und
flammwidrig, Cu-Leiter ein- oder mehrdrähtig, blank
nach DIN VDE 0295 Kl. 1 oder Kl. 2, bei mehradrigen
Ausführungen sind die Adern mit optimalen Schlaglängen
in Lagen verseilt, Aderfarben nach DIN VDE 0293,
Mantelfarbe grau, Nennspannung U0/U 300/500 V zur
Verlegung auf Kabeltrage, im Kabelkanal, auf
Sammelhalter, auf Kabelleiter, auf Einzelschellen, in
Hohlwänden, unter Putz im Wandschlitz oder in
Schutzrohr einziehen.

Die verschiedenen Kabeltrag- und Verlegesysteme,
einschließlich der jeweiligen Befestigungen, werden in
separaten Positionen abgefragt.

Das Einführen und das Auflegen der Leitung in
Teillängen, einschließlich allem Zubehör, sind
entsprechend in den Einheitspreis mit einzukalkulieren.

**1.2.1.8 NYM-J 1 x 6 mm², alle Verlegungsarten**
NYM- Mantelleitung wie zuvor beschrieben, jedoch

Typ  : NYM-J 1 x 6 mm²

Liefern und betriebsfertig montieren.
Menge: 50,000 m

**1.2.1.9 NYM-J 1 x 10 mm², alle Verlegungsarten**
NYM- Mantelleitung wie zuvor beschrieben, jedoch

Typ  : NYM-J 1 x 10 mm²

Liefern und betriebsfertig montieren.
Menge: 50,000 m

**1.2.1.10 NYM-J 1 x 16 mm², alle Verlegungsarten**
NYM- Mantelleitung wie zuvor beschrieben, jedoch

Typ  : NYM-J 1 x 16 mm²

Liefern und betriebsfertig montieren.
Menge: 150,000 m

**1.2.1.11 NYM-J 3 x 1,5 mm², alle Verlegungsarten**
NYM- Mantelleitung wie zuvor beschrieben, jedoch

Typ  : NYM-J 3 x 1,5 mm²

Liefern und betriebsfertig montieren.
Menge: 2000,000 m

**1.2.1.12 NYM-J 3 x 2,5 mm², alle Verlegungsarten**
NYM- Mantelleitung wie zuvor beschrieben, jedoch

Typ  : NYM-J 3 x 2,5 mm²

Liefern und betriebsfertig montieren.
Menge: 2500,000 m

**1.2.1.13 NYM-J 3 x 4 mm², alle Verlegungsarten**
NYM- Mantelleitung wie zuvor beschrieben, jedoch

Typ  : NYM-J 3 x 4 mm²

Liefern und betriebsfertig montieren.
Menge: 150,000 m

**1.2.1.14 NYM-J 5 x 1,5 mm², alle Verlegungsarten**
NYM- Mantelleitung wie zuvor beschrieben, jedoch

Typ  : NYM-J 5 x 1,5 mm²

Liefern und betriebsfertig montieren.
Menge: 1500,000 m

**1.2.1.15 NYM-J 5 x 2,5 mm², alle Verlegungsarten**
NYM- Mantelleitung wie zuvor beschrieben, jedoch

Typ  : NYM-J 5 x 2,5 mm²

Liefern und betriebsfertig montieren.
Menge: 500,000 m

**1.2.1.16 NYM-J 5 x 4,0 mm², alle Verlegungsarten**
NYM- Mantelleitung wie zuvor beschrieben, jedoch

Typ  : NYM-J 5 x 4,0 mm²

Liefern und betriebsfertig montieren.
Menge: 250,000 m

**1.2.1.17 NYM-J 5 x 6,0 mm², alle Verlegungsarten**
NYM- Mantelleitung wie zuvor beschrieben, jedoch

Typ  : NYM-J 5 x 6 mm²

Liefern und betriebsfertig montieren.
Menge: 300,000 m

**1.2.1.18 NYM-J 5 x 10 mm², alle Verlegungsarten**
NYM- Mantelleitung wie zuvor beschrieben, jedoch

Typ  : NYM-J 5 x 10 mm²

Liefern und betriebsfertig montieren.
Menge: 100,000 m

**1.2.1.19 NYM-J 5 x 16 mm², alle Verlegungsarten**
NYM- Mantelleitung wie zuvor beschrieben, jedoch

Typ  : NYM-J 5 x 16 mm²

Liefern und betriebsfertig montieren.
Menge: 25,000 m

**1.2.1.20 NYM-J 7 x 1,5 mm², alle Verlegungsarten**
NYM- Mantelleitung wie zuvor beschrieben, jedoch

Typ  : NYM-J 7 x 1,5 mm²

Liefern und betriebsfertig montieren.
Menge: 250,000 m

##### 1.2.2 Installationkabel, Datenkabel

*Hinweis*
I-Y(ST)Y Lg Installationskabel für die allgemeine
Installation zur analogen Nachrichten- und
Signalübertragung, sowie als Fernmeldeinnenleitung
PVC-Installationskabel nach DIN VDE 0815
Cu-Leiter blank, massiv, Aderisolation aus PVC nach DIN
VDE 0207 Teil 4, Ader- und Paarkennzeichnung nach DIN
VDE 0815, Adern paarverseilt, Paare zu Lagen verseilt,
Seelenbewicklung mit Kunststofffolie, statischer Schirm
aus kunststoffkaschierter Alufolie und Beidraht,
Außenmantel aus PVC, flammwidrig nach DIN VDE 0207 Teil
5,
zur Verlegung
- auf Kabeltrage, im Kabelkanal, auf Sammelhalter, auf
Kabelleiter, auf Einzelschellen, in Hohlwänden, unter
Putz im Wandschlitz oder in Schutzrohr einziehen.

Die verschiedenen Kabeltrag- u. Verlegesysteme,
einschließlich der jeweiligen Befestigungen, werden in
separaten Positionen abgefragt.

Das Einführen und das Auflegen der Leitung in
Teillängen, einschließlich allem Zubehör, sind
entsprechend in den Einheitspreis mit einzukalkulieren.

**1.2.2.1 I-Y(ST)Y LG 2x2x0,8 mm Ø, alle Verlegungsarten, Grau**
I-Y(ST)Y LG Installationskabel wie zuvor beschrieben,
jedoch

Typ : 2x2x0,8 mm Ø
Mantelfarbe : Grau

Liefern und betriebsfertig montieren.
Menge: 150,000 m

**1.2.2.2 I-Y(ST)Y LG 4x2x0,8 mm Ø, alle Verlegungsarten, Grau**
I-Y(ST)Y LG Installationskabel wie zuvor beschrieben,
jedoch

Typ : 4x2x0,8 mm Ø
Mantelfarbe : Grau

Liefern und betriebsfertig montieren.
Menge: 175,000 m

*Hinweis*
Bus-Kabel

**1.2.2.3 KNX EIB-Busleitung YCYM 2x2x0,8mm Ø, alle Verlegungsarten, Grün**
Die E-Busleitung ist für die Übertragung von
Bus-Signalen in der intelligenten Gebäude-Systemtechnik
bestimmt. Die Leitungen gewährleisten eine einwandfreie
Kommunikation nach EIB-Richtlinien. Sie kann auf, in
und unter Putz verlegt werden, in Rohren und
Installationskanälen, in trockenen, feuchten und nassen
Räumen sowie im Freien - sofern sie dort vor direkter
Sonnenbestrahlung geschützt ist. Eine Leitungsführung
zusammen mit Starkstromleitungen ist ohne Einschränkung
möglich. Der Einsatz des EIB-Bus erfolgt zur Steuerung
von Beleuchtung, Jalousien, Heizung, Lüftung,
Anzeigetableaus etc.

Adernzahl : 4
Leiterdurchmesser : ca. 0,8 mm
Mantelfarbe : Grün
Spezifikation : YCYM

zur Verlegung
- auf Kabeltrage, im Kabelkanal, auf Sammelhalter, auf
Kabelleiter, auf Einzelschellen, in Hohlwänden, unter
Putz im Wandschlitz oder in Schutzrohr einziehen.

Die verschiedenen Kabeltrag- u. Verlegesysteme,
einschließlich der jeweiligen Befestigungen, werden in
separaten Positionen abgefragt.

Das Einführen und das Auflegen der Leitung in
Teillängen, einschließlich allem Zubehör, sind
entsprechend in den Einheitspreis mit einzukalkulieren.

Liefern und betriebsfertig montieren.
Menge: 250,000 m

*Hinweis*
Telefonkabel

**1.2.2.4 Telefonkabel flach 6-adrig Flachkabel Modularkabel**
Telefonkabel flach 6-adrig Flachkabel Modularkabel

Leiterform : flach
Aderanzahl : 6 adrig
Innenleiter Material : CCA (Kupfer/Alu)
Außendurchmesser : ca. 7,0 x 2,4 mm

zur Verlegung
- auf Kabeltrage, im Kabelkanal, auf Sammelhalter, auf
Kabelleiter, auf Einzelschellen, in Hohlwänden, unter
Putz im Wandschlitz oder in Schutzrohr einziehen.

Die verschiedenen Kabeltrag- u. Verlegesysteme,
einschließlich der jeweiligen Befestigungen, werden in
separaten Positionen abgefragt.

Das Einführen und das Auflegen der Leitung in
Teillängen, einschließlich allem Zubehör, sind
entsprechend in den Einheitspreis mit einzukalkulieren.

Liefern und betriebsfertig montieren.
Menge: 205,000 m

**1.2.2.5 Stecker, RJ12, 6-polig, 6P6C,**
Modularstecker, 6p6c (RJ12), mit Verriegelungslasche
und Eindringkontakten.

Technische Daten:

Ausführung : Stecker
Polzahl  : 6-polig
Polbild  : 6P6C
RJ-Variante : RJ12

Liefern und betriebsfertig montieren.
Menge: 32,000 St

**1.2.2.6 AS-I FLACHKABEL 2x1,5 mm²**
Menge: 65,000 m

#### 1.3 Verlegesystem

##### 1.3.1 Kabeltragsysteme

*Hinweis*
U-Hängestiel (Beschreibung)

Hängestiel im U-Profil, Ausführung mit dreiseitiger
Speziallochung und angeschweißter Kopfplatte, zur
Befestigung an waagerechten Betondecken oder
Stahlträgern, als Hängestiel für ein- oder beidseitige
Auslegermontage.

Einschließlich der Schwerlastanker für den angegebenen
Befestigungsuntergrund und allem Zubehör.

Es ist auf eine ausreichende Einleitung der Kräfte ins
Bauwerk zu achten. Es sind die statischen Gegebenheiten
des Bauwerks zu beachten.
Die Einbaubedingungen der DiBT-Zulassung der Dübel sind
zu beachten.

**1.3.1.1 U-Hängestiel, 50x30 mm, 1,5 kN, L= 300 mm, Holz**
Hängestiel im U-Profil, Ausführung mit dreiseitiger
Speziallochung und angeschweißter Kopfplatte wie zuvor
beschrieben, jedoch

Korrosionsschutz  : tauchfeuerverzinkt,
  nach DIN EN ISO 1461
Tragfähigkeit ca.  : 1,5 kN bei Auslegerlänge 400 mm
Abmessung ca.  : 30 x 50 x 2,5 mm
Länge ca.  : 300 mm
Befestigung in  : Holz

Liefern und betriebsfertig montieren.
Menge: 64,000 St

*Hinweis*
Beschreibung Wand-, Stielausleger

Wand- und Stielausleger, mit angeschweißter Kopfplatte,
zur Befestigung an U-Hängestiel-Systemen oder direkt an
Wände und Konstruktionen.

Bei direkter Wandmontage:
Es ist auf eine ausreichende Einleitung der Kräfte ins
Bauwerk zu achten. Es sind die statischen Gegebenheiten
des Bauwerks zu beachten.
Die Einbaubedingungen der DiBT-Zulassung der Dübel sind
zu beachten.

**1.3.1.2 Wand-, Stielausleger, 1,5 kN, L = 110 mm, Hängestiel, Holz**
Wand- und Stielausleger, mit angeschweißter Kopfplatte
wie zuvor beschrieben, jedoch

Korrosionsschutz  : tauchfeuerverzinkt, nach DIN EN ISO
1461
Tragfähigkeit ca.  : 1,5 kN
Abmessung ca.  : 110 x 65 mm
Breite ca.  : 110 mm
Tragfähigkeit ca.  : 1,5 kN
Befestigung in  : Holz

Liefern und betriebsfertig montieren.
Menge: 45,000 St

**1.3.1.3 Wand-, Stielausleger, 1,5 kN, L = 310 mm, Hängestiel, Holz**
Wand- und Stielausleger, mit angeschweißter Kopfplatte
wie zuvor beschrieben, jedoch

Korrosionsschutz  : tauchfeuerverzinkt, nach DIN EN ISO
1461
Tragfähigkeit ca.  : 1,5 kN
Abmessung ca.  : 310 x 65 mm
Breite ca.  : 310 mm
Tragfähigkeit ca.  : 1,5 kN
Befestigung in  : Holz

Liefern und betriebsfertig montieren.
Menge: 46,000 St

**1.3.1.4 Schutzkappe für Hängestiel 50x30 mm**
Schutzkappe für die zuvor beschrieben Hängestielen mit
U-Profil, ohne Befestigungsmaterial.

Werkstoff  : Polyethylen
Farbe  : ähnlich schwefelgelb

Liefern und montieren.
Menge: 64,000 St

*Hinweis*
Kabelrinne (Beschreibung)

Rationelle gelochte Kabelrinne zur horizontalen
Verlegung von Kabeln und Leitungen. Zertifiziert nach
DIN EN 61537 VDE. Einsetzbar im Innenbereich.
Zeitsparende schraublose Montage durch Rastfunktion.
Geeignet für direkte und erhöhte Bodenmontage sowie
Wand- und Deckenmontage auf Tragsystem. Durchgängige
Holmlochung für Verbinder- und Zubehörmontage. Lochung
im Rinnenboden für Mittenabhängung mit Gewindestangen.
Potentialausgleich durchgängig ohne Zusatzbauteil
gewährleistet. Geprüft als kabelspezifische
Tragkonstruktion nach DIN 4102 Teil 12 für den
Funktionserhalt, Funktionserhaltklassen E30 bis E90.
Geprüft als Kabeltragkonstruktion für den Einbau
oberhalb abgehängter Brandschutzdecken in Flucht- und
Rettungswegen. Mechanische Standsicherheit 30 Minuten.

Einschließlich allem Zubehör wie Schrauben,
Stoßstellenverbinder und Kantenschutz, in Teillängen
auf Hängestielsystemen oder Auslegern montiert,
einschließlich aller Zuschnitte.

**1.3.1.5 Kabelrinne, gelocht, 1,5 kN/m, H = 60 mm, B= 100 mm**
Kabelrinne wie zuvor beschrieben, jedoch

Korrosionsschutz  : bandverzinkt nach DIN EN 10346
Blechstärke ca.  : 0,75 mm
Seitenhöhe ca.  : 60 mm
Breite ca.  : 100 mm

Liefern und betriebsfertig montieren.
Menge: 65,000 m

**1.3.1.6 Kabelrinne, T-Stückt, H = 60 mm, B= 100 mm**
Kabelrinne-Formteil wie zuvor beschrieben, jedoch

Korrosionsschutz  : bandverzinkt nach DIN EN 10346
Art des Formteils  : T-Stück
Blechstärke ca.  : 0,8 mm
Seitenhöhe ca.  : 60 mm
Breite ca.  : 100 mm

Liefern und betriebsfertig montieren.
Menge: 4,000 St

**1.3.1.7 Kabelrinne, Bogen 90°, H = 60 mm, B= 100 mm**
Kabelrinne-Formteil wie zuvor beschrieben, jedoch

Korrosionsschutz  : bandverzinkt nach DIN EN 10346
Art des Formteils  : Bogen, 90 °
Blechstärke ca.  : 0,75 mm
Seitenhöhe ca.  : 60 mm
Breite ca.  : 100 mm

Liefern und betriebsfertig montieren.
Menge: 2,000 St

**1.3.1.8 Kabelrinne, gelocht, 1,5 kN/m, H = 60 mm, B= 300 mm**
Kabelrinne wie zuvor beschrieben, jedoch

Korrosionsschutz  : bandverzinkt nach DIN EN 10346
Blechstärke ca.  : 0,75 mm
Seitenhöhe ca.  : 60 mm
Breite ca.  : 300 mm

Liefern und betriebsfertig montieren.
Menge: 8,000 m

**1.3.1.9 Kabelrinne, Bogen 90°, H = 60 mm, B= 300 mm**
Kabelrinne-Formteil wie zuvor beschrieben, jedoch

Korrosionsschutz  : bandverzinkt nach DIN EN 10346
Art des Formteils  : Bogen, 90 °
Blechstärke ca.  : 0,75 mm
Seitenhöhe ca.  : 60 mm
Breite ca.  : 300 mm

Liefern und betriebsfertig montieren.
Menge: 1,000 St

*Hinweis*
Kabelrinne Edelstahl (Beschreibung)

Rationelle gelochte Kabelrinne zur horizontalen
Verlegung von Kabeln und Leitungen. Zertifiziert nach
DIN EN 61537 VDE. Einsetzbar im Innen- und
Außenbereich. Geeignet für direkte und erhöhte
Bodenmontage sowie Wand- und Deckenmontage auf
Tragsystem. Durchgängige Holmlochung für Verbinder- und
Zubehörmontage. Lochung im Rinnenboden für
Mittenabhängung mit Gewindestangen. Potentialausgleich
durchgängig ohne Zusatzbauteil gewährleistet.
Geprüft als kabelspezifische Tragkonstruktion nach DIN
4102 Teil 12 für den Funktionserhalt,
Funktionserhaltklassen E30 bis E90.

Werkstoff  : Edelstahl, rostfrei 1.4301, A2
Oberfläche  : blank, nachbehandelt
Blechstärke ca. : 0,75 mm
Funktionserhalt : ja
Montagelochung : ja,  im Boden
Seitenlochung : ja

Einschließlich allem Zubehör wie Schrauben,
Stoßstellenverbinder und Kantenschutz, in Teillängen
auf Hängestielsystemen oder Auslegern montiert,
einschließlich aller Zuschnitte.

**1.3.1.10 Kabelrinne Edelstahl, gelocht, H = 60 mm, B= 100 mm**
Kabelrinne Edelstahl wie zuvor beschrieben, jedoch

Korrosionsschutz  : Edelstahl, rostfrei 1.4301, A2
Blechstärke ca.  : 0,75 mm
Seitenhöhe ca.  : 60 mm
Breite ca.  : 100 mm

Liefern und betriebsfertig montieren.
Menge: 25,000 m

**1.3.1.11 Kabelrinne, Bogen 90°, Edelstahl, H = 60 mm, B= 100 mm**
Kabelrinne Formteil aus Edelstahl wie zuvor
beschrieben, jedoch

Korrosionsschutz  : Edelstahl, rostfrei 1.4301, A2
Art des Formteils  : Bogen, 90 °
Blechstärke ca.  : 0,75 mm
Seitenhöhe ca.  : 60 mm
Breite ca.  : 100 mm

Liefern und betriebsfertig montieren.
Menge: 1,000 St

**1.3.1.12 Kabelrinne, T-Stück, Edelstahl, H = 60 mm, B= 100 mm**
Kabelrinne Formteil aus Edelstahl wie zuvor
beschrieben, jedoch

Korrosionsschutz  : Edelstahl, rostfrei 1.4301, A2
Art des Formteils  : T-Stück
Blechstärke ca.  : 0,75 mm
Seitenhöhe ca.  : 60 mm
Breite ca.  : 100 mm

Liefern und betriebsfertig montieren.
Menge: 1,000 St

*Hinweis*
Deckel für rastbare Kabelrinnen und Kabelleitern im
Innen- und Außenbereich, zum Schutz der Kabel vor
Beschädigungen, Witterungseinflüssen und Schmutz.
Passend für alle Kabelrinnen- und
Kabelleiterseitenhöhen.

Werkstoff  : Edelstahl, rostfrei 1.4301, A2
Oberfläche  : blank, nachbehandelt, 2B
Blechstärke ca. : 1,25 mm
Befestigungsart : Drehriegel / Deckelklammern

Einschließlich allem Zubehör wie Schrauben,
Stoßstellenverbinder und Kantenschutz, in Teillängen
auf Hängestielsystemen, Auslegern oder Betonsockel
montiert, einschließlich aller Zuschnitte.

**1.3.1.13 Ungelochter Deckel für Kabelrinnen, Edelstahl, B = 100 mm**
Ungelochter Deckel für Kabelrinnen aus Edelstahl wie
zuvor beschrieben, jedoch

Korrosionsschutz  : Edelstahl, rostfrei 1.4301, A2
Art des Formteils  : Ungelochter Deckel
Blechstärke ca.  : 1 mm
Breite ca.  : 100 mm

Liefern und betriebsfertig montieren.
Menge: 23,000 m

**1.3.1.14 Ungelochter Deckel für Bogen, Edelstahl, B = 100 mm**
Ungelochter Deckel als Formteil für Kabelrinne aus
Edelstahl wie zuvor beschrieben, jedoch

Korrosionsschutz  : Edelstahl, rostfrei 1.4301, A2
Art des Formteils  : Bogen 90°
Blechstärke ca.  : 1,25 mm
Breite ca.  : 100 mm

Liefern und betriebsfertig montieren.
Menge: 1,000 St

**1.3.1.15 Ungelochter Deckel für T-Stück, Edelstahl, B = 100 mm**
Ungelochter Deckel als Formteil für Kabelrinne aus
Edelstahl wie zuvor beschrieben, jedoch

Korrosionsschutz  : Edelstahl, rostfrei 1.4301, A2
Art des Formteils  : T-Stück
Blechstärke ca.  : 1,25 mm
Breite ca.  : 100 mm

Liefern und betriebsfertig montieren.
Menge: 1,000 St

**1.3.1.16 Universal-Standfuß mit Bautenschutzmatte für Kabelrinnen**
Universal-Standfuß zum Ballastieren mit Pflastersteinen
bis zu einem Maß von ca. 200x100x60 mm. Einsetzbar auf
Flachdächern, z. B. für die Montage von
PV-Montagesystemen oder zur Leitungsführung mit
Kabelrinnen oder mit Gitterrinnen in Verbindung mit
Dachleitungshalter.

Länge  : ca. 372 mm
Breite  : ca. 372 mm
Höhe  : ca. 78 mm
Passung  : ca. 5 mm
Ausführung : Sockel

Inklusive der passenden Bautenschutzmatte:

Bautenschutzmatte als Unterlage unter Standfüße für
PV-Montagesysteme Flachdach, zum Schutz der
Dachabdichtung auf Flachdächern gemäß DIN 18531. Aus 95
% recyceltem PUR-gebundenem Gummigranulat.

Länge  : ca. 410 mm
Breite  : ca. 410 mm
Höhe  : ca. 6 mm

Liefern und betriebsfertig montieren.
Menge: 16,000 St

*Hinweis*
Kabelleiter (Beschreibung)

Genietete leichte Kabelleiter zur horizontalen
Verlegung von Kabeln und Leitungen. Gemäß DIN EN 61537.
Einsetzbar im Innen- und Außenbereich.
Schraubverbindung. Geeignet für Wand und Deckenmontage
auf Tragsystem. Mit gelochter und verstärkter C-Profil-
Sprosse, beidseitig belegbar. Durchgängige Holmlochung
für Verbinder- und Zubehörmontage

Einschließlich dem Befestigungsmaterial, den
Zuschnitten, dem fachgerechten und ordentlichen
Verlegen der Kabel und Leitungen und allem Zubehör.
Die erforderlichen Bügelschellen und Wannen werden in
einer anderen Position abgerechnet.

**1.3.1.17 Steigetrasse aus C-Profilschiene, Abstand 300 mm, Breite 300 mm**
Steigetrasse wie zuvor beschrieben, jedoch:

Breite : 300 mm
Länge : 3000 mm

Liefern und betriebsfertig montieren.
Menge: 9,000 m

**1.3.1.18 Bügelschelle, Spannbereich - 46 mm**
Bügelschelle für die vorgenannte Kabelleiter oder
C-Schiene mit 16 bis 17 mm Schlitzweite, mit Druckwanne
aus Polypropylen, halogenfrei, lichtgrau, Schelle und
Schraube aus tauchfeuerverzinktem Stahl.

Spannbereich : 40 - 46 mm

Liefern und betriebsfertig montieren.
Menge: 25,000 St

**1.3.1.19 Bügelschelle, Spannbereich - 28 mm**
Bügelschelle wie zuvor beschrieben, jedoch

Spannbereich : 22 - 28 mm

Liefern und betriebsfertig montieren.
Menge: 20,000 St

*Hinweis*
Sammelhalterung (Beschreibung)

Sammelhalterung aus Polypropylen, halogenfrei, zur
Verlegung von Leitungen und Kabel im
Zwischendeckenbereich, zur Montage an der Wand oder an
der Decke, Montageabstand 0,5 bis 0,6 m, lichtgrau,
einschließlich allem Befestigungsmaterial und Zubehör.

**1.3.1.20 Sammelhalterung, max. Belegung 40 x 3x1,5 mm²**
Sammelhalterung wie zuvor beschrieben, jedoch

Maximale Belegung : 40 x 3x1,5 mm²

Liefern und betriebsfertig montieren.
Menge: 350,000 St

**1.3.1.21 Sammelhalterung, max. Belegung 20 x 3x1,5 mm²**
Sammelhalterung wie zuvor beschrieben, jedoch

Maximale Belegung : 20 x 3x1,5 mm²

Liefern und betriebsfertig montieren.
Menge: 275,000 St

**1.3.1.22 Sammelhalterung, max. Belegung 10 x 3x1,5 mm²**
Sammelhalterung wie zuvor beschrieben, jedoch

Maximale Belegung : 10 x 3x1,5 mm²

Liefern und betriebsfertig montieren.
Menge: 300,000 St

*Hinweis*
Sammelhalterung aus Metall (Beschreibung)

Sammelhalter aus Metall für hohe mechanische
Standfestigkeit, auch im Brandfall. Zur sicheren
Montage oberhalb von Brandschutzdecken geeignet. Auch
als kabelspezifische Variante für den elektrischen
Funktionserhalt nach DIN 4102 Teil 12 zugelassen. Für
Wand- und Deckenmontage. Verschluss ohne Werkzeuge zu
öffnen.

Funktionserhalt : ja
Halogenfrei  : ja
Oberfläche  : bandverzinkt
Werkstoff  : Stahl

Detaillierte Informationen der zugelassenen
Verlegevarianten sind den entsprechenden Prüfdokumenten
zu entnehmen.

**1.3.1.23 Sammelhalterung, Metall, max. Belegung 15 x 3x1,5 mm²**
Sammelhalterung aus Metall wie zuvor beschrieben,
jedoch

Maximale Belegung : 15 x 3x1,5 mm²

Liefern und betriebsfertig montieren.
Menge: 200,000 St

**1.3.1.24 Sammelhalterung, Metall, max. Belegung 30 x 3x1,5 mm²**
Sammelhalterung aus Metall wie zuvor beschrieben,
jedoch

Maximale Belegung : 30 x 3x1,5 mm²

Liefern und betriebsfertig montieren.
Menge: 250,000 St

**1.3.1.25 Sammelhalterung, Metall, max. Belegung 70 x 3x1,5 mm²**
Sammelhalterung aus Metall wie zuvor beschrieben,
jedoch

Maximale Belegung : 70 x 3x1,5 mm²

Liefern und betriebsfertig montieren.
Menge: 50,000 St

*Hinweis*
Elektroinstallationsrohr Kunststoff (Beschreibung)

Elektroinstallationsrohr DIN EN 61386-22, Maße DIN EN
60423, nicht flammenausbreitend, aus Kunststoff mit
Kunststoffmantel, halogenfrei nach DIN EN 50642,
rauchgasarm DIN EN 61034-2, korrosiv nach DIN EN
60754-2, Klassifizierungscode 33532, Druckfestigkeit
mittel, Schlagfestigkeit mittel, für alle Im- oder
Unterputz oder Hohlwandinstallationen, zur Verlegung im
Estrich und auf Holz, soweit nur eine geringe
mechanische Belastung auftritt, in Teillängen,
einschließlich allem Befestigungs- und
Verbindungsmaterial, fachgerecht nach den
Verlegerichtlinien verlegen.

**1.3.1.26 Kabelschutzrohr M20 flexibel, mittelschwer**
Kabelschutzrohr mittelschwer, biegsames Kunststoffrohr
wie zuvor beschrieben, jedoch

Typ : Leerrohr M20

Liefern und betriebsfertig montieren.
Menge: 500,000 m

**1.3.1.27 Kabelschutzrohr M25 flexibel, mittelschwer**
Kabelschutzrohr mittelschwer, biegsames Kunststoffrohr
wie zuvor beschrieben, jedoch

Typ : Leerrohr M25

Liefern und betriebsfertig montieren.
Menge: 600,000 m

**1.3.1.28 Kabelschutzrohr M32 flexibel, mittelschwer**
Kabelschutzrohr mittelschwer, biegsames Kunststoffrohr
wie zuvor beschrieben, jedoch

Typ : Leerrohr M32

Liefern und betriebsfertig montieren.
Menge: 750,000 m

**1.3.1.29 Kabelschutzrohr M40 flexibel, mittelschwer**
Kabelschutzrohr mittelschwer, biegsames Kunststoffrohr
wie zuvor beschrieben, jedoch

Typ : Leerrohr M40

Liefern und betriebsfertig montieren.
Menge: 350,000 m

**1.3.1.30 Lochband mit Kunststoffmantel**
Lochband mit Kunststoffmantel
inkl. Schrauben und Dübel, zum Befestigen von Kabel und
Leerrohr auf Rohboden und Wandschlitzen.

Liefern und montieren.
Menge: 20,000 m

*Hinweis*
Elektroinstallationsrohr (Beschreibung)

Elektroinstallationsrohr in Stangen zu 3 m, DIN EN
61386-21, Maße DIN EN 60423, nicht flammenausbreitend,
aus PVC-U, einwandig, glatt, starr, angeformte Muffe,
Druckfestigkeitsmittel, Schlagfestigkeitsmittel,
Dauergebrauchs- und Installationstemperatur min. -25°C
max. +60°C, verlegen offen, auf Putz, mit
Abstandschellen (Quickschellen).

Zur Montage in Teillängen, einschließlich aller
Längenschnitte und allem Befestigungs- und
Verbindungsmaterial.

**1.3.1.31 Mittelschweres Installationsrohr M20, starr**
Elektroinstallationsrohr wie zuvor beschrieben, jedoch

Typ : M20

Liefern und betriebsfertig montieren.
Menge: 26,000 m

**1.3.1.32 Mittelschweres Installationsrohr M25, starr**
Elektroinstallationsrohr wie zuvor beschrieben, jedoch

Typ : M25

Liefern und betriebsfertig montieren.
Menge: 21,000 m

**1.3.1.33 Mittelschweres Installationsrohr M32, starr**
Elektroinstallationsrohr wie zuvor beschrieben, jedoch

Typ : M32

Liefern und betriebsfertig montieren.
Menge: 15,000 m

**1.3.1.34 Mittelschweres Installationsrohr M40, starr**
Elektroinstallationsrohr wie zuvor beschrieben, jedoch

Typ : M40

Liefern und betriebsfertig montieren.
Menge: 15,000 m

##### 1.3.2 Elektro-Installationskanal

*Hinweis*
Elektro-Installationskanal (Beschreibung)

Elektro-Installationskanal-System Brüstungskanal aus
Kunststoff nach DIN EN 50085-2-1 als Geräteeinbaukanal.

Brüstungskanal-System mit Oberteilbreite 80 mm,
abnehmbare Seitenoberteile zur einfachen und schnellen
Leitungsverlegung sowie Nachbelegung, Systemträger zur
Teilung des Grundprofils in drei separate Bereiche:
zwei getrennte Leitungsführungskammern sowie einen
Geräteeinbaubereich.

Brüstungskanal-System bestehend aus folgenden
Systemkomponenten: Kanalunterteil, Seitenoberteile,
Oberteil, Formteile, Trennwände, Kabelrückhalteklammern
und Kupplungen zur einfachen und passgenauen
Kanalverbindung. Kanalunterteil für C-Profil und
frontrastenden werkzeuglosen Befestigung von Geräten,
Geräteeinbaudosen mit Schnellbefestigung und
Trennwänden. Bodenlochung (allseitiger
Bohrtolleranzausgleich) zur direkten Wandmontage und
zusätzlicher Rechtecklochung zur werkzeuglosen
Befestigung des Kanals mittels Clip-Technik auf
Konsolen.

Richtungsänderungen sind mit Formteile auszuführen,
offene Kanalenden sind mit Endstücken zu verschließen.

Geräteeinbau: Kanalsteckdosen, Überspannungsschutz,
Störfilter, Schalter,
Daten-/Fernmelde-/BK-/SAT-/CEE-Geräte,
Geräteeinbaudosen, Blenden, Rahmen sowie weitere
Abdeckungen.

Brüstungsverkleidungselemente: Konsolen, Lamellen,
Paneele

Hinweis:
Schall- und Brandschutz-Maßnahmen sind fachgerecht
auszuführen.

**1.3.2.1 Leitungsführungskanal, PVC, mit Bodenlochung 40x60**
Leitungsführungskanal aus PVC nach DIN EN 50085-2-1 zur
Leitungsverlegung an Wand und Decke, bestehend aus
komplett übergreifendem Oberteil und Unterteil mit
zweireihiger Bodenlochung zur Befestigung.

Höhe : ca. 40 mm
Breite : ca, 57 mm
Befestigungsart : Bodenlochung
Werkstoff : Kunststoff

Hinweis: Schall- und Brandschutz-Maßnahmen sind
fachgerecht auszuführen.

Liefern und betriebsfertig montieren.
Menge: 5,000 m

**1.3.2.2 Geräteeinbaukanal, PVC, 53x100**
Geräteeinbaukanal, 1-zügig zur Verlegung elektrischer
Kabel und Leitungen im Innenbereich. Mit Bodenlochung
zur Montage direkt an der Wand. Geräteeinbau möglich.
Modul Einbaugeräte können einfach eingeklickt werden.
Bestehend aus Kanalunter- und -oberteil. Mit
45er-Systemöffnung und C-Profil am Kanalboden zur
Aufnahme einer Trennwand für die Trennung
unterschiedlicher Spannungsebenen. Geprüft nach DIN EN
50085-1.

Werkstoff : Polyvinylchlorid, PVC
Farbe : reinweiß; RAL 9010
Breite : ca. 100 mm
Höhe  : ca. 53 mm
Anzahl der Oberteile : 1
Oberteilbreite : ca. 45 mm
Montageart der Oberteile : innenliegend
Anzahl der steckbaren Trennwände: 1
Montagelochung im Boden: ja
Symmetrisch : ja

Liefern und betriebsfertig montieren.
Menge: 15,000 m

**1.3.2.3 Brüstungskanal-Innenecke**
Kabelkanal, wie zuvor beschrieben, jedoch als Formstück

Art des Formstücks : Innenecke

Die spezifische Abdeckung für dieses Formstück ist im
Einheitspreis mit einzukalkulieren.

Liefern und betriebsfertig montieren.
Menge: 3,000 St

*Hinweis*
Geräteeinbau-Komponenten für Brüstungskanäle, für den
zuvor genannten Installationskanal, mit
Befestigungstechnik für Gehäuse mit C-Profil für
Brüstungskanäle: Steckdosen, Master/Slave Steckdosen,
Überspannungsschutz, Störfilter, Schalter,
Daten-/Fernmelde-/BK-/SAT-/CEE-Geräte,
Geräteeinbaudosen, Blenden, Rahmen und Abdeckungen.

1. Einbaugeräte mit Drehknebelbefestigung für Gehäuse
mit C-Profil: Einbaugeräte, anreihbar und verpolsicher
durch 3-poliges Steckverbindersystem mit
Berühungsschutz, Prüföffnungen in gestecktem Zustand
zugänglich. Anschluss mit konfektionierten Leitungen
mit Eingangsbuchse und Ausgangsstecker oder über
Steckklemmen mit Standard-Leitungen. Kanalsteckdosen:
2-fach oder 3-fach Kanalsteckdosen, Master/Slave
Steckdosen, 2-fach Kanalsteckdosen mit Steckdosentopf
45 Grad oder 1-fach Kanalsteckdosen mit Zusatzfunktion
(Kontroll-Wippschalter, Überspannungsschutz).

2. Einbaugeräte mit Einbaudosen zur Rastbefestigung für
Gehäuse mit C-Profil:
Daten-/Fernmelde-/BK-/SAT-/CEE-Geräte,
Geräteeinbaudosen, Blenden, Rahmen und Abdeckungen.
Einbaugeräte: Überspannungsschutzmodul,
Datenmodule/-dosen 2-/3-fach, Fernmeldeanschlussdosen
und BK/Sat-Anschlussdosen für terrestrischen-, BK- und
Satelliten-Anschluss als Durchgangs-, Stichleitungs-
oder Enddose.

3. Standard-Geräteeinbau zum Einbau
in Geräteeinbaudosen zur Rastbefestigung für Gehäuse
mit C-Profil: Unterputz-Schalterprogramme mit oder ohne
Rahmen des Herstellers.

Hinweis:

Alle Einbaugeräte bzw. Einsätze sind mit Abdeckungen,
Rahmen oder mit schnittkaschierenden/anreihbaren
Blenden mit und ohne Kennzeichnungsschild zu montieren.

**1.3.2.4 Steckdose 2-fach**
Schutzkontakt-Steckdose (2-fach, 0°-Steckrichtung,
Ausführung: VDE) zum einfachen Einrasten in
Geräteeinbaukanälen, Installationssäulen, Deskboxen und
Unterflursystemen. Mit erhöhtem Berührungsschutz und
Steckklemmen. (Nicht kodiert.) 2-polig, 16 A, 250 V~.
Für starre Anschlussleitungen mit einem Durchmesser bis
2,5 mm² mit Verbindungsklemmen nach IEC 60884-1.
Geprüft nach DIN VDE 0620-1 und IEC 60884-1.

Werkstoff : Polycarbonat
Farbe : reinweiß; RAL 9010
Breite : ca. 90 mm
Höhe : ca. 45 mm
Tiefe : ca. 42 mm
Nennspannung : 250 V
Nennstrom : 16 A
Ausführung : 2-fach 0°
Befestigungsart : einrasten
Halogenfrei : ja
Erhöhter Berührungsschutz : ja

Liefern und betriebsfertig montieren.
Menge: 3,000 St

**1.3.2.5 Steckdose 3-fach**
Schutzkontakt-Steckdose (3-fach, 0°-Steckrichtung,
Ausführung: VDE) zum einfachen Einrasten in
Geräteeinbaukanälen, Installationssäulen, Deskboxen und
Unterflursystemen. Mit erhöhtem Berührungsschutz und
Steckklemmen. (Nicht kodiert.) 2-polig, 16 A, 250 V~.
Für starre Anschlussleitungen mit einem Durchmesser bis
2,5 mm² mit Verbindungsklemmen nach IEC 60884-1.
Geprüft nach DIN VDE 0620-1 und IEC 60884-1.

Werkstoff : Polycarbonat
Farbe  : reinweiß; RAL 9010
Breite  : ca. 135 mm
Höhe  : ca. 45 mm
Tiefe  : ca. 42 mm
Nennspannung : 250 V
Nennstrom : 16 A
Ausführung : 3-fach 0°
Befestigungsart : einrasten
Halogenfrei : ja
Erhöhter Berührungsschutz : ja

Liefern und betriebsfertig montieren.
Menge: 6,000 St

**1.3.2.6 Geräteeinbaudose 1-fach für BK mit C-Profil**
Geräteeinbaudose 1-fach, für den zuvor genannten
Brüstungskanal.

Ausführung  : 1-fach
Ausführung der Dose  : geschlossen
Geräteeinbaumöglichkeit : Standard 60mm
Installationsgerät  : geschraubt
Werkstoff  : Polyamid
Länge  : 71mm

Liefern und betriebsfertig montieren.
Menge: 6,000 St

#### 1.4 Installationsgeräte und -arbeiten

##### 1.4.1 Installationsgeräte

**1.4.1.1 Gerätedose leer, ø60 mm für Zentraleinsatz in HW-Installation, ohne Leitung**
Geräteleerdose, Einbauöffnung ø60 mm, in
Hohlwandinstallation für die Installation eines
Zentraleinsatzes und als Schalterabzweigdose.

Der Zentraleinsatz und die Abdeckung werden in einer
weiteren Position abgefragt.

Einschließlich aller Bohr- und Fräsarbeiten, dem
Einführen aller Leitungen und Kabel, allem
Befestigungsmaterial und Zubehör.

Wandbeschaffenheit : Gipskarton, OSB-Platte

Liefern und montieren.
Menge: 156,000 St

**1.4.1.2 Gerätedose leer, ø60 mm als Electronic-Dose in HW-Installation, ohne Leitung**
Geräte-Verbindungsdose, luftdicht, als Electronic-Dose
für Hohlwandinstallation.

Hohlwanddose, Ausführung
Hohlwand-Geräte-Verbindungsdose als Elektronik-Dose
nach DIN EN 60670/DIN VDE 0606 und DIN 49073, aus
Kunststoff, luftdichte Ausführung nach DIN 18015-5.

Installationsöffnung  : Ø 60 mm
Einbauöffnung  : 2 x Ø 68 mm
Tiefe  : 75 mm
Für Plattenstärke  : 7-40 mm
Kombinationsabstand  : 71 mm

Mit seitlichem Klemmraum für Geräteeinsätze und
elektronische Komponenten sowie zur Einhaltung von
Biegeradien, mit 2 Plus-Minus-Geräteschrauben,

Einführungsmarkierungen für NYM-Leitungen sowie Rohre
bis max. Ø 25 mm (4x Rohreinführungen max. Ø 25 mm, 2 x
max. Ø 20 mm, 2 x max. Ø 16 mm), Schutzart IP 20 nach
DIN EN 60529, flammwidrig nach DIN EN 60695 bis 650° C
, für Hohlwandinstallation

Der Zentraleinsatz und die Abdeckung werden in einer
weiteren Position abgefragt.

Einschließlich aller Bohr-, Stemm- und Fräsarbeiten,
dem Einführen aller Leitungen und Kabel, allem
Befestigungsmaterial und Zubehör.

Liefern und betriebsfertig montieren.
Menge: 12,000 St

**1.4.1.3 Brandschutz Gerätedose, ø60 mm für Zentraleinsatz in HW-Installation, ohne Leitung für Brandschutzwände EI30-EI90.**
Brandschutz Geräte-Verbindungsdose für Brandschutzwände
F30-F90 bzw. EI30-EI90, Brandschutzdose Hohlwand,
Ausführung als Geräte-Verbindungsdose nach DIN EN
60670/VDE 0606 und DIN 49073, aus Kunststoff, für
Brandschutzwände F30-F90 bzw. EI30-EI90 in
Trockenbauweise, F30-B-F60-B in
Holzrahmen-/Holztafelbauweise, F30-B-F90-B in
Brettsperrholz.

Verwendbarkeitsnachweis: DIBT-Zulassung mit
Schallschutzfunktion bis zu einem Schalldämmmaß von
69dB.

Installationsöffnung : Ø 60 mm
Einbauöffnung  : Ø 68 mm
Kombinationsabstand  : 71 mm
Tiefe  : 62 mm,
Für Plattenstärke  : 7-40 mm
 Schutzart  : IP 30 nach DIN EN 60529,

Flammwidrig nach DIN EN 60695 bis 850° C, halogenfrei
nach DIN VDE 0604-2-100, für Hohlwandinstallation.

Der Zentraleinsatz und die Abdeckung werden in einer
weiteren Position abgefragt.

Einschließlich aller Bohr-, Stemm- und Fräsarbeiten,
dem Einführen aller Leitungen und Kabel, allem
Befestigungsmaterial und Zubehör.

Wandbeschaffenheit : Gipskarton, OSB-Platte

Liefern und betriebsfertig montieren.
Menge: 10,000 St

**1.4.1.4 Brandschutz Gerätedose, ø60 mm als Electronic-Dose in HW-Installation, ohne Leitung für Brandschutzwände EI30-EI90.**
Brandschutz Geräte-Verbindungsdose als Electronic-Dose
für Brandschutzwände F30-F120 bzw.
EI30-EI120/F30-B-F60-B, Brandschutzdose Hohlwand,
Ausführung als Electronic-Dose nach DIN EN 60670/VDE
0606 und DIN 49073, aus Kunststoff, für
Brandschutzwände F30-F120 bzw. EI30-EI120, für
Brandschutzwände in Holzrahmen- oder Holztafelbauweise
F30-B-F60-B, Verwendbarkeitsnachweis: DIBT-Zulassung,
mit Schallschutzfunktion bis zu einem Schalldämmmaß von
77dB.

Installationsöffnung  : Ø 60 mm,
Einbauöffnung  : Ø 2x74 mm
Kombinationsabstand  : 71 mm
Tiefe  : 70 mm
Für Plattenstärke  : 7-40 mm

Mit 4 Schraubdomen und 4 Plus-Minus-Geräteschrauben,
Einführungsmarkierungen für 6 NYM-Leitungen oder
Rohreinführungen bis M25, je 4 Leitungseinführungen 3 x
1,5 mm², 3 x 2,5 mm² bzw. 5 x 1,5 mm² oder 2
Leitungseinführungen 5 x 2,5 mm² bzw. 7 x 1,5 mm², je 4
Rohreinführungen bis M25 Schutzart IP 30 nach DIN EN
60529, flammwidrig nach DIN EN 60695 bis 850° C,
halogenfrei nach DIN VDE 0604-2-100, für
Hohlwandinstallation.

Der Zentraleinsatz und die Abdeckung werden in einer
weiteren Position abgefragt.

Einschließlich aller Bohr-, Stemm- und Fräsarbeiten,
dem Einführen aller Leitungen und Kabel, allem
Befestigungsmaterial und Zubehör.

Wandbeschaffenheit : Gipskarton, OSB-Platte

Liefern und betriebsfertig montieren.
Menge: 2,000 St

*Hinweis*
Installationsgerät in Aufputzinstallation,
wassergeschützt, IP44, mit der nachfolgend angegebenen
Schaltfunktion.

Gewähltes Schalterprogramm : bruchsicher, glatte
Oberfäche
  eckiges Design, ohne Beschriftung
Schutzart : IP 44
Nennspannung : 230V, 50 Hz

Angeboten wird

Fabrikat : '........................................'
  (Zwingend auszufüllen!)

Typ : '........................................'
  (Zwingend auszufüllen!)

Das hier angegebene Fabrikat, Schalterprogramm und die
Farbe gelten als gewähltes Schalterprogramm für diese
Art Aufputzinstallation und für das gesamte
Bauvorhaben.

Liefern und betriebsfertig montieren.

**1.4.1.5 Installationsgerät AP, Schukosteckdose, 1-fach**
Installationsgerät in Aufputzinstallation, wie zuvor
beschrieben, jedoch

Schaltfunktion : Schukosteckdose, 1-fach
Klappdeckel : Ja
Verschließbar : Nein

Liefern und betriebsfertig montieren.
Menge: 3,000 St

**1.4.1.6 Installationsgerät AP, Schukosteckdose, 2-fach**
Installationsgerät in Aufputzinstallation, wie zuvor
beschrieben, jedoch

Schaltfunktion : Schukosteckdose, 2-fach
Klappdeckel : Ja
Verschließbar : Nein

Liefern und betriebsfertig montieren.
Menge: 4,000 St

**1.4.1.7 Installationsgerät AP CEE Wandsteckdose 16A 400V IP44**
CEE Wandsteckdose 16A 5P 6h 400V IP44, Schraubenlose
Anschlusstechnik. Befestigung von
außen.Leitungseinführung:1 x M25 oben (verschlossen)

Liefern und betriebsfertig montieren.
Menge: 6,000 St

**1.4.1.8 Versorgungseinheit 3 SchuKo-Steckdosen, 1 CEE, IP 20**
Versorgungseinheit 3 x Schutzkontakt-Steckdose, 1 x CEE
16 A. Energiewürfel zur freien Positionierung im Raum
für eine flexible Versorgung von Arbeitsflächen,
Maschinen in der Industrie und in Handwerksbetrieben
für Strom- und Datentechnik. Bestückt mit einer
Schutzkontaktsteckdose und einer CEE-Steckdose. Mit
Aufhängehöse und Griffhaken zur Befestigung an der
Decke. Geprüft nach DIN EN 50085-1/DIN VDE 0620-1.

Werkstoff : Polyamid
Farbe : graphitschwarz; RAL 9011
Breite : ca. 140 mm
Höhe  : ca. 247 mm
Tiefe  : ca. 196 mm
FI Schutzschalter : ohne
Schutzart : IP20

Angeboten wird

Fabrikat : '........................................'
  (Ist zwingend auszufüllen!)

Typ : '........................................'
  (Ist zwingend auszufüllen!)

Liefern und betriebsfertig montieren.
Menge: 1,000 St

**1.4.1.9 Versorgungseinheit 4 SchuKo-Steckdosen, IP 20**
Versorgungseinheit zur freien Positionierung im Raum
für eine flexible Versorgung von Arbeitsflächen,
Maschinen in der Industrie und in Handwerksbetrieben
für Strom- und Datentechnik. Bestückt mit 4
Schutzkontaktsteckdosen. Mit Aufhängehöse und
Griffhaken zur Befestigung an der Decke. Geprüft nach
DIN EN 50085-1/DIN VDE 0620-1.

Werkstoff : Polyamid
Farbe : graphitschwarz; RAL 9011
Breite : ca. 140 mm
Höhe  : ca. 247 mm
Tiefe  : ca. 150 mm
FI Schutzschalter : ohne
Schutzart : IP20

Angeboten wird

Fabrikat : '........................................'
  (Ist zwingend auszufüllen!)

Typ : '........................................'
  (Ist zwingend auszufüllen!)

Liefern und betriebsfertig montieren.
Menge: 6,000 St

**1.4.1.10 Not-Halt/Aus-Taster Komplettgerät**
Elektrisches NOT-AUS-Gerät mit mechanischer
Verrast-Funktion.

Anzahl Hilfskontakte Öffner : 1
Anzahl Hilfskontakte Schließer : 1
Bemessungsbetriebsspannung: 24 ... 300 V
Farbe  : gelb/hellgrau
Gehäuseart : Typ 1, Typ 12, Typ 13, Typ 3R, Typ 4,
Gehäusematerial : Kunststoff
Schutzart  : Front IP66 / IP67 / IP69K, Gehäuse IP69K /
  IP66 / IP67, Anschlussklemmen IP20
Werkstoff : Kunststoff
Zubehörtyp : Gehäuse

Liefern und betriebsfertig montieren.
Menge: 2,000 St

**1.4.1.11 Reparaturschalter 25A, 4P, IP66**
Reparaturschalter  4-poliger Ein-/Ausschalter mit
Nullstellung zum Einsatz bei Außengeräten.

Abmessungen  : ca. 170x100x115 mm (HxBxT)
Bemessungswert : 25 A
Schutzklasse : 66 IP
Polzahl  : 4

Liefern und betriebsfertig montieren.
Menge: 1,000 St

**1.4.1.12 Reparaturschalter 63A, 4P, IP65**
Reparaturschalter  4-poliger Ein-/Ausschalter mit
Nullstellung zum Einsatz bei Außengeräten.

Abmessungen  : ca. 204x160x240 mm (HxBxT)
Bemessungswert : 63 A
Schutzklasse : 65 IP
Polzahl  : 4

Liefern und betriebsfertig montieren
Menge: 1,000 St

**1.4.1.13 Installationssteckverbinder Set, Buchse & Stecker, 230V, 1P**
Installationssteckverbinder Set nach IEC 61535 für
feste Installation, Ausführung als Set bestehend aus
Stecker und Buchse, 3-polig, gedrehte Kontakte mit
Schraubanschluss, kompaktes Gehäuse mit Zugentlastung,
feldkonfektionierbar, mechanische Kodierung, farbliche
Kodierung weiß.

Set bestehend aus Stecker und Buchse:

Bemessungsspannung : 250 V
Bemessungsstrom : 20 A
Bemessungsstoßspannung : 4 kV
Schutzart  : bis IP40
Anschlussquerschnitt
eindrähtig : 0,75 - 2,5 mm²
Anschlussquerschnitt
feindrähtig : 0,75 - 2,5 mm²
Leitungsdurchmesser : 6,5 - 10,5 mm (H05VV, NYM)
Werkstoff des Gehäuses : Polyamid
Anschluss pro Pol : 1
Kennzeichnung : L, PE, N
Halogenfrei : ja

Liefern und betriebsfertig montieren.
Menge: 10,000 St

*Hinweis*
Zentraleinsatz für die Unterputzinstallation mit der
nachfolgend angegebenen Art oder Funktion, für den
Einbau in eine Gerätedose in Unterputz- bzw.
Hohlwandinstallation oder in einem Gerätekanal.

Einschließlich dem Einbau in eine Gerätedose, dem
Auflegen aller Leitungen und Kabel, allem
Befestigungsmaterial und Zubehör.

Gewähltes Schalterprogramm : bruchsicher, glatte
Oberfäche,
  eckiges Design
Farbe : Reinweiß

Das hier angegebene Fabrikat, Schalterprogramm und die
Farbe gelten als gewähltes Schalterprogramm für die
Unterputzinstallation und für das gesamte Bauvorhaben.

Angeboten wird

Fabrikat : '........................................'
  (Zwingend auszufüllen!)

Typ : '........................................'
  (Zwingend auszufüllen!)

**1.4.1.14 Zentraleinsatz für UP-, HW- Installation, Schukosteckdose**
Zentraleinsatz für die Unterputzinstallation wie zuvor
beschrieben, jedoch

Art des Zentraleinsatzes  : Schukosteckdose

Liefern und betriebsfertig montieren.
Menge: 125,000 St

**1.4.1.15 Zentraleinsatz für UP-, HW- Installation, Schukosteckdose, IP44**
Zentraleinsatz für die Unterputzinstallation wie zuvor
beschrieben, jedoch

Art des Zentraleinsatzes : Schukosteckdose weiß mit
erhöhtem
  Berührungsschutz (Kinderschutz),
  mit Klappdeckel und Dichtungssatz für
  Schutzart IP44

Liefern und betriebsfertig montieren.
Menge: 6,000 St

**1.4.1.16 Zentraleinsatz für UP-, HW- Installation, Blindabdeckung**
Zentraleinsatz für die Unterputzinstallation wie zuvor
beschrieben, jedoch

Art des Zentraleinsatzes : Blindabdeckung weiß

Liefern und betriebsfertig montieren.
Menge: 17,000 St

**1.4.1.17 Zentraleinsatz für UP-, HW- Installation, Kabelauslass mit Zugentlastung**
Zentraleinsatz für die Unterputzinstallation wie zuvor
beschrieben, jedoch

Art des Zentraleinsatzes : Kabelauslass weiß mit
Zugentlastung

Liefern und betriebsfertig montieren.
Menge: 1,000 St

**1.4.1.18 Zentraleinsatz für UP-, HW- Installation, Herdanschlussdose**
Zentraleinsatz für die Unterputzinstallation wie zuvor
beschrieben, jedoch

Art des Zentraleinsatzes : Herdanschlussdose,
 Flache Ausführung, mit einer Lüsterklemme
 5-polig, 2fach 2,5 mm² mit nur einer
 zentralen Schraube zur Krallenbefestigung.

Liefern und betriebsfertig montieren.
Menge: 2,000 St

**1.4.1.19 Zentraleinsatz für UP-, HW- Installation, Audio Anschluss**
Zentraleinsatz für die Unterputzinstallation wie zuvor
beschrieben, jedoch

Art des Zentraleinsatzes : Steckdose für Audio
Anschluss, weiß.
  Mit zwei Chinch-Steckbuchsen.
  Farben: Rot und Weiß.
  Vergoldete Kontakte.

Liefern und betriebsfertig montieren.
Menge: 5,000 St

**1.4.1.20 Zentraleinsatz für UP-, HW- Installation, HDMI Einsatz**
Zentraleinsatz für die Unterputzinstallation wie zuvor
beschrieben, jedoch

Art des Zentraleinsatzes : HDMI Kupplung

Liefern und betriebsfertig montieren.
Menge: 5,000 St

*Hinweis*
Für das angegebene Fabrikat: "Schalterprogramm" sind
die passenden Abdeckrahmen für die senkrechte und
waagerechte Montage zur Abdeckung der Unter-, Aufputz
Einsätze zu wählen.

**1.4.1.21 Rahmen 1-fach**
Abdeckrahmen für die Zentraleinsätze wie zuvor
beschrieben, jedoch

Art des Rahmens : 1-fach

Liefern und betriebsfertig montieren.
Menge: 54,000 St

**1.4.1.22 Rahmen 2-fach**
Abdeckrahmen für die Zentraleinsätze wie zuvor
beschrieben, jedoch

Art des Rahmens : 2-fach

Liefern und betriebsfertig montieren.
Menge: 32,000 St

**1.4.1.23 Rahmen 3-fach**
Abdeckrahmen für die Zentraleinsätze wie zuvor
beschrieben, jedoch

Art des Rahmens : 3-fach

Liefern und betriebsfertig montieren.
Menge: 10,000 St

**1.4.1.24 Rahmen 4-fach**
Abdeckrahmen für die Zentraleinsätze wie zuvor
beschrieben, jedoch

Art des Rahmens : 4-fach

Liefern und betriebsfertig montieren.
Menge: 2,000 St

*Hinweis*
Festanschluss eines bauseits gelieferten und
montierten, nachfolgend aufgeführten elektrischen
Verbrauchers, bestehend aus dem Wand- oder
Deckenauslass in der nachfolgend angegebenen
Installationsart, aus dem Einführen und Auflegen der
Leitungen oder Kabel vom nachfolgend angegebenen Typ.

Einschließlich dem Öffnen und Verschließen aller
erforderlichen Abdeckungen, allem Befestigungsmaterial
und Zubehör.

**1.4.1.25 Festanschluss AP = UP, allgemein, bis NYY / NYM 3x2,5 mm²**
Festanschluss wie zuvor beschrieben, jedoch

Installationsart : AP = UP
Verbraucher : Klemmkasten,
  Verbraucher allgemein
Leitungs- oder Kabeltyp : bis  NYY / NYM 3 x 2,5 mm²

Liefern und betriebsfertig montieren.
Menge: 50,000 St

**1.4.1.26 Festanschluss AP = UP, allgemein, bis NYY / NYM 5x2,5 mm²**
Festanschluss wie zuvor beschrieben, jedoch

Installationsart : AP = UP
Verbraucher : Klemmkasten,
  Verbraucher allgemein
Leitungs- oder Kabeltyp : bis  NYY / NYM 5 x 2,5 mm²

Liefern und betriebsfertig montieren.
Menge: 45,000 St

**1.4.1.27 Festanschluss AP = UP, allgemein, bis NYY / NYM 5x16 mm²**
Festanschluss wie zuvor beschrieben, jedoch

Installationsart : AP = UP
Verbraucher : Klemmkasten,
  Verbraucher allgemein
Leitungs- oder Kabeltyp : bis  NYY / NYM 5 x 16 mm²

Liefern und betriebsfertig montieren.
Menge: 5,000 St

**1.4.1.28 Abzweigdose, AP, IP 55**
Abzweig- und Verbindungsdose,  in Aufputzmontage, für
Nennquerschnitte bis 2,5 mm², zur Montage in trockenen,
feuchten Innenräumen, sowie auf brennbaren
Gebäudeteilen, aus Thermoplast, halogenfrei, Schutzart
IP 55, selbstdichtende Membraneinführungen.

Einschließlich aller Klemmen, dem Einführen und
Auflegen aller Leitungen und Kabel, allem
Befestigungsmaterial und Zubehör.

Liefern und betriebsfertig montieren.
Menge: 50,000 St

**1.4.1.29 Kabelabzweigkasten, AP, IP 66, E30 bis E90, Orange**
Halogenfreier Kabelabzweigkasten mit vormontierten,
weichen Einsteckdichtungen, zugelassen für den
elektrischen Funktionserhalt gemäß DIN 4102 Teil 12.
Komplett montierte Anschlusseinheit aus
hochtemperaturbeständiger Spezialkeramik und
gekennzeichneter Schutzleiterklemme.

Funktionserhaltklassen : E30 bis E90
Farbe  : pastellorange
Nennquerschnitt  : max. 10 mm²
Schutzart  : IP66
Schlagfestigkeitsklasse : IK08

Liefern und betriebsfertig montieren.
Menge: 4,000 St

*Hinweis*
Präsenzmelder

**1.4.1.30 Decken-Präsenzmelder, Master, HLK Ausgang, PM 1.1**
Präsenzmelder mit 360° Erfassungsbereich für die
Deckenmontage Unterputz
Besondere Produktfunktionen: Einfaches Parametrieren,
Fernsteuern und Dokumentieren mit IR-Pen und App.

Benutzerschnittstelle : Einstellregler/Potentiometer,
IR-Fernbedienung.
Steuerungssystem : ON/OFF
Montageart : Unterputz / Gerätedose Ø 68 mm
Montageort : Decke
Abmessungen : Höhe/Tiefe  ca. 70 mm, Ø 108 mm
Einbaumaß / Einbautiefe : ca. 41 mm, Ø 60 mm
Schutzart  : IP20
Schutzklasse : II
Farbe  : weiß, ähnlich RAL 9010
Erfassungswinkel : 360°
Erfassungsreichweite quer : Ø 24 m
Erfassungsreichweite frontal : Ø 11 m
Erfassungsreichweite
Präsenzbereich : Ø 8 m
Erfassungsbereich : bis zu 453 m²
Empf. Montagehöhe : 3 m
Max. Montagehöhe : 10 m
Helligkeitswert : 5-2000 lx
Anzahl Lichtkanäle : 2
Anzahl HLK-Kanäle : 1
Slave-Eingang : Ja
Max. Anzahl Slave-Melder : 10
Modus  : Halbautomatik, Vollautomatik
Nachlaufzeit : 60 s...30 min (in Stufen einstellbar)
Impulsfunktion : Ja
Tastereingang : Ja

Bezeichnung im
Ausführungsplan : PM 1.1

Angeboten wird

Fabrikat : '........................................'
  (Ist zwingend auszufüllen!)

Typ : '........................................'
  (Ist zwingend auszufüllen!)
Einschließlich aller Bohr- und Stemmarbeiten, dem
Befestigungsmaterial und Zubehör, allen erforderlichen
Prüfzeugnissen und Herstellerbescheinigungen, der
dauerhaften Beschriftung, sowie dem Einführen und
Auflegen aller Leitungen und Kabel.

Liefern und betriebsfertig montieren.
Menge: 6,000 St

**1.4.1.31 Decken-Präsenzmelder, Master, PM 1.2**
Präsenzmelder mit 360° Erfassungsbereich für die
Deckenmontage
Besondere Produktfunktionen: Einfaches Parametrieren,
Fernsteuern und Dokumentieren mit IR-Pen und App.

Benutzerschnittstelle : Einstellregler/Potentiometer,
IR-Fernbedienung.
Steuerungssystem : ON/OFF
Montageart : Unterputz / Gerätedose Ø 68 mm
Montageort : Decke
Abmessungen : Höhe/Tiefe ca. 70 mm, Ø 108 mm
Einbaumaß / Einbautiefe : 24 mm, Ø 60 mm
Schutzart  : IP20
Schutzklasse : II
Farbe  : weiß, ähnlich RAL 9010
Erfassungswinkel : 360°
Erfassungsreichweite quer : Ø 24 m
Erfassungsreichweite frontal : Ø 11 m
Erfassungsreichweite
Präsenzbereich : Ø 8 m
Erfassungsbereich : bis zu 453 m²
Empf. Montagehöhe : 3 m
Max. Montagehöhe : 10 m
Helligkeitswert : 5-2000 lx
Anzahl Lichtkanäle : 1
Slave-Eingang : Ja
Max. Anzahl Slave-Melder : 10
Modus  : Halbautomatik, Vollautomatik
Konstantlichtregelung : Nein
Schaltkontakt : Schließer / potenzialbehaftet
Nachlaufzeit : 60 s...30 min (in Stufen einstellbar)
Impulsfunktion : Ja
Tastereingang : Ja

Bezeichnung im
Ausführungsplan : PM 1.2

Angeboten wird

Fabrikat : '........................................'
  (Ist zwingend auszufüllen!)

Typ : '........................................'
  (Ist zwingend auszufüllen!)

Einschließlich aller Bohr- und Stemmarbeiten, dem
Befestigungsmaterial und Zubehör, allen erforderlichen
Prüfzeugnissen und Herstellerbescheinigungen, der
dauerhaften Beschriftung, sowie dem Einführen und
Auflegen aller Leitungen und Kabel.

Liefern und betriebsfertig montieren.
Menge: 11,000 St

**1.4.1.32 Decken-Präsenzmelder, Slave, PM 2**
Slave-Präsenzmelder zur Erweiterung des
Erfassungsbereiches eines "Master"-Präsenzmelders

Steuerungssystem : ON/OFF
Montageart : Unterputz / Gerätedose Ø 68 mm
Montageort : Decke
Abmessungen : Höhe/Tiefe ca. 62 mm, Ø 108 mm
Einbaumaß / Einbautiefe : ca. 24 mm, Ø 60 mm
Schutzart  : IP20
Schutzklasse : II
Farbe  : weiß, ähnlich RAL 9010
Erfassungsreichweite quer : Ø 8 m
Erfassungsreichweite frontal : Ø 6 m
Erfassungsreichweite
Präsenzbereich : Ø 4 m
Erfassungsbereich : bis zu 50 m²
Empf. Montagehöhe : 3 m
Max. Montagehöhe : 5 m
Slave-Eingang : Ja
Konstantlichtregelung : Nein
Nachlaufzeit : Nein
Tastereingang : Nein
Bus-System : Ja

Bezeichnung im
Ausführungsplan : PM 2

Angeboten wird

Fabrikat : '........................................'
  (Ist zwingend auszufüllen!)

Typ : '........................................'
  (Ist zwingend auszufüllen!)

Einschließlich aller Bohr- und Stemmarbeiten, dem
Befestigungsmaterial und Zubehör, allen erforderlichen
Prüfzeugnissen und Herstellerbescheinigungen, der
dauerhaften Beschriftung, sowie dem Einführen und
Auflegen aller Leitungen und Kabel.

Liefern und betriebsfertig montieren.
Menge: 2,000 St

**1.4.1.33 KNX Kombi-Präsenzmelder 360° mit Raumklima-Sensoren**
KNX Kombi-Präsenzmelder 360° mit Raumklima-Sensoren,
Reinweiß matt.
Passiv-Infrarot-Präsenzmelder mit 3 Sensoren für die
Deckenmontage

Intelligente Konstantlichtregelung für bis zu 3
Lichtbänder
Sensoren für CO2- und VOC-Mischgas-Konzentration,
relative Feuchtigkeit und Temperatur
Oberer und unterer Schwellwert einstellbar je Messwert
Visualisierung der Luftqualität über interne RGB-LED
Luftqualitätsampel für CO2- oder VOC-Konzentration mit
4 Farbkanälen und einstellbaren Ausgangsobjekten (1 Bit
/ Szenen / RGB / HSV)
360° Erfassungsbereich, Reichweite Ø 11 m, Präsenz Ø 5
m
1 HLK- und 1 Alarm- / Meldekanal
Einstellbare Auslöse- und Präsenzempfindlichkeit für
Tag, Nacht und Alarm
Kurzzeitpräsenz zur Reduzierung der Nachlaufzeit
Sperr- und Zwangsfunktion mit Rückfallzeit
Funktion zur Luftgüteregelung als Stufen-/ PI-Regler
für CO2-/ oder VOC-Sensor einstellbar
Integrierter Raumtemperaturregler mit einstellbaren
Regelparametern und extern verstellbarem Sollwert

Angeboten wird

Fabrikat : '........................................'
  (Ist zwingend auszufüllen!)

Typ : '........................................'
  (Ist zwingend auszufüllen!)

Liefern und betriebsfertig montieren.
Menge: 29,000 St

*Hinweis*
KNX-Feldgeräte

**1.4.1.34 KNX Glas Touch Smart 6 Zoll, Schwarz**
KNX Glas Touch Smart 6 Zoll, KNX Data Secure, Schwarz
Ausführung mit 6 Zoll Farbdisplay und umlaufendem
weißen Orientierungslicht. Bis zu 64 Funktionen und bis
zu 12 Statusanzeigen im Standby

- Multifunktionstaster mit kapazitivem, hochauflösendem
6 Zoll TFT-Farbdisplay (1440 x 720 Pixel)
- Hochwertiges Design aus Glas und gebürstetem
Aluminium
- Intuitive Bedienoberfläche zur einfachen Steuerung
der Raumfunktionen
- Umlaufendes weißes Orientierungslicht
- Bis zu 64 Funktionen auf individuellen Ebenen und bis
zu 12 Statusanzeigen im Standby
- Raumfunktionen: Schalten, Dimmen, Tunable White, HSV,
RGB, RGBW, Sonnenschutz, HVAC
- Sprungfunktion für schnellen Seitenwechsel
- Komfortabler Raumtemperaturregler mit
Temperatursensor für Heiz- und Kühlbetrieb
- Logikfunktionen, Szenensteuerung, Innovative
Gruppensteuerung
- Anzeige von Statusinformationen (1 Bit) und Meldungen
(14 Byte)
- Schutz vor unberechtigtem Zugriff durch
Codeschloss-Funktion (1 Nutzer)
- Individuelle Gestaltung nach Kundenwunsch
- Mit Diebstahl-/Demontageschutz
- Einbau in eine handelsübliche Schalterdose (EU, UK,
CH, CN)
- Hilfsspannung 24 ... 30 V DC
- Integrierter Busankoppler, KNX Data Secure
- Installation: Horizontal oder vertikal
- Abmessungen (H x B x T): ca. 92 x 160 x 12,5 mm

Angeboten wird

Fabrikat : '........................................'
  (Ist zwingend auszufüllen!)

Typ : '........................................'
  (Ist zwingend auszufüllen!)

Liefern und betriebsfertig montieren.
Menge: 1,000 St

**1.4.1.35 KNX Glastaster mit Farbdisplay und Temperatursensor**
KNX Glastaster II Smart mit Farbdisplay und
Temperatursensor, Weiß
Ausführung mit 6 Sensorflächen, Farbdisplay und
RGB-Statusanzeige. Verwendbar als 4/6/8/12-fach Taster

- Großes, aktives Farbdisplay zur Funktions- und
Statusanzeige
- Bis zu 12 Funktionen auf 2 oder 3 Ebenen (2x6 oder
3x4 Funktionen)
- Bis zu 6 Funktionen ohne Ebenenumschaltung
- Mapping Funktion zur einfachen Funktionszuordnung
- Patschfunktion mit erweitertem Funktionsumfang
- Innovative Gruppensteuerung mit langem/extra langem
Tastendruck
- Erweiterte Infoanzeige mit bis zu 6 Werten in 3
Zeilen
- Die Tasten sind als Tastenpaar oder Einzeltasten frei
einstellbar
- Einstellbare Symbole und Texte für jede
Taste/Funktion
- Anzeige von Statusinformationen (1 Bit) und Meldungen
(14 Byte)
- Mit Temperatursensor zur Erfassung der Raumtemperatur
- Zusätzliche Funktion zur Einstellung von Temperatur
und Betriebsart
- Ein- und Zweitasterbetrieb für Schalten, Dimmen,
Jalousie, Werte
- Kurzer/Langer Tastendruck mit 2 Objekten
- RGB Status-LEDs einzeln je Ebene ansteuerbar
- Anzeige von Innen-/Außentemperatur und Uhrzeit
- Displayhelligkeit automatisch über Lichtsensor und
Tag/Nacht-Objekt
- Keine zusätzliche Spannungsversorgung erforderlich
- Abmessungen (H x B): ca. 92 x 92 mm

Angeboten wird

Fabrikat : '........................................'
  (Ist zwingend auszufüllen!)

Typ : '........................................'
  (Ist zwingend auszufüllen!)

Liefern und betriebsfertig montieren.
Menge: 2,000 St

**1.4.1.36 KNX Glas Raumtemperaturregler Smart mit Farbdisplay**
KNX Glas Raumtemperaturregler Smart mit Farbdisplay,
Weiß
Ausführung mit aktivem Farbdisplay und 4 Sensorflächen

Aktives Farbdisplay zur Funktions- und Statusanzeige
Hintergrundfarbe und Helligkeit des Displays
einstellbar
Anzeige von Soll- und Isttemperatur
Raumtemperaturregler für Innenräume, Messbereich -10
... +50 °C
Wählbarer Reglertyp (2-Punkt, PI, PWM)
Betrieb als Raumtemperatur-Nebenstelle möglich
Einfache Sollwertverstellung über separate +/- Tasten
1 Bit +/-, 1 Byte oder 2 Byte Absolutobjekt zur
Sollwertverstellung
Speicherung der Sollwerte bei Busspannungsausfall
Temperatur Min-/Max-Wertespeicher, Meldungen und
Frost-/Hitzealarm
Umschaltung der Betriebsart über Bit/Byte Objekte
Lüftungssteuerung mit Hand- und Automatikbetrieb
14 Byte Objekt zur Klartextdiagnose
Einbau in Schalterdose mit mitgeliefertem Tragring
Empfohlene Montagehöhe: 1,60 m
Abmessungen : ca. 92 x 92 mm (H x B)
Integrierter Busankoppler

Angeboten wird

Fabrikat : '........................................'
  (Ist zwingend auszufüllen!)

Typ : '........................................'
  (Ist zwingend auszufüllen!)

Liefern und betriebsfertig montieren.
Menge: 3,000 St

**1.4.1.37 KNX Taster 4-fach**
KNX Taster Light 55 4-fach, RGBW, Temperatursensor,
Reinweiß glänzend, Neutral mit 4 Tasterflächen und
Temperatursensor

Passend für 55 mm Schalterprogramme führender
Hersteller.
Mehrfach-Tippfunktion sendet bis zu 4 Werte auf gleiche
oder verschiedene Objekte
Innovative Gruppensteuerung mit langem/extra langem
Tastendruck
Eintasterbetrieb für Schalten, Dimmen, Jalousie, Werte
Umschalten von bis zu vier Werten oder Szenen
Kurzer/Langer Tastendruck mit 2 Objekten
Vier RGBW Status-LEDs
LED Helligkeit über Tag/Nacht- oder Helligkeit-Objekt
steuerbar
Integrierter Busankoppler

Angeboten wird

Fabrikat : '........................................'
  (Ist zwingend auszufüllen!)

Typ : '........................................'
  (Ist zwingend auszufüllen!)

Liefern und betriebsfertig montieren.
Menge: 2,000 St

**1.4.1.38 Magnet-Reedschalter, Türkontakt**
Magnet-Reedschalter, fremdmagnetgeschützt, zum
Aufschrauben und Einbohren, mit 4,0 m Anschlusskabel

Farbe  : weiß
Montageart : Einbauinstallation, Anbau

Liefern und betriebsfertig montieren.
Menge: 20,000 St

**1.4.1.39 KNX Wetterstation**
KNX Wetterstation, Ausführung zur Außenmontage an Wand
oder Mast

3 Sonnenschutzkanäle für Jalousie-/Rollladensteuerung
Sonnenschutz für bis zu 3 Fassaden
Bietet umfangreiche Funktionen zur Steuerung von
Fassaden (2 Schaltschwellen, Teach-in Funktion)
Zentrale Rollladensteuerung, Auf/Ab über Dämmerungswert
(mit Zeitverzögerung)
Helligkeitswerte für Ost, Süd, West und Dämmerung
Bereitstellung eines Tag/Nacht-Objektes
Windgeschwindigkeit, Windalarm
Temperaturmessung
Geeignet zur Fassadensteuerung an Wohngebäuden
Wand- oder Mastmontage
ca. 5 m Busanschlußkabel
Keine zusätzliche Spannungsversorgung erforderlich
Integrierter Busankoppler

Angeboten wird

Fabrikat : '........................................'
  (Ist zwingend auszufüllen!)

Typ : '........................................'
  (Ist zwingend auszufüllen!)

Liefern und betriebsfertig montieren.
Menge: 1,000 St

**1.4.1.40 KNX Schaltaktor 1-fach, UP, 16 A, 230 V AC**
KNX Schaltaktor 1-fach, UP, 16 A, 230 V AC, Kompakt, 70
µF, 10 EVG
Zum Einbau in die Schalterdose. Ausführung mit
bistabilen Relais. Strom max. 16 A bei ohmscher Last,
70 µF / 10 EVG

Funktionserweiterung
Schließer- und Öffnerbetrieb
Zeitfunktionen (Ein-/Ausschaltverzögerung)
Umfangreiche Treppenlicht- und Impulsfunktion
Status Rückmeldungen für alle Kanäle (aktiv/passiv)
Logische Verknüpfungen
Erweiterte Szenenfunktion je Kanal
Zentralfunktionen und Sperrobjekte zur Zwangsführung
Einstellbares Verhalten bei
Busspannungsausfall/-wiederkehr
Einbau in Schalterdose
Abmessungen (H x B x T): ca. 41 x 41 x 22 mm
Schneller Download der Applikation (long frame support
ab ETS 5)

liefern, montieren und betriebsfertig anschließen.
Menge: 4,000 St

**1.4.1.41 Aktor Relais 1x 8A DALI-2**
DALI-2 Aktor mit integriertem Relaiskontakt für
DALI-2-Befehle gemäß IEC 62386-208 (DALI-Gerätetyp 7,
DT7)

Benutzerschnittstelle : DALI-Bus
Steuerungssystem : DALI-2
Abmessungen : ca. 59 x 33 x 15 mm (LxBxH)
Schutzart  : IP20
Schutzklasse : II
Zulässige
Umgebungstemperatur : -20 °C...+60 °C
Einschaltstrom : ca. 60 A

Angeboten wird

Fabrikat : '........................................'
  (Ist zwingend auszufüllen!)

Typ : '........................................'
  (Ist zwingend auszufüllen!)

Liefern und betriebsfertig montieren.
Menge: 12,000 St

*Hinweis*
Unterflursystem

**1.4.1.42 Quadratische, nivellierbare Kassette**
Quadratische, nivellierbare Kassette mit Schnurauslass.
Für den Einsatz in einem Unterflur-Kanalsystem oder
Systemboden in trockenen Räumen im Innenbereich mit
trocken gepflegten Böden. Für bis zu 12 Modul
45-Einbaugeräte in 3 Universalträgern. Auf Höhe der
Fußbodenoberkante einstellbar. Geprüft nach EN
50085-2-2.

Werkstoff : Edelstahl, rostfrei 1.4301
Länge Einbaumaß : 244 mm
Breite Einbaumaß : 244 mm
min. Fußbodenhöhe : 105 mm
max. Fußbodenhöhe : 150 mm
Bodenbelagsdicke : 20 mm
Einbautiefe : 105 mm
Vertikale Last für große Fläche: bis 15.000 N
Vertikale Last für kleine Fläche: bis 3.000 N
Ausführung : quadratisch
Entkoppelbar : nein
Nenngröße für
Geräteeinbaueinheiten : 9
Schwerlastausführung : nein
Zulassungen : VDE

Liefern und betriebsfertig montieren.
Menge: 3,000 St

**1.4.1.43 Nivelliereinheit**
Nivelliereinheit zur fußbodenebenen Höheneinstellung
der nivellierbaren Kassetten und des Kanalsystems.
Systembestandteil nach EN 50085-2-2.

Werkstoff : Stahl
Oberfläche : galvanisch verzinkt
min. Nivellierbereich : ca. 260 mm
max. Nivellierbereich : ca. 310 mm

Liefern und betriebsfertig montieren.
Menge: 3,000 St

**1.4.1.44 Bestückung Unterflur-Gerätedose**
Unterflur-Gerätedosenbestückung für
Unterflurinstallationssytem, zum Einbau in eine
Unterflurleerdose.
Bestehend aus:

3 St : Universalträger UT4
2 St : Schutzkontaktsteckdose, Modul 45, 3-fach,
schutzisoliert, Steckvorrich  tung,16/230V~,
Steckklemmen, Farbe: Reinweiß
1 St : Trägerplatten zur Aufnahme von 2 RJ45,
Anschlussmodulen E-DAT
1 St : Multimediaträger mit einer HDMI-Anschlussbuchse
und kurzem
  Anschlusskabel
1 St : Multimediaträger mit zwei Cinch-Anschlussbuchsen
und
  Buchse-Buchse
3 St : Leerplatzabdeckung zum Verschluss einer
Montageöffnung

Einschließlich dem Einführen und Auflegen aller
Leitungen und Kabel, allem Befestigungsmaterial und
Zubehör, der dauerhaften Beschriftung mit den
Stromkreisnummern und der erforderlichen
Gerätebecher-Abdeckplatten.

Liefern und betriebsfertig montieren.
Menge: 3,000 St

*Hinweis*
Fußbodenheizung Bewegungsraum

**1.4.1.45 Heizmatte 10,5m², 1120W**
Heizmatte geeignet für den Einbau im oder unter dem
Estrich. Verwendung in trockenen, feuchten oder nassen
Räumen. Mit zusätzlicher Schutzumflechtung zum Einsatz
der FI- Schutzschaltung. Dieses Heizmattensystem eignet
sich besonders für den Einbau in verwinkelten und/oder
großen Flächen, da das Zurückführen des zweiten
Anschlusses entfällt. Einschl. werkseitig anmontierter
wasserdichter Muffen und einem 6 m langen Kaltleiter,
nach Einbauanleitung systemgerecht verlegen. Messen der
Isolations- und Gesamtwiderstände.
Heizleitung nach IEC 60800

Spannung : 230 V
Nenngrenztemperatur : 80º C
Spezifische Heizleistung : 100 W/m²
Widerstandstoleranz : +10% / -5%
Mindestverlegetemperatur : 5°C
Außendurchmesser : 7 mm
Kleinster Biegeradius : 5 x dA
Schutzart  : IP X7
Breite  : ca. 0,75m
Länge  : ca. 14,00 m
Fläche  : ca. 10,5 m²
Leistung  : 1120 W

Angeboten wird

Fabrikat : '........................................'
  (Ist zwingend auszufüllen!)

Typ : '........................................'
  (Ist zwingend auszufüllen!)

Liefern und betriebsfertig montieren.
Menge: 2,000 St

**1.4.1.46 Heizmatte 4,8m², 465W**
Heizmatte geeignet für den Einbau im oder unter dem
Estrich. Verwendung in trockenen, feuchten oder nassen
Räumen. Mit zusätzlicher Schutzumflechtung zum Einsatz
der FI- Schutzschaltung. Dieses Heizmattensystem eignet
sich besonders für den Einbau in verwinkelten und/oder
großen Flächen, da das Zurückführen des zweiten
Anschlusses entfällt. Einschl. werkseitig anmontierter
wasserdichter Muffen und einem 6 m langen Kaltleiter,
nach Einbauanleitung systemgerecht verlegen. Messen der
Isolations- und Gesamtwiderstände.
Heizleitung nach IEC 60800

Spannung : 230 V
Nenngrenztemperatur : 80º C
Spezifische Heizleistung : 100 W/m²
Widerstandstoleranz : +10% / -5%
Mindestverlegetemperatur : 5°C
Außendurchmesser : 7 mm
Kleinster Biegeradius : 5 x dA
Schutzart  : IP X7
Breite  : ca. 0,75m
Länge  : ca. 6,40 m,
Fläche  : ca. 4,8 m²
Leistung  : 465 W

Angeboten wird

Fabrikat : '........................................'
  (Ist zwingend auszufüllen!)

Typ : '........................................'
  (Ist zwingend auszufüllen!)

Liefern und betriebsfertig montieren.
Menge: 1,000 St

**1.4.1.47 Dünnbett-Set 1,0m² mit Touchregler**
Dünnbett-Set 1,0m² mit  Touchregler bestehend aus:
1 selbstklebende Dünnbettheizmatte 150 W/m ²
1 Uhrenthermostat mit Touchscreen mit Tages- und
Wochenprogrammierung mit Design-Rahmen und
NTC-Bodenfühler
1 Fühlerrohr DN 10 mit roter Kappe
Kunststoffnägel
Montageanleitung

Angeboten wird

Fabrikat : '........................................'
  (Ist zwingend auszufüllen!)

Typ : '........................................'
  (Ist zwingend auszufüllen!)

Liefern und betriebsfertig montieren.
Menge: 1,000 St

#### 1.5 Beleuchtungskörper

##### 1.5.1 Innen & Außen

*Hinweis*
Die nachfolgenden Beleuchtungskörper sind nach den
Beleuchtungsanforderungen für Menschen an
Arbeitsplätzen in Innenräumen (DIN EN 12464-1:2021-11)
ausgelegt.

Die empfohlene Beleuchtungsstärke für die Nutzfläche
ist in der DIN EN 12463-11: 2021-11, Abschnitt 7.3
Tabellen 9 - 61 festgelegt.

Die Lichttechnische Berechnung wird dem Auftragnehmer
zur Verfügung gestellt.

**1.5.1.1 LED-Panel, 620, 4000K, L1**
Hochwertiges LED Slim Panel, geeignet für Büros
(UGR19). Standard IP54 (frontseitig). Einbau-, Hänge-
und Aufbaumontage möglich.

Lichtfarbe  : 4000 Kelvin
Lichtstrom  : 4200 lm
Leistung  : ca. 30 W
Lichtausbeute : 140 lm/W
CRI  : 80-89
Schutzart  : IP54
Länge  : ca. 620 mm
Breite  : ca. 620 mm
Höhe  : ca. 25 mm
Dimmung DALI-2 : Ja
Gehäusefarbe : weiß
Lichtverteilung : symmetrisch
Ausstrahlungswinkel : extrem breitstrahlend >80°

Bezeichnung im
Ausführungsplan : L1

Angeboten wird

Fabrikat : '........................................'
  (Ist zwingend auszufüllen!)

Typ : '........................................'
  (Ist zwingend auszufüllen!)

Liefern und betriebsfertig montieren.
Menge: 24,000 St

**1.5.1.2 LED-Downlight, rund 226, 3000-4000K, L3**
Hochwertiges LED-Downlight mit verbesserter Effizienz
von bis zu 130 lm/W mit CRI90. Integrierter
CCT-Schalter zur Farbauswahl (3000K-4000K).
Einzigartiges optisches Linsenkonzept mit mattweißem
(MW) Reflektor und geringer Blendung. IP54 auf der
Lichtaustrittsseite.

Lichtfarbe  : 3000-4000 Kelvin
Lichtstrom  : 1800 lm
Leistung  : ca. 15 W
Lichtausbeute : 130 lm/W
CRI  : 90-100
LED-Lebensdauer  : ca. 100.000 Stunden
Schutzart  : IP54
Durchmesser : ca. 226 mm
Höhe  : ca. 62 mm
Lichtverteiler  : Reflektor
Lichtaustritt  : direkt
Ausstrahlungswinkel : breitstrahlend 41-80°
Gehäusefarbe : weiß
Dimmung DALI-2 : Ja

Bezeichnung im
Ausführungsplan : L3

Angeboten wird

Fabrikat : '........................................'
  (Ist zwingend auszufüllen!)

Typ : '........................................'
  (Ist zwingend auszufüllen!)

Liefern und betriebsfertig montieren.
Menge: 19,000 St

**1.5.1.3 LED-Downlight, rund 140, 4000K, L4**
Schlankes LED-Downlight. Flexibel durch CCT-Schalter
und Power-Schalter. Sehr flaches Design. IP44 auf der
Lichtaustrittsseite.

Lichtfarbe  : 3000-4000 Kelvin
Lichtstrom  : 845 lm
Leistung  : ca. 9 W
Lichtausbeute : 105 lm/W
CRI  : 80-89
LED-Lebensdauer  : ca. 50.000 Stunden
Schutzart  : IP44
Schlagfestigkeit : IK02
Durchmesser : ca. 140 mm
Höhe  : ca. 34 mm
Ausstrahlungswinkel : extrem breitstrahlend >80°
Betriebsgerät : LED-Betriebsgerät stromgesteuert

Bezeichnung im
Ausführungsplan : L4

Angeboten wird

Fabrikat : '........................................'
  (Ist zwingend auszufüllen!)

Typ : '........................................'
  (Ist zwingend auszufüllen!)

Liefern und betriebsfertig montieren.
Menge: 18,000 St

**1.5.1.4 LED-Waterproof, 4000K, L5**
Feuchtraumwannenleuchte. Schnelle Montage durch
schraubenlose Endkappe (Drehverschluss). Einschließlich
vandalensicherer Decken- und Aufhängeclipsen aus
Edelstahl.

Lichtfarbe  : 4000 Kelvin
Lichtstrom  : 1800 lm
Leistung  : ca. 12 W
Lichtausbeute : 150 lm/W
CRI  : 80-89
LED-Lebensdauer  : ca. 100.000 Stunden
Schutzart  : IP
Länge  : ca. 648 mm
Breite  : ca. 68 mm
Höhe  : ca. 75 mm
Schlagfestigkeit : IK08
Schutzklasse : II
Gehäusefarbe : grau

Bezeichnung im
Ausführungsplan : L5

Angeboten wird

Fabrikat : '........................................'
  (Ist zwingend auszufüllen!)

Typ : '........................................'
  (Ist zwingend auszufüllen!)

Liefern und betriebsfertig montieren.
Menge: 10,000 St

**1.5.1.5 LED Waterproof mit Bewegungsmelder, L5.1**
Feuchtraumleuchte mit schlanker und flacher
Gehäuseform. Seitenteile Kunststoff (Polycarbonat)
grau, schlagzäh. Diffusor aus Kunststoff (Polycarbonat)
opal, schlagzäh. Diffusor extrudiert, innenprismatisch
und UV-beständig. Lichtverteilung symmetrisch. Homogene
Ausleuchtung. Rückwärtiger Lichtanteil zur
Deckenaufhellung. Flexible Installation durch
verschiebbare Montagebügel. Ideal bei
Leuchtenaustausch. Leuchte mit integrierter 4-poliger
Durchgangsverdrahtung für das Aneinanderreihen von
weiteren Leuchten. MultiLumen: Einstellbarkeit des
Leuchtenlichtstroms in 2 Stufen. Werkseitig auf
höchsten Leuchtenlichtstrom voreingestellt.
Austauschbare und herausnehmbare LED-Einheit mit
integriertem Betriebsgerät. Mit integriertem
HF-Bewegungsmelder. Funktionsparameter Bewegungsmelder:
HF-Melder 5,8 GHz. Haltezeit: 10 Sek. - 15 Min., in 4
Stufen einstellbar. Reichweite: in 2 Stufen einstellbar
(abhängig von Montagehöhe). Helligkeitssensor: in 4
Stufen einstellbar. Werkseinstellung: Haltezeit
10 Sek., Helligkeitsschwelle deaktiviert,
Erfassungsbereich 100%. Master-Slave-Schaltung möglich.

Farbe  : grau
Länge  : ca. 799 mm
Breite  : ca. 62 mm
Höhe  : ca. 50 mm
Lichtquelle : LED
Sockel  : ohne Sockel
Farbtemperatur : 4000K
Farbwiedergabeindex : 80
Farbtoleranz (McAdam) : 3 SDCM
Lebensdauer : 50000 h (L80/B10)
Bemessungsleistung : 8.5 W
Bemessungsleuchtenlichtstrom: 1100 lm
Ausstrahlwinkel Down : 165° / 111°
Systemeffizienz : 129 lm/W
Lichtaustritt : vorwiegend direkt
Lichtverteilung : symmetrisch
Betriebsgerät : Konstantstrom-Versorgung
Spannung : 220 - 240 V / 50 Hz, 60 Hz
Schutzklasse : II
Schutzart  : IP 66
Umgebungstemperatur : -30 °C bis + 50 °C
Schlagschutz : IK08

Bezeichnung im
Ausführungsplan  : L5.1

Angeboten wird

Fabrikat : '........................................'
  (Ist zwingend auszufüllen!)

Typ : '........................................'
  (Ist zwingend auszufüllen!)

Liefern und betriebsfertig montieren.
Menge: 4,000 St

*Hinweis*
Lichtbandsystem

**1.5.1.6 Lichtband, tiefschwarz, rechteckig, 4 Linien, 4000K, L2**
Lineares Lichtbandsystem bestehend aus 4 Linien,
Systemprofil aus Aluminium-Strangpressprofil,
pulverbeschichtet. Hocheffiziente LED-Einheiten mit
optimaler Lichtlenkung durch präzise Linsenoptik aus
Kunststoff (PC) klar. Lichtverteilung breitstrahlend.
Werkzeuglos steckbar und durch mechanischen Verbinder
gesichert. 14-poliger Stecker (5 x 2,5 mm² / 9 x 1,5
mm²). Einfache Wahl der Phaseneinstellung.

Das Lichtbandsystem wird wie folgt geliefert:

Lichtbänder, 8 Stück
Farbe  : Tiefschwarz (RAL 9005)
Abmessungen : ca. 4547 × 58 × 76 mm (LxBxH)
Lichtfarbe : 4000 K
Lichtstrom : 6750 lm
Leistung  : 43 W
Lichtstärke : 157 lm/m
Steuerung : DALI
Schutzart : IP54

Lichtbänder, 4 Stück
Farbe  : Tiefschwarz (RAL 9005)
Abmessungen : ca. 598 × 58 × 76 mm (LxBxH)
Lichtfarbe : 4000 K
Lichtstrom : 3400 lm
Leistung  : 23 W
Lichtstärke : 148 lm/m
Steuerung : DALI
Schutzart : IP54

Modul inklusive Passiv-Infrarot-Sensor, 2 Stück
Farbe  : Tiefschwarz (RAL 9005)
Abmessungen : ca. 330 × 58 × 76 mm (LxBxH)
Lichtsensor : 20-800 lx
Funktionsanzeige : Zweifarbige LED
Erfassungsbereich : ca. 6m
Montagehöhe : 2-5 m

Anfangseinspeisung, 4 Stück
Farbe  : Tiefschwarz (RAL 9005)
Abmessungen : ca. 312 × 58 × 76 mm (LxBxH)
Schutzart : IP20
Anschluss : Buchse/Stecker, 14 Polig

Mitteleinspeisung, 2 Stück
Farbe  : Tiefschwarz (RAL 9005)
Abmessungen : ca. 330 × 58 × 76 mm (LxBxH)
Schutzart : IP20
Anschluss : Buchse, 14 Polig

Adapter zur Anbindung systemfremder Leuchten, 2 Stück
Farbe  : Tiefschwarz (RAL 9005)
Abmessungen : ca. 62 × 67 × 136 mm (LxBxH)

Verbinder, 16 Stück
Abmessungen : ca. 300 × 48 × 9 mm (LxBxH)

Endkappe, 4 Stück
Farbe  : Tiefschwarz (RAL 9005)
Abmessungen : ca. 16 × 58 × 76 mm (LxBxH)

Pendelset mit Drahtseil, 16 Stück
Pendellänge : ca. 1500 mm
Material  : Federstahl, blank

Bezeichnung im
Ausführungsplan  : L2

Angeboten wird

Fabrikat : '........................................'
  (Ist zwingend auszufüllen!)

Typ : '........................................'
  (Ist zwingend auszufüllen!)

Liefern und betriebsfertig montieren.
Menge: 1,000 St

**1.5.1.7 Lichtband, tiefschwarz, rechteckig 598, 4000K, L2.1**
Schnellmontage-Komplettmodul für den universellen
Einsatz als Lichtband. Systemprofil aus
Aluminium-Strangpressprofil, pulverbeschichtet.
Hocheffiziente LED-Einheiten mit optimaler Lichtlenkung
durch präzise Linsenoptik aus Kunststoff (PC) klar.
Lichtverteilung breitstrahlend. Werkzeuglos steckbar
und durch mechanischen Verbinder gesichert. 7-poliger
Stecker (5 x 2,5 mm² / 2 x 1,5 mm²). Einfache Wahl der
Phaseneinstellung.

Farbe  : tiefschwarz (RAL 9005)
Länge  : ca. 598 mm
Breite  : ca. 58 mm
Höhe  : ca. 76 mm
Lichtquelle : LED
Sockel  : ohne Sockel
Farbtemperatur : 4000K
Farbwiedergabeindex : 80
Farbtoleranz (McAdam) : 3 SDCM
Lebensdauer : 80000 h (L80/B10)
Bemessungsleistung : 11 W
Bemessungsleuchtenlichtstrom: 1700 lm
Ausstrahlwinkel Down : 88°
Systemeffizienz : 155 lm/W
Lichtaustritt : direkt
Lichtverteilung : symmetrisch
Betriebsgerät : Konverter dimmbar DALI
Schutzklasse : I
Einschaltstrom / Einschaltzeit : 18 A / 190 µs
Schutzart  : IP 54
Schlagschutz : IK03

Bezeichnung im
Ausführungsplan  : L2.1

Angeboten wird

Fabrikat : '........................................'
  (Ist zwingend auszufüllen!)

Typ : '........................................'
  (Ist zwingend auszufüllen!)

Liefern und betriebsfertig montieren.
Menge: 2,000 St

*Hinweis*
Außenbeleuchtung

**1.5.1.8 Deckeneinbau-Tiefstrahler, rund 110, IP65, 3000K, L6**
Deckeneinbau-Tiefstrahler. Symmetrisch breitstreuende
Lichtstärkeverteilung.  Hocheffiziente und verlustarme
Lichtverteilung durch Reflektor und optischer Linse.
20-jährige Nachliefergarantie auf das LED-Modul und die
Verschleißteile. Mit LED-Netzteil, DALI-steuerbar, im
externen Gehäuse, Ballwurfsicher. Leuchte aus
Aluminiumguss, Aluminium und Edelstahl . Abschlussring
aus Aluminiumguss, Farbe Grafit. Sicherheitsglas mit
optischer Struktur. Reflektoroberfläche aus eloxiertem
Reinstaluminium. 2 Leitungsverschraubungen mit
Zugentlastung zur Durchverdrahtung der
Netzanschlussleitung von ø 4-10 mm, max. 5 x 1,5 qmm.
0,5 m Verbindungsleitung zwischen Leuchte und Netzteil.

Lichtfarbe  : 3000 Kelvin
Lichtstrom  : 686 lm
Leistung  : ca. 7,1 W
Lichtausbeute :  lm/W
CRI  : >  80
LED-Lebensdauer  : ca. 200.000 Stunden
Schutzart  : IP65
Schutzklasse : II
Durchmesser : ca. 110 mm
Höhe  : ca. 90 mm

Bezeichnung im
Ausführungsplan : L6

Angeboten wird

Fabrikat : '........................................'
  (Ist zwingend auszufüllen!)

Typ : '........................................'
  (Ist zwingend auszufüllen!)

Liefern und betriebsfertig montieren.
Menge: 28,000 St

##### 1.5.2 Sicherheitsbeleuchtung

**1.5.2.1 Dezentrales Stromversorgungssystem**
Frei programmierbares dezentrales Batteriesystem mit
begrenzter Leistung in 19"-Technik nach DIN VDE 0108.

Anlage arbeitet im Umschaltbetrieb von 230 V AC auf 216
V DC
automatische Funktionsüberwachung der Anlage und aller
angeschlossenen Leuchten mittels Stromkreis - und/oder
Einzelleuchtenüberwachung ohne zusätzliche Datenleitung
kombinierte Schaltungsart für Bereitschafts- ,
Dauerlicht und geschaltetes Dauerlicht
Verwaltung und Fehleranzeige von bis zu 20 Leuchten pro
Stromkreis
maximal 6 Hauptstromkreise a 650 Watt als Moduleinschub
4 Lichtschaltereingänge 185 - 255 V AC
3 Relaisausgänge 230 V / 6 A pot.freie Kontakte
1 galvanisch getrennter Eingang 18 VDC-230VAC
integrierter Web Server Ethernet ( TCP / IP ) zur
Fernwartung der Anlage sowie Darstellung von
Leuchteninformationen und Gebäudegrundrissen.

Gehäuse  : Stahlblech
Montageart : Wand / Sockel
Leistung  : 900 W / 1 h Versorgung
  400 W / 3 h Versorgung
  160 W / 8 h Versorgung
Ladeteil  : 1,5A
Stromkreise : 6 Stück
Schutzart  : IP 20
inkl. Batterie : 216 V, 108 Zellen, 7 Ah/10h
Benötigter Luftvolumenstrom : 0,3m³/h
Optimale Raumtemperatur : 20°C
Maße  : ca. 660 x 350 x 230 mm (HxBxT)

Externe Vorsicherung unter
Berücksichtigung der : 20 A
Selektivität

Empfohlene Anschlussquerschnitte:
Netzleitungen : 1,5 - 4 mm² starr
pot.freie Meldungsleitungen : 0,5 - 2,5 mm² starr
Endstromkreise : 1,5 - 2,5 mm² starr
Batterieleitung : 1,5 - 4 mm²
Symmetrie : 1,5 - 4 mm²

Angeboten wird

Fabrikat : '........................................'
  (Ist zwingend auszufüllen!)

Typ : '........................................'
  (Ist zwingend auszufüllen!)

Liefern und betriebsfertig montieren.
Menge: 1,000 St

**1.5.2.2 Fernmeldetableau**
Fernmeldetableau für Sicherheitslichtanlagen gem. DIN
5035/4844 und DIN EN 50172 ( VDE 0108 - 100 ).

Das Fernmeldetableau dient der dezentralen Anzeige von
Zuständen
von Sicherheitsbeleuchtungssystemen. Es erfolgt eine
optisch-akustische Anzeige der entsprechenden Zustände
der Anlage. Die optische Anzeige erfolgt über Klartext
sowie über LED. Bei auftretenden Störungen erfolgt
zudem eine akustische Meldung.

Gehäuse  : Kunststoff
Montageart : Wandmontage
Schutzart  : IP 20
Maße  : ca. 116 x 116 x 24  mm (HxBxT)
Ausführung  : 12 - 18 V  DC
Anschluss  : 2 adrig z.B. 2 x 2 x 0,8 Isty
Funktion  : Dauerlicht ext. Ein / Aus
  : Betriebsbereit ext. Ein / Aus
Meldungen  : Netzbetrieb, Batteriebetrieb,
Sammelstörung

inkl. Hupe und Quittierung

Liefern und betriebsfertig montieren.
Menge: 1,000 St

**1.5.2.3 Dreiphasen Netzwächter**
Dreiphasen Netzwächter zum Einbau in Unterverteilungen
zur Überwachung der Allgemeinversorgung.

Anschluss : 3 Phasen / N
Spannung : 230/400 V 50 Hz
Ansprechwert : 195 V 50 Hz
Montageart : C - Schiene
Maße  : ca. 35x89x58 mm (BxHxT)

Liefern und betriebsfertig montieren.
Menge: 1,000 St

**1.5.2.4 Aluminiumprofil-Rettungszeichenscheibenleuchte, RL1**
Aluminiumprofil-Rettungszeichenscheibenleuchte gem. DIN
EN 60598-1, DIN EN 60598-2-22 und DIN EN 1838.

Innovative Aluminium LED Scheibenleuchte für
Universalmontage durch Multifunktionalen Leuchtenkörper
(Wand/Decke). Geeignet für Dauer- oder
Bereitschaftsschaltung. Piktogrammset (links, rechts,
unten, oben) standardmäßig im Lieferumfang enthalten.
LED-Konverter mit integriertem Überwachungsbaustein für
Einzelleuchtenüberwachung mit 20-stelligem
Adressierschalter mit selektiver Umschaltmöglichkeit.

Montageart : Wand oder Decke
Gehäuse  : Aluminium
Farbe  : Alu eloxiert
Schutzart  : IP 40
Schutzklasse : I
Schlagfestigkeit : IK 03
Zulässige Temperatur DS : -30 bis 40 °C
Zulässige Temperatur BS : -30 bis 40 °C
Erkennungsweite  : 22 m
Ausführung : 230 V AC
Anschlussquerschnitt : 2.5 mm
Leuchtmittel : 5,3 Watt LED
Leistung Dauerbetrieb : 3,2 W
Leistung Bereitschaftsbetrieb : 1,0 W
Lichtstrom : 220 lm
Maße  : ca. 277x184x46 (BxHxT)
Maße Scheibe : ca. 236x130x10 mm (BxHxT)

Bezeichnung im
Ausführungsplan  : RL1

Angeboten wird

Fabrikat : '........................................'
  (Ist zwingend auszufüllen!)

Typ : '........................................'
  (Ist zwingend auszufüllen!)

Liefern und betriebsfertig montieren.
Menge: 19,000 St

**1.5.2.5 Zentralbatterie- Sicherheitsleuchte, SL1**
LED-Sicherheitsleuchte nach DIN EN 60598-1, DIN EN
60598-2-22 und DIN EN 1838 zum Deckenaufbau mit
innovativem Linsenträger. Durch die
Schnellmontagevorrichtung ermöglicht es den flexiblen
Einsatz unterschiedlicher Linsentypen, Rund- und
Flurlinse sind bereits im Lieferumfang enthalten.

Die Aufbauleuchte besteht aus nur 2 Teilen, wobei der
Deckenanbaukörper die Netzanschlußklemmen beinhaltet.
Die eigentliche Leuchte wird werkzeuglos montiert und
ist bei Demontage Netzspannungsfrei.

LED-Konverter mit integriertem Überwachungsbaustein für
Einzelleuchtenüberwachung mit 20-stelligem
Adressierschalter mit selektiver Umschaltmöglichkeit.
Funktionen sind bindend einzuhalten:

Integrierte Einzelleuchtenüberwachung
Integrierte Leuchtenmanagerfunktion
Integrierte Dimmfunktion (auf 25% bzw. 75% im
Netzbetrieb)
Integrierte Aufhebung einer Dimmfunktion von
DS-Leuchten
Verpolungstolerant

Gehäusematerial : Kunststoff, weiß
Maße  : ca. Ø 100x36mm rund
Montageart : Deckenaufbau
Leuchtmittel (inkl.) : LED weiß 360lm
Spannungsbereiche : 230V 50Hz, 220V DC +25/-20%
Zulässiger Temperaturbereich : -20°C bis +30°C
Doppelbelegungsklemmen : 3 x 2,5 mm²
Schutzklasse : II
Schutzart  : IP20

Bezeichnung im
Ausführungsplan  : SL1

Angeboten wird

Fabrikat : '........................................'
  (Ist zwingend auszufüllen!)

Typ : '........................................'
  (Ist zwingend auszufüllen!)

Liefern und betriebsfertig montieren.
Menge: 28,000 St

**1.5.2.6 Einbaurahmen für Zentralbatterie-Sicherheitsleuchte, weiß**
Einbaurahmen zur Aufnahme der
Zentralbatterie-Sicherheitsleuchte in allen Versionen.
Mit diesem Zubehör können alle Varianten der
Sicherheitsleuchte in die Decke eingebaut werden.

Maße  : ca. Ø 130x62 mm (BxH)
Passend zur Position : 1.5.2.5
Farbe  : Weiß

Liefern und betriebsfertig montieren.
Menge: 28,000 St

**1.5.2.7 Zentralbatterie- Sicherheitsleuchte, SL2**
LED-Sicherheitsleuchte zum Deckenaufbau zur
Ausleuchtung der Flucht- und Rettungswege nach DIN EN
60598-1, DIN EN 60598-2-22 und DIN EN 1838.

Die Leuchte besteht aus nur 2 Teilen, wobei die
Montageplatte die Netzanschlußklemmen beinhaltet. Die
eigentliche Leuchte wird werkzeuglos montiert und ist
bei Demontage netzspannungsfrei.

Überwachung:
Mit integriertem Überwachungsbaustein mit 20-stelligem
Adressierschalter, für den Betrieb an einem zentralen
Stromversorgungssystem. Automatisches Prüfsystem gemäß
DIN EN 62034 Typ ER.

Funktionen sind bindend einzuhalten:
Integrierte Einzelleuchtenüberwachung
Integrierte Leuchtenmanagerfunktion
Einzelschaltbarkeit in Verbindung mit zentralem
Stromversorgungssystem

Material  : Kunststoff
Farbe  : Schwart, RAL 9005
Maße  : ca. Ø 100x36 mm
Montageart : Deckenaufbau
Schutzklasse : 2
Schutzart (IP) : IP 40
Stoßfestigkeitsgrad IK : IK = 3
Zulässige Temperatur DS : -20 °C bis 30 °C
Zulässige Temperatur BS : -20 °C bis 40 °C
Leistung Dauerbetrieb : 4,6 W
Leistung Bereitschaftsbetrieb : 1,2 W
Lichtstrom Notbetrieb : 360 lm
Eingangsspannung AC : 230 V
Anschlussquerschnitt : 2.5 mm²

Bezeichnung im
Ausführungsplan  : SL2

Angeboten wird

Fabrikat : '........................................'
  (Ist zwingend auszufüllen!)

Typ : '........................................'
  (Ist zwingend auszufüllen!)

Liefern und betriebsfertig montieren.
Menge: 10,000 St

**1.5.2.8 Einbaurahmen für Zentralbatterie-Sicherheitsleuchte, schwarz**
Einbaurahmen zur Aufnahme der
Zentralbatterie-Sicherheitsleuchte in allen Versionen.
Mit diesem Zubehör können alle Varianten der
Sicherheitsleuchte in die Decke eingebaut werden.

Maße  : ca. Ø 130x62 mm (BxH)
Passend zur Position : 1.5.2.7
Farbe  : Schwarz

Liefern und betriebsfertig montieren.
Menge: 10,000 St

**1.5.2.9 Prüfbuch der Sicherheitsbeleuchtung**
Prüfbuch der Sicherheitsbeleuchtung als Ringbuchordner

Für die Protokollierung der durchgeführten Prüfungen,
Inspektionen und Änderungen der
Sicherheitsbeleuchtungsanlage.

Der Prüfbuchordner beinhaltet folgende Hinweise und
Punkte in Papierform, damit eine ausführliche und
lückenlose Dokumentation gewährleistet werden kann:

- Allgemeine Hinweise zu Vorschriften
- Anlagenspezifische Daten
- Verantwortliche Personen
- Protokoll der Inbetriebnahme
- Protokolle Erstprüfung, wiederkehrende Prüfung durch
  Sachverständige
- Protokolle Inspektionen und Wartung
- Protokoll des Prüfbuchs
- Prüfbuchausdrucke
- Reparaturen / Instandsetzungen
- Anlagenkonfigurationen
- Konfigurationsänderungen
- Montage- und Betriebsanleitung
- Gebrauchsanweisung der Batterie
- Prüfprotokoll des Herstellers
- Sonstiges

Liefern.
Menge: 1,000 St

**1.5.2.10 Inspektion**
Die jährliche Inspektion nach DIN V VDE V 0108-100 und
DIN EN 50172 durch einen Servicetechniker umfasst die
folgende Arbeiten:

- Anlage auf Beschädigung und Korrosion prüfen -
Mechanische Prüfung an den Geräten - Prüfung der
Elektronikbauteile gem. spezifischer Werksvorgaben. -
Ladestrom und Ladestromregelung kontrollieren und
justieren - Funktionsprüfung der Netz /
Notlichtumschaltung - Funktionsprüfung der
Leuchtenüberwachung - Sichtkontrolle der Batterien -
Reinigen der Batterien - Aufnahme der
Erhaltungsladespannung jedes Blockes -
Betriebsdauertest der Batterien mit zyklischer

Aufnahme der Entladespannungen jedes Blockes über den
Zeitraum der Nenn-Notbetriebsdauer

Aushändigen eines Inspektionsprotokolls mit Hinweisen
über den Gesamtzustand der Anlage durch den
Servicetechniker mit der Qualität einer
Herstellerdurchsicht.

Zur Inspektion gehören nicht das Auswechseln defekter
Bauteile der Anlagentechnik oder defekter Leuchtmittel!
Ebenso beinhaltet die Inspektion nicht die
Sichtprüfungen der Leuchten und Zeichen sowie die
Messung der Beleuchtungsstärke nach drei Jahren.
Menge: 1,000 St

**1.5.2.11 Grundprogrammierung und Einweisung**
Einweisung des Betriebspersonals und Erstellung eines
Statusberichtes.

Programmierung der Gerätegrundfunktion.

Ausführung durch den Werks-Kundenservice.
Menge: 1,000 St

#### 1.6 Nebenleistungen und Regiearbeiten

##### 1.6.1 Stemm- und Bohrarbeiten

*Hinweis*
Beschreibungen Bohrungen

Bohrung in einer Decke oder einer Wand aus dem
nachfolgend angegebenen Baumaterial mit geeignetem
Bohrwerkzeug, horizontal oder vertikal, 90° Ansatz, an
allen Bauteilen für Installationsdurchgänge nach
Anweisung.

Einschließlich der Entsorgung des Bohrmehls, sowie der
Reinigung der Bohrstelle.

**1.6.1.1 Bohrungen in Holzständerwerk, bis 16 mm, Tiefe bis 350 mm**
Bohrung in einer Decke oder einer Wand wie zuvor
beschrieben, jedoch

Baumaterial  : Holz, OSB-Platten
Durchmesser  : bis 16 mm
Bohrtiefe  : bis 350 mm

Fachgerecht ausführen.
Menge: 100,000 St

**1.6.1.2 Bohrungen in Holzständerwerk, bis 32 mm, Tiefe bis 350 mm**
Bohrung in einer Decke oder einer Wand wie zuvor
beschrieben, jedoch

Baumaterial  : Holz, OSB-Platten
Durchmesser  : bis 32 mm
Bohrtiefe  : bis 350 mm

Fachgerecht ausführen.
Menge: 95,000 St

##### 1.6.2 Brandschottungen

**1.6.2.1 Brandschutzschaum, Kartusche 380 ml**
Brandschutzabschottung von Kabelbündeln mit
expandierendem Brandschutzschaum, in Massivwand, Dicke
größer gleich 200 mm, Öffnung rund,
Feuerwiderstandsklasse S 90 DIN 4102-9, mit
bauaufsichtlicher Zulassung, Zulassungsart DIBt
(deutsche Zulassung), Schottbelegung bis 60 % der
Öffnungsgröße, optional ist die Kombination mit
BS-Stein möglich.

Die allgemeine bauaufsichtliche Zulassung durch das
Deutsche Institut für Bautechnik in Berlin muss
vorliegen oder auf Verlangen der Bauleitung vorgelegt
werden.

Feuerwiderstandsdauer : S90
Dicke der Wand o. Decke : bis 24 cm
Breite des Durchbruches : max. 60 cm
Höhe des Durchbruches : max. 40 cm

Einschließlich der Kennzeichnung des Brandschotts mit
dem Brandschottschild, sowie allem Zubehör.

Der einzusetzende Einheitspreis bezieht sich auf den
Preis für eine Kartusche a´ 380 ml, einschließlich der
Werkzeuggestellung und dem Einbringen in den
Durchbruch.

Liefern und betriebsfertig montieren.
Menge: 6,000 St

**1.6.2.2 Brandschott Mörtelschott S90, D bis 35 cm, A bis 50 cm²**
Abschottung von Kabeldurchführungen S 90, nach DIN
4102, als Hartschott, bestehend aus Brandschutzmörtel.

Die allgemeine bauaufsichtliche Zulassung durch das
Deutsche Institut für Bautechnik in Berlin muss
vorliegen und der Bauleitung vorgelegt werden.

Feuerwiderstandsdauer : S90
Dicke der Wand o. Decke : bis 35 cm
Fläche des Durchbruches : bis 50 cm²

Einschließlich der Kennzeichnung des Brandschotts mit
dem Brandschottschild, sowie allem Zubehör.

Liefern und betriebsfertig montieren.
Menge: 1,000 St

**1.6.2.3 Brandschutzstopfen /-kissen, D = 30 cm, A = 120 cm²**
Brandschutzabschottung von Kabelbündeln mit
Brandschutzstopfen oder -kissen, in Decken oder Wänden,
Dicke nachfolgend angegeben, Öffnung rund oder
rechteckig, Größe nachfolgend angegeben. Bei
Kabelbündel sind Lücken und Zwickel mit
Brandschutzfüllmasse zu verschließen.
Die Montage erfolgt gemäß den Herstellerangaben

Die allgemeine bauaufsichtliche Zulassung durch das
Deutsche Institut für Bautechnik in Berlin muss
vorliegen o. auf Verlangen der Bauleitung vorgelegt
werden.

Einschließlich der Kennzeichnung des Brandschotts mit
dem Brandschottschild, sowie allem Zubehör.

Feuerwiderstandsdauer : S90
Dicke der Wand oder Decke : bis 30 cm
Fläche des Durchbruches : bis 120 cm²

Einschließlich der Kennzeichnung des Brandschotts mit
dem Brandschottschild, sowie allem Zubehör.

Liefern und betriebsfertig montieren.
Menge: 15,000 St

##### 1.6.3 Montageplanung / Revisionsplanung

*Hinweis*
Angaben vor Baubeginn:

Der Auftragnehmer hat dem Auftraggeber vor Beginn der
Montagearbeiten alle Angaben zu machen, die für den
ungehinderten Einbau und ordnungsgemäßen Betrieb der
Anlage notwendig sind. Der Auftragnehmer hat nach den
Planungsunterlagen und Berechnungen des Auftraggebers,
die für die Ausführung erforderliche Montage- und
Werkstattplanung zu erbringen und, soweit erforderlich,
mit dem Auftraggeber abzustimmen.

Dazu gehören insbesondere:

 Stromlaufpläne
 Adressierungspläne
 Aufbauzeichnungen von Verteilungen
 Stücklisten
 Klemmenpläne und Belegung
 Funktionsbeschreibungen

Zu den für die Ausführung notwendigen Unterlagen (
siehe § 3Nr. 1 VOB/B) des Auftraggebers gehören z. B. :

 Übersichtsschaltpläne
 Anlagenschemata
 Funktionsfließschemata oder Beschreibungen
 Ausführungspläne
 Schlitz- und Durchbruchpläne
 Leistungsaufnahmelisten der bauseits beigestellten
elektrischen
  Komponenten

*Hinweis*
Prüfung der Anlage

Der Auftragnehmer hat bei der Prüfung der vom
Auftraggeber gelieferten Planungsunterlagen und
Berechnungen (siehe §3 Nr. 3 VOB/B) u. a. hinsichtlich
der Beschaffenheit und Funktion der Anlage insbesondere
auf die Vollständigkeit der Unterlagen zu achten.

*Hinweis*
Anmerkungen Montageplanung / Revisionsplanung

Die in den folgenden drei Positionen abgefragten Preise
für die Montage- und Revisionsplanung,  sowie der
Vervielfältigung gelten für das gesamte Bauvorhaben für
das Gewerk Elektrotechnik, einschließlich
Sicherheitslichtanlage. Für die Brandmeldeanlage wird
eine separate Montage- und Revisionsplanung
ausgeschrieben.

**1.6.3.1 Montageplanung**
Montageplanung

Der Auftragnehmer hat in Eigenregie die komplette
Montageplanung auf Basis der Ausführungsplanung des
Fachingenieurbüros zu erbringen.
Die Montageunterlagen / - zeichnungen sind zusätzlich
als DWG-Dateien in der aktuellen (A-Cad-Version ) zur
Verfügung zu stellen.

Die Montagezeichnungen bestehen aus:
- 2 Grundrisszeichnungen, Inhalt E-Technik
- 3 Stromlaufpläne
- 1 Strangschema Sonnenschutz

Zu Baustellenterminen oder Besprechungen ist immer ein
aktueller Satz Montageunterlagen vorzulegen bzw. bereit
zu stellen. Abstimmungen und Besprechungen basieren
immer auf den Planstand "Montageplanung des
Auftragnehmers".
Die sich ergebenen Vervielfältigungen sind in dieser
Position mit einzukalkulieren.

Fachgerecht ausführen.
Menge: 1,000 St

*Hinweis*
Mitzuliefernde Unterlagen

Der Auftragnehmer hat dem Auftraggeber alle für den
sicheren und wirtschaftlichen Betrieb der Anlage
erforderlichen  Bedienungs- und Wartungsanleitungen,
Anlagenschemata, Übersichtsschalt- und Anschlusspläne
nach den Normen der Reihe DIN EN 61082 "Dokumente der
Elektrotechnik" sowie das Prüfbuch in einfacher
Ausführung zu übergeben.

**1.6.3.2 Revisionsunterlagen**
Revisionsunterlagen

Der Auftragnehmer hat in Eigenregie die kompletten
Revisionsunterlagen in
kopierfähiger Form auf Basis der Montageplanung des
Auftragnehmers zu
erbringen.
Die Montagezeichnungen sind zusätzlich als DWG- Dateien
in der aktuelle
(A-Cad-Version ) zur Verfügung zu stellen.

Revisionsunterlagen, bestehend aus:
- Grundrissinstallationszeichnungen M 1:50
- Übersichtsschaltbilder bzw. Blockschaltbilder
- Strangschemata
- Funktionsschaltbilder
- Liste aller Passwörter und Zugangsdaten
- Abnahmeprotokoll
- Protokoll über Nachbegehung und Mängelfreiheit
- Herstellerliste
- Inbetriebnahmeprotokolle
- Fachunternehmerbescheinigung
- Fachunternehmerbescheinigung der Nachunternehmer
- Einweisungsprotokolle unterschrieben vom Auftraggeber
bzw.
  Betreiber
- Checkliste zur Gegenüberstellung der geforderten und
der
  im Revisionsordner enthaltenen Unterlagen

Hinweis: Weiterhin sind Wartungsunterlagen entsprechend
VOB
 Teil C in Ordnern anzulegen.

Die Revisionsunterlagen sind spätestens 1 Wochen vor
VOB-Abnahme der
Bauleitung vollständig in Dateiform (CD / USB-Stick) zu
übergeben. Alle hierfür
anfallenden Kosten sind in dieser Position mit
einzukalkulieren.
Nach Prüfung bzw. Durchsicht, und Freigabe durch die
Bauleitung, sind die
Unterlagen entsprechend nach Wunsch zu erstellen und
dem Bauherrn zu
übergeben.

Vollständig und fachgerecht ausführen.
Menge: 1,000 St

**1.6.3.3 Vervielfältigung Revisionsunterlagen**
Vervielfältigungen der Revisionsunterlagen

Die vorbeschriebenen Revisionsunterlagen sind zu
vervielfältigen und nach Rücksprache mit der Bauleitung
zu übergeben.

In Ordnern angelegt, wie vorher beschrieben.

In dieser Position ist nur die Vervielfältigung und
Übergabe der Unterlagen zu kalkulieren.

Fachgerecht ausführen.
Menge: 1,000 St

##### 1.6.4 Inbetriebnahme

**1.6.4.1 Inbetriebnahme Niederspannungsanlage**
Inbetriebnahme der Niederspannungsanlage, bestehend
aus:

- Erstinbetriebnahmeprüfung nach DIN VDE 0100-600
- Messung des Isolationswiderstandes, Protokollieren
und
- Auswerten der Messdaten
- Funktionsprüfung der gesamten Anlage
- Überprüfen der Wirksamkeit der Schutzmaßnahmen und

  Protokollieren und Auswerten der Messdaten
- Erstellung eines Inbetriebnahmeprotokolls
- Erstellung eines Übergabeprotokolls (vom Betreiber
  gegenzeichnen lassen)
- Bei der Abnahme wird stichpunktartig die
Funktionsprüfung
  geprüft.

Sämtliche hierfür erforderliche Geräte, Kleinteile,
Kleinmaterialien und Koordinationen sind hierfür
einzukalkulieren.

Teilmessungen der Anlage werden nicht gesondert
vergütet. Diese Position gilt für das gesamte
Bauvorhaben und kann nur einmal herangezogen werden.

Fachgerecht ausführen.
Menge: 1,000 St

**1.6.4.2 Programmierung und Inbetriebnahme KNX**
Menge: 1,000 St

##### 1.6.5 Einweisung

**1.6.5.1 Einweisung in die Bedienung der E-Anlage**
Einweisung in die elektrotechnische Anlage, bestehend
aus:
- Einweisung in den Aufbau und die Funktionsweise der
Anlage
- Einweisung in die Bedienung der Anlage
- Einweisung in die Bedienung der Präsenz-, und
Bewegungsmelder, sowie der  Außenstrahler
- Einweisung in die Bedienung der Rufanlage
- Einweisung zum Verhalten bei Auslösung der BMA
- Einweisung in die Bedienung der Lautsprecheranlage
- Einweisung in die Bedienung der
Sicherheitsbeleuchtung
- Erstellen eines Einweisungsprotokolls, mit
Unterschrift der eingewiesenen Person(en).

Die einzuweisende Person ist der Bauherr bzw. von ihm
benannte Person(en). Es sind bis zu fünf Personen
gleichzeitig einzuweisen.

Sämtliche hierfür erforderliche Geräte, Kleinteile,
Kleinmaterialien und Koordinationen sind
einzukalkulieren.
Das Einweisungsprotokoll ist Bestandteil der
Abnahmeunterlagen.
Teileinweisungen in die Anlage werden nicht gesondert
vergütet. Diese Position gilt für die gesamte Anlage
und kann nur einmal herangezogen werden.

Durchführen und protokollieren.
Menge: 1,000 St

##### 1.6.6 Stundenlohnarbeiten

*Hinweis*
Lohnstunden einschließlich aller Zu- und Aufschläge für
alle gesetzlichen, sozialen und freiwilligen
Leistungen, Abgaben usw. sowie mit den Zuschlägen für
Überstunden, Schmutz-, Gefahr- und Wegegeld, Auslösung
usw.. Nur auf Anweisung der Bauüberwachung und mit
täglich zu quittierenden Tagelohnzetteln für sonstige
und nicht erfasste Leistungen, wenn diese nicht nach
den Einheitspreisen des LV's abgerechnet werden können.
Die angebotenen Stundensätze sind unter Beachtung der
preisrechtlichen Vorschriften ermittelt und gelten
unabhängig von der Anzahl der abzurechnenden Stunden.

Arbeiten im Stundenaufwand:
z. B. Sonderarbeiten bei Behinderung durch andere
Gewerke.

**1.6.6.1 Stunden Obermonteur**
Lohnstunden Obermonteur sonst wie zuvor beschrieben
Menge: 8,000 h

**1.6.6.2 Stunden Monteur**
Lohnstunden Monteur sonst wie zuvor beschrieben
Menge: 8,000 h

**1.6.6.3 Stunden Helfer / Azubi**
Lohnstunden Helfer / Azubi sonst wie zuvor beschrieben.
Falls keine Helfer / Azubi vorhanden, ist hier der
höherwertige Mitarbeiter einzutragen.
Menge: 8,000 h

##### 1.6.7 Gerüste

**1.6.7.1 Rollgerüste**
Rollgerüste
als Arbeitsgerüst, Systemgerüst /
Stahlrohrkupplungsgerüst nach DIN 4420, mit einer zur
Nutzung ausgelegten Gerüstlage mit Seitenschutz.
Untergrund  : tragfähig und eben
Gerüstgruppe : 3 (200 kg/m²)
Arbeitshöhe max. : 5,30 m

Die vorgenannten Montageleistungen sind mit den
genannten Gerüsten  zu erbringen:
-  Anlieferung und Abtransport
-  Mehrmaliges Auf- und Abbauen
-  zeitlich unterbrochene Montagen

Für den Gebrauch im Innen- und Außenbereich.

Die Notwendigkeit der Arbeitsgeräte sind vor Ausführung
mit der Fachbauleitung abzustimmen.
Menge: 1,000 St

### 2 KG 450 - Kommunikations-, sicherheits- und informationstechnische Anlagen

#### 2.1 Netzwerk- und Kommunikationstechnik

##### 2.1.1 Installationskabel, Datenkabel für die Netzwerktechnik

**2.1.1.1 S-STP 4x2xAWG 23/1 FRNC Datenkabel Cat 7 simplex**
S-STP 4x2xAWG 23/1 FRNC Datenkabel für den Einsatz in
Netzwerken im Tertiär- und Sekundärbereich, gemäß
ISO/IEC 11801, EN 50173, EIA/TIA 568-A, Kategorie 7.
Flammwidrig nach IEC 60332-2, Rauchdichte nach IEC
601034, Halogenfreiheit nach IEC 60754-2, Korrosivität
nach EN 50267-2-3.
Aufbau: Innenleiterdurchmesser 0,56 mm, Cu-Leiter
blank,
Aderisolation Foam-Skin-Pe, Aderfarben ws/bl, ws/or,
ws/gn, ws/br.
Schirm über Verseilelement Polyesterfolie Al-kaschiert,
Schirm über Verseilung Cu-Geflecht, Außenmantelmaterial
FRNC, Außenmantelfarbe blaulila.

Wellenwiderstand  : 100 Ohm +- 15 Ohm
  bei 1 bis 100 MHz
  100 Ohm +- 20 Ohm
  bei 101 bis 600 MHz
Schleifenwiderstand  : 146 Ohm/km max.
Betriebskapazität  : 43 nF/km nom.
Rel. Ausbreitungsgeschwindigkeit  : 79%

Zur Verlegung
- auf Kabeltrage, im Kabelkanal, auf Sammelhalter, auf
Kabelleiter, auf Einzelschellen, in Hohlwänden, unter
Putz im Wandschlitz oder in Schutzrohr einziehen.

Die verschiedenen Kabeltrag- und Verlegesysteme,
einschließlich der jeweiligen Befestigungen,  werden in
separaten Positionen abgefragt.

Das Einführen der Leitung in Teillängen, einschließlich
allem Zubehör, sind entsprechend in den Einheitspreis
mit einzukalkulieren. Das Auflegen wird in einer
gesonderten Position abgefragt.

Ausführung als  : Simplexkabel

Liefern und betriebsfertig montieren.
Menge: 350,000 m

**2.1.1.2 S-STP 2x(4x2xAWG 23/1) FRNC Datenkabel Cat 7 duplex**
S-STP 2x(4x2xAWG 23/1) FRNC Datenkabel wie zuvor
beschrieben, jedoch:

Ausführung als  : Duplexkabel

Liefern und betriebsfertig montieren.
Menge: 650,000 m

**2.1.1.3 HDMI Leitung**
HDMI-Kabel mit abgewinkeltem Stecker. Innenleiter aus
OFC-Kupfer mit zweifacher Schirmung sowie mit 24 Karat
vergoldeten Steckkontakte.

Winkelstecker  : bis 40°
Datenrate  : 18 GBit/s
ARC  : Audio Rückkanal
Stecker  : beidseitig

Die verschiedenen Kabeltrag- und Verlegesysteme,
einschließlich der jeweiligen Befestigungen, werden in
separaten Positionen abgefragt.

Das Einführen der Leitung in Teillängen, einschließlich
allem Zubehör, sind entsprechend in den Einheitspreis
mit einzukalkulieren.

Liefern und betriebsfertig montieren.
Menge: 25,000 m

**2.1.1.4 HDMI-Anschlussdose, 1-fach**
High Definition Steckdose geeignet für den Anschluss
digitaler High-End Geräte der Unterhaltungselektronik
zur Übertragung hochaufgelöster Audio- und
Videosignale, mit HDMI Doppelbuchse (vorder- und
rückseitig) Typ A, unterstützt HDMI Technologie (V
2.1), vergoldete Kontakte, ohne Spreizkrallen.

Breite  : 71 mm
Höhe  : 71 mm
Tiefe  : 28,30 mm
Einbautiefe Unterputz-Dosen : 18 mm
Einbautiefe : 16,80 mm
Werkstoff : Metall, Kunststoff
Farbe  : Weiß (Schalterprogramm)

Passend zum Angebotenen Schalterprogramm.

Liefern und betriebsfertig montieren.
Menge: 5,000 St

**2.1.1.5 Cinch Leitung**
Vorkonfektioniertes digitalelektrisches
Audio-Cinchkabel mit Signallaufrichtung. Mit einen
konstanten Wellenwiderstand von 75 Ohm und einem
Innenleiter aus versilberten sauerstofffreiem Kupfer
(SPOFC). Cinch-Stecker aus Metall mit 24 Karat
vergoldeter Kontakten.

Innenleitermaterial  : SPOFC - versilbertes,
sauerstofffreies Kupfer
Kabelummantelung  : Kunststoff
Schirmungsanzahl  : mehrfach Schirmung
Steckerkonstruktion  : geschraubte Vollmetallstecker
Kabelgeometrie  : rund
Wellenwiderstand  : 75 Ohm
Steckerbauform  : gerade

Die verschiedenen Kabeltrag- und Verlegesysteme,
einschließlich der jeweiligen Befestigungen,  werden in
separaten Positionen abgefragt.

Das Einführen der Leitung in Teillängen, einschließlich
allem Zubehör, sind entsprechend in den Einheitspreis
mit einzukalkulieren.

Liefern und betriebsfertig montieren.
Menge: 25,000 m

##### 2.1.2 Anschlussdosen und Anschlussarbeiten Kupfer

**2.1.2.1 RJ-45-Anschlussdose, 2-fach, UP, Cat.6**
Unterputz-Anschlusseinheit mit zwei 8-poligen
RJ45-Buchsen, Cat.6 12C-de-embedded 250 MHz getestet
nach EN 50173-1:2007 und GHMT zertifiziert, Class EA
Link 500 MHz getestet, 10 GBit Ethernet geeignet,
HF-technisch optimierte und ergonomisch geformte
LSA-Anschlussklemme, Verschraubung der Klappe für
Zugentlastung und Schirmabnahme erfolgt von vorne,
praxisgerechte Kabelzuführung von 8 Seiten, Abdeckteile
perlweiß RAL 1013 oder reinweiß RAL 9010, kompatibel zu
Design-Zentralstücken von Schalterprogrammen, geeignet
zur Montage in Standard 58er Unterputzbechern.

Buchse  : RJ45, vollgeschirmt
Anzahl der Buchsen : 2
Anschluss  : 8-polig, Schirm als großflächige
  Klemmverbindung
Anschlusstechnik : IDC Schneidklemme
Beschaltung  : Norm
Aderdurchmesser : 0,4 - 0,63 mm

Einschließlich dem Einbau in eine Gerätedose, dem
Abdeckrahmen aus dem gewählten Schalterprogramm,
mehrteilige Rahmen sind entsprechend zu kalkulieren,
der Beschriftung der Buchsen, sowie dem
Befestigungsmaterial und Zubehör. Das Einführen und
Auflegen der Leitungen wird in einer separaten Position
abgefragt.

Liefern und betriebsfertig montieren.
Menge: 12,000 St

**2.1.2.2 RJ-45-Anschlussdose, 1-fach, UP, Cat.6**
Unterputz-Anschlusseinheit mit einer 8-poligen
RJ45-Buchsen, wie zuvor beschrieben, jedoch:

Buchse  : RJ45, vollgeschirmt
Anzahl der Buchsen  : 1
Anschluss  : 8-polig, Schirm als großflächige
  Klemmverbindung
Anschlusstechnik  : IDC Schneidklemme
Beschaltung  : Norm
Aderdurchmesser  : 0,4 - 0,63 mm

Liefern und betriebsfertig montieren.
Menge: 5,000 St

**2.1.2.3 Anschluss eines Datenkabels 4x2xAWG: D, Anschlussdose 2xRJ45**
Anschluss eines Datenkabels 4x2xAWG, Einzel oder Duplex
nachfolgend angegeben, an eine nachfolgend aufgeführte
Anschlusseinheit, bestehend aus dem Absetzen, Einführen
und Auflegen des Datenkabels, sowie dem Erstellen der
Zugentlastung, dem erforderlichen Potentialanschluss,
einschließlich allem Zubehör und der
Werkzeuggestellung.

Art des Kabels : Duplex
Anschlusseinheit : Modul, Buchse

Fachgerecht und betriebsfertig ausführen.
Menge: 12,000 St

**2.1.2.4 Anschluss eines Datenkabels 4x2xAWG: D, Patchfeld**
Anschluss eines Datenkabels 4x2xAWG wie zuvor
beschrieben, jedoch

Art des Kabels : Duplex
Anschlusseinheit : Patchfeld

Fachgerecht und betriebsfertig ausführen.
Menge: 12,000 St

**2.1.2.5 Anschluss eines Datenkabels 4x2xAWG: E, Anschlussdose 2xRJ45**
E-Anschluss eines Datenkabels 4x2xAWG, wie zuvor
beschrieben, jedoch

Art des Kabels : Simplex
Anschlusseinheit : Modul, Buchse

Fachgerecht und betriebsfertig ausführen.
Menge: 5,000 St

**2.1.2.6 Anschluss eines Datenkabels 4x2xAWG: E, Patchfeld**
Anschluss eines Datenkabels 4x2xAWG wie zuvor
beschrieben, jedoch

Art des Kabels : Simplex
Anschlusseinheit : Patchfeld

Fachgerecht und betriebsfertig ausführen.
Menge: 5,000 St

**2.1.2.7 Modul Buchse CAT 6A, ohne Universal-Datenanschlussdose**
Universelle Anschlusseinheit Datentechnik, zum Einbau
in einen Universal-Datenanschlussdose, Kategorie 6
geprüfte Ausführung für Datenübertragungsraten bis 10
GBit bis 500 MHz, nach IEEE 802.3an, aus Zinkdruckguss,
Oberflächen vernickelt, mit einzelgeschirmter
RJ45-Buchse, Modulgehäuse aus nur zwei Teilen
bestehend, großflächiger Schirmanschluss mit federnder,
unverlierbarer Schirmanschlussschelle, vom
Schirmanschluss getrennte Zugentlastung, zum Anschluss
von Kategorie 6 und 7 Kabeln. Einhaltung der Kategorie
6 12C-de-embedded nach ISO/IEC 11801:2002,
EN50173-1:2002, von einem akkreditierten Prüflabor
zertifiziert, Einhaltung der Permanent-Link Klasse E /
250 MHz auf allen Paarbelegungen, nach ISO/IEC
11801:2002, EN50173-1:2002 von einem akkreditierten
Prüflabor zertifiziert, Einhaltung der EN 55022 Klasse
B (Abstrahlung) und EN 50082-1 (Störfestigkeit) für
10BaseT, Token-Ring, FDDI(TP-DDI), 100BaseT, ATM 155
MBit/s, Gigabit-Ethernet, Potentialausgleich mittels
Federkontakt zur Applikation, Metall und
Kunststoffteile recyclingfähig. Nachweis des
Herstellers ist beizufügen.

Buchse : RJ45, vollgeschirmt
Anschluss : 8-polig, Schirm als großflächige
  Klemmverbindung
Anschlusstechnik : IDC Schneidklemme
Beschaltung : Norm
Aderdurchmesser : 0,4 - 0,63 mm

Einschließlich dem Einbau in einen Modulträger, der in
anderer Position aufgeführt wird, der Beschriftung der
Buchse, sowie dem Befestigungsmaterial und Zubehör. Das
Einführen und Auflegen der Leitungen wird in einer
gesonderten Position abgefragt.

Liefern und betriebsfertig montieren.
Menge: 29,000 St

**2.1.2.8 RJ45-Stecker Cat.8.1**
RJ45-Stecker Cat.8.1, feld., RJ45 Stecker Cat. 8.1,
gem. EN 60603-7; UL-Listung erforderlich; Anwendungen
der Klasse I gem. EN 50173-1, Installierbar ohne
produktabhängiges Spezialwerkzeug; Vollmetallgehäuse
mit aufgesetztem Kontaktschutz; Arretierung
Kontaktschutz durch Rastnasenhebel; Kabelmanager mit
integrierter Leiterplatte und aufgesetztem
Leiterplattenschutz; Kabelmanager geeignet für Massiv-
und Litzenleiter; Vollmetallische Kabelzugentlastung;
Separate Schirmkontaktierung; kreuzungsfreie Anordnung
der Adernpaare möglich.

Anforderungen:
Länge : = 53,8mm
Breite : = 13,9mm
Kabeldurchmesser : geeignet für = 10mm
Anschluss : 8 adrig
Adernanschluss : IPC-Piercing
Aderndurchmesser : 1,0-1,6mm
Leiterdimension : massiv, AWG24/1-22/1

Liefern und betriebsfertig montieren.
Menge: 10,000 St

**2.1.2.9 Messung und Überprüfung eines EDV-Kabels**
Messung und Überprüfung eines EDV-Kabel und der
angeschlossenen Anschlusseinheiten gemäß DIN EN 50173
unter Einhaltung der dort angegebenen Werte und unter
Einhaltung der im nationalen Vorwort der DIN EN 50173
angegebenen Qualitätsstufe 4 (Einhaltung der
angegebenen Werte zu 100 %), sowie dem Ausdruck der
Messprotokolle und Dokumentation der Messergebnisse und
Übergabe der Unterlagen an den Bauherrn in 3-facher
Ausführung, einschließlich der Gestellung des
Messgerätes und allem Zubehör.

Fachgerecht durchführen und dokumentieren.
Menge: 29,000 St

**2.1.2.10 Verbindungskabel Kupfer, Länge 0,5m, Farbe gelb**
Verbindungskabel WAEG, beidseitig bestückt mit RJ
45-Steckern, Steckerkonfektionierung ohne Crimpvorgang,
Zugentlastung über angespritzte Kabeltülle,
Paarzuordnung gemäß DIN EN 50 173.

Kabel : 4 x 2 x AWG 26/7,
  PIMF ( S/STP), 600 MHz
Belegung : 1 : 1
Impedanz : Z = 100 Ohm
Länge : 1000 mm
Farbe : Gelb

Liefern und betriebsfertig montieren.
Menge: 20,000 St

##### 2.1.3 Datenschrank 19" Einbauten

**2.1.3.1 19"-Stand-Verteilerschrank, 42 HE, komplett**
Die Wandgehäuse sind für höchste Anforderungen der
IT-Infrastruktur entwickelt und hergestellt.Durch die
verschweißte Konstruktion aus bis zu 1,5mm starkem
Stahlblech erhalten die Gehäuse eine sehr gute
Stabilität.
Die Fronttüre besteht aus seitlichen Metallstreben mit
eingesetztem Sicherheitsglas. Die Montage der Gehäuse
an der Wand erfolgt in zwei Schritten:
- Montage der Rückwand auf der Wand
- Befestigung des Gehäuses an der bereits auf der Wand
montierten Rückwand
Die Zugänglichkeit wird durch die leicht abnehmbare
Fronttüre und die abnehmbaren Seitenwände mit
Sicherheitsschloss gewährleistet.
Der Türanschlag kann mit nur wenigen Handgriffen
gewechselt werden.
Alternativ zur Wandmontage können die Gehäuse mit Hilfe
der separat erhältlichen Nivellierfüße oder Rollen auch
freistehend aufgestellt werden.
Das Dach ist zur Aufnahme eines Dachlüfters zur aktiven
Entlüftung vorbereitet.
Ausgestattet sind alle Wandgehäuse mit 2 Stück vorne im
Gehäuse tiefenverstellbar montierten, galvanisierten
483mm (19") - Profilschienen mit Nummerierung der
Höheneinheiten (zählbar in beiden Richtungen)
Der Kabeleinlass im Dach ist mit einer
Moosgummidichtung zur einfachen Kabelzuführung
ausgestattet. Die Rückwand sowie das Bodenblech
verfügen über je eine ausgestanzte, mit einer
Kunststoffabdeckung verschlossenen Kabeleinführung.

Features
- HxBxT: 643x600x600mm
- Schranktyp: Wandschrank
- Anzahl der Höheneinheiten: 12 HE
- Farbe: grau (RAL7035)
- Max. Einbautiefe: 450mm
- Traglast der 483mm (19")-Profilschienen: 100 kg
- zerlegbar: nein
- Fronttür: Sichttür mit Einscheiben-Sicherheitsglas
- Schliessung: Zylinderschloss mit Vorreiber
- Einbau Profilhalbzylinder möglich: nein

Angeboten wird

Fabrikat : .......................................
  (Ist zwingend auszufüllen!)

Typ : .......................................
  (Ist zwingend auszufüllen!)

Liefern und betriebsfertig montieren.
Menge: 1,000 St

**2.1.3.2 Ventilator, Filtereinsatz, Temperaturregler**
Entlüftungsset für einen 19"-Schrank, bestehend aus dem
Ventilator als Einsatz für Boden, Dach oder Seitenwand,
mit Filtereinsatz und Anschlussleitung, sowie dem
Temperaturregler, anschlussfertig für einen Ventilator,
Anschluss über Steckdosenleiste, einschließlich dem
Befestigungsmaterial und Zubehör.

Liefern und betriebsfertig montieren.
Menge: 1,000 St

**2.1.3.3 Potentialausgleichsschienen-Set**
Potentialausgleichsschienen-Set, zur isolierten Montage
am Festgestell oder Schwenkrahmen in einen 19"-Schrank,
bestehend aus:
-1 Sammelschiene 10 x 3 mm, Länge 830 mm
-10 Zugbügel für Leitungsquerschnitt bis 6 mm²
-2 Schienenhalter
-1 Zugbügel für Leitungsquerschnitt bis 35 mm²

Einschließlich dem Befestigungsmaterial und Zubehör.

Liefern und betriebsfertig montieren.
Menge: 1,000 St

**2.1.3.4 Verteilerbefestigungseinheit**
Verteilerbefestigungseinheit, bestehend aus Schraube,
Scheibe und Käfigmutter.

Ausführung: 30 Sätze mit Käfigmuttereinsetzwerkzeug für
die Befestigung von Einbauten in einen 19"-Schrank

Liefern und betriebsfertig montieren.
Menge: 1,000 St

**2.1.3.5 Überspannungsschutz-Steckdosenleiste**
Überspannungsschutz-Steckdosenleiste, 1 HE,
einschließlich 3 m Steckeranschlussleitung:

- Überspannungsschutz mit Varistoren
- optische Funktionsanzeige
- Farbe Lichtgrau
- 6 Schutzkontaktsteckdosen

Einschließlich dem Befestigungsmaterial und Zubehör.

Liefern und betriebsfertig montieren.
Menge: 1,000 St

**2.1.3.6 Etagenboden 1 HE**
Etagenboden zum Anbau zwischen zwei Festgestellen.

Belastbarkeit : 80 kg
Festeinbau,
Tiefe der Stellfläche : 735 mm
Farbe : Lichtgrau
Maße BxH : 483 mm x 1 HE

Einschließlich dem Befestigungsmaterial und Zubehör.

Liefern und betriebsfertig montieren.
Menge: 1,000 St

**2.1.3.7 Dokumentenfach 1 HE**
Dokumentenfach für Auszug, zur Deponie von
Dokumentationsunterlagen, Bausatz, abschließbar.

Farbe : Lichtgrau
Maße BxHxT : 483 mm x 1 HE x 250 mm

Einschließlich dem Befestigungsmaterial und Zubehör.

Liefern und betriebsfertig montieren.
Menge: 1,000 St

**2.1.3.8 Patchfeld CAT 6A, 24x8 modular**
E-DAT modul 24x8 Patchfeld, 19", 1HE Kategorie 6
Patchfeld, 24 Steckplätze, modular 24 voneinander
unabhängige vollgeschirmte Module mit Metallgehäusen
aus Zinkdruckguss, Oberflächen vernickelt, mit
einzelgeschirmten RJ45-Buchsen, Modulgehäuse aus nur
zwei Teilen bestehend, Kategorie 6 geprüfte Ausführung
für Datenübertragungsraten bis 10 GBit bis 500 MHz,
nach IEEE 802.3an, alle Module sind mittels Erdschiene
verbunden, großflächiger Schirmanschluss mit federnder
unverlierbarer Schirmanschlussschelle, vom
Schirmanschluss getrennte Zugentlastung, zum Anschluss
von Kategorie 6 und 7 Kabeln. Einhaltung der Kategorie
6 12C-de-embedded nach ISO/IEC 11801:2002,
EN50173-1:2002 von einem akkreditierten Prüflabor
zertifiziert. Einhaltung der Permanent-Link Klasse E /
250 MHz auf allen Paarbelegungen nach ISO/IEC
11801:2002, EN50173-1:2002. Einhaltung der EN 55022
Klasse B (Abstrahlung) und EN 50082-1 (Störfestigkeit)
für 10BaseT, Token-Ring FDDI(TP-DDI), 100BaseT, ATM 155
MBit/s, Gigabit-Ethernet.
Patchfeld mit integrierten, farbig kodierbaren
Staubschutzklappen und integrierter Kabelabfangung
modulweise Beschriftung mittels Beschriftungseinlagen,
Metall und Kunststoffteile recyclingfähig. Nachweis des
Herstellers ist beizufügen.

Buchsen : RJ45, vollgeschirmt
Anzahl der Buchsen : 24 Anschlussmöglichkeiten
Anschluss : 8-polig, Schirm als großflächige
  Klemmverbindung,
Anschlusstechnik : IDC Schneidklemme
Beschaltung : Norm
Aderndurchmesser : 0,4 - 0,63 mm
Erdung : Erdungsbolzen M6x10,
  mit Mutter und Zahnscheiben
Farbe : RAL7035
Einbaumaß : 1HE

Einschließlich dem Befestigungsmaterial und Zubehör

Liefern und betriebsfertig montieren.
Menge: 2,000 St

**2.1.3.9 Kabel Management - Rangierfeld 19" 1HE**
Kabel Management - Rangierfeld 19" 1HE zum horizontalen
rangieren der Patchkabel, 5 einfach
montierbaren/demontierbaren Kabelführungsbügel,
Metallfront, geeignet für optional erhältliche
aufsteckbare Beschriftungsleiste, Metall und
Kunststoffteile recyclingfähig.

Kabelführungsbügel : 5 Stück (100mm)
Farbe  : Grau
Einbaumaß  : 1 HE

Einschließlich dem Befestigungsmaterial und Zubehör

Liefern und betriebsfertig montieren.
Menge: 1,000 St

##### 2.1.4 Brandwarnanlage (BWA)

*Hinweis*
Bei den vorstehend genannten Leistungen sind die
jeweils jetzigen gültigen Normen zu beachten. Das ist
verbindlich für die allgemeinen technischen Normen der
Elektrotechnik und für die speziellen Normen und
Richtlinien aus dem Bereich der Brandmeldetechnik.

Nachfolgend einige Normen und Richtlinien aus dem
Bereich der Brandmeldetechnik.

- DIN 14675
- VDE 0833
- EN 54
- DIN 14661
- DIN 14662
- VdS 2095
- TAB der Feuerwehr und/oder der  zuständigen Behörde
- LAR des Bundeslandes
- DIBt

Die Baugenehmigung einschließlich der gesamten Auflagen
und das Brandschutzgutachten sind zu beachten.

Alle Geräte benötigen eine Prüf- bescheinigung des VdS
oder einer gleich- wertigen Prüfstelle. Jedes Gerät
muss in der Systemanerkennung des angebotenen
Brandmeldesystems gelistet sein.

Die eingesetzten Geräte benötigen die Gleichwertigkeit
zum europäischen Bau- produkt. Eine Übergangsfrist für
schon verabschiedete EN-Normen ist für die Auswahl der
Geräte nicht zulässig. Die Konformität der im System
verwendeten Bestandteile und die angewendeten Optionen
müssen nach EN 54 geprüft und bestätigt werden.

**2.1.4.1 Brandmelderzentrale mit Bedienfeld**
Brandmelderzentrale zum Einsatz als Einzelzentrale.
Ausführung im geschlossenen Wandschrank mit eingebautem
Bedienfeld.

Typenbeschreibung Brandmelderzentrale:
- Entspricht EN 54-2, EN 54-4 und  EN 54-13
- EMV-Schutzmaßnahmen nach EN 50082-2
- Überspannungskonzept nach VDE 0185/  VdS 2833
- Hauptrechnereinheit und Netzgerät 2 A
- Integrierte USB-Schnittstelle für lokale Verbindung
- Integrierte 10/100 Base TX (Ethernet)

  Service-Schnittstelle für Fernzugriff-und diagnose
(Remote):
  Vollumfängliche Fern-Bedienbarkeit und bidirektionale
Kommunikation bis auf
  die Programmierebene nach VDE 0833-1
- Automatischer Versand von E-Mails über integrierten
Client möglich.
- Freie Modbus-Schnittstelle (Ethernet)
- Ereignisspeicher für 10.000 Ereignisse
- Anschluss von einer Ringleitung
- Max. 250 Elemente pro Ringleitung
- Ringleitungslänge bis zu 3.500 m
- Auch Konfiguration zwei adressierbare Stichleitungen
möglich
- Mischbetrieb von Ring- und
Modernisierungsringleitungstechnik möglich
- Steuerung der digitalen Ring- kommunikation und
Datensicherung
- Überwachung aller angeschlossenen Elemente
- Lokalisierung von Drahtbruch und Kurzschluss auf dem
Ring
- Max. 768 Elemente pro Zentrale, frei auf
Meldergruppen, Eingänge und
  Steuerungen verteilbar
- Freie Meldergruppenzuordnung über Ringleitungen
- Freie Meldergruppenzuordnung über Zentralen
- Softwaregesteuerte Zuordnung der Melder zu
Ansteuerkriterien und
  Zweimelder- und/oder Zweigruppenabhängigkeit
- Einzelmelderabschaltung
- Auswertung Melderzustände (Verschmutzung)
- Zwei überwachte Ausgänge für Übertragungs- u.
Alarmierungseinrichtung
- Zwei überwachte Eingänge
- Modbus-Protokoll für Steuerungen
- Schnittstelle für Feuerwehr-Anzeigetableau,
Feuerwehr-Bedienfeld und
  Externes Anzeige- und Bedienfeld über separaten
Geräte-BUS mit Cat5 Kabel
- Einbauplatz für zwei Akkus 12 V/7,2 Ah
- Ringübergreifende Meldergruppen Vergabe

Typenbeschreibung Bedienfeld:
- Menügesteuerte Bedienerführung
- Sprachen im laufenden Betrieb umschaltbar
- Bereichs- und Summenbedienung
- Inklusive deutscher Beschriftungspalette

Technische Daten:
- Netzspannung : 110 bis 230 V AC
- Ausgangsspannung : typ. 27 V DC
- Ausgangsstrom : max. 2 A
- Schutzart  : IP 30
- Umgebungstemperatur :  -5 °C bis +50 °C
- Abmessungen : ca. 300 x 360 x 85 mm (H x B x T)
- Gehäuse  : ABS/PC anthrazitgrau,  RAL 7016

Angeboten wird

Fabrikat : '........................................'
  (Ist zwingend auszufüllen!)

Typ : '........................................'
  (Ist zwingend auszufüllen!)

Liefern und betriebsfertig montieren.
Menge: 1,000 St

**2.1.4.2 Akku zur Notstromversorgung 12 V /7,2 Ah**
Akku zur Notstromversorgung der Zentrale.

Typenbeschreibung:
- Anschluss Akkukabel über Flachstecker ca. 4,8 mm
- Zwei Stück für 24 V / 7,2 Ah  erforderlich

Liefern und betriebsfertig montieren.
Menge: 2,000 St

**2.1.4.3 Polkappe für Akkus 4er**
Polkappe zur Isolierung der Akkuanschlussklemmen.

Typenbeschreibung:
- Kabelabgang seitlich
- Kabeldurchmesser max. 20 mm
- Für Akkukapazität von 7,2 bis 65 Ah
- Packung mit 4 Stück für einen Akku-Satz 24 V (zwei
rote und zwei
  schwarze)

Liefern und betriebsfertig montieren.
Menge: 1,000 St

**2.1.4.4 Aufkleber Brandmelderzentrale**
Aufkleber mit Text <Brandmelderzentrale> zur
Kennzeichnung der Brandmelder
zentrale.

Technische Daten:
- Abmessungen : ca. 297 x 105 mm (B x H)

Liefern und betriebsfertig montieren.
Menge: 1,000 St

**2.1.4.5 Betriebsbuch für BMA**
Betriebsbuch zur Eintragung der regelmäßigen
Überprüfung der Anlage, de Wartungsarbeiten, aller
Änderungen, Erweiterungen und Reparaturen sowie der
Störungs- und Alarmmeldungen mit Angabe von Datum und
Uhrzeit.

Typenbeschreibung:
- Mustervordruck VdS 2182
- DIN A5 Ausführung

Liefern und betriebsfertig montieren.
Menge: 1,000 St

**2.1.4.6 Mehrfachsensormelder R/W**
Mehrfachsensormelder zur Detektion der Brandkenngrößen
Rauch und Wärme zum Einsatz in Ringleitungssystemen.

Typenbeschreibung:
- Entspricht EN 54-5, EN 54-7, EN 54-29 und EN 54-17
- Entspricht Mehrfachsensorrauchmelder nach CEA 4021
- DIBt-Zulassung zur Überwachung von BS-Türen
- Integrierte bidirektionale Ringschnittstelle
- Integrierter Kurzschlussisolator
- Volle Funktionsfähigkeit bei Ringdefekten
- Automatische Adressierung
- Nutzung einer Unique Number möglich
- Brandkenngrößen einzeln aktivierbar
- Täuschungsalarmsichere Auswertung
- Datenbank für Auswertealgorithmen
- Warnsignal bei zu hoher Umgebungstemperatur
- Rauchsensorik
  - Automatische Verschmutzungskompensation
  - Alarmfilter mit Brandkenngrößenmustervergleich
  - Temperaturunterstützte Nivellierung zur
automatischen
  Anpassung an die Umgebungsbedingungen
  - Rauchempfindlichkeit 80%, 100%, 120%
  - Vorsignal 1 und 2
- Temperatursensorik
  - Kategorie A1; A2; B
  - Indizes R und S
- Signaturalarm für Rauch und Wärme
- Individuelle Alarmanzeige-LED
- Programmierbarer Alarmausgang für externe
Alarmanzeige
- Ereignisspeicher
- Einsatz nach DIN 14675 bis zu 8 Jahren möglich bei
entsprechenden Umgebungsbedingungen
- Inklusive Staubschutzhaube, ohne Meldersockel

Technische Daten:
- Betriebsspannung : 7 bis 31 V DC
- Stromaufnahme : 0,12 mA
- Schutzart mit Sockel : IP 44
- Umgebungstemperatur :  -25 °C bis + 60 °C
- Abmessungen : ca. 118,8 x 58,1 mm (D x H)
- Gehäuse  : ABS/PC weiß, ähnlich RAL 9003

Angeboten wird

Fabrikat : '........................................'
  (Ist zwingend auszufüllen!)

Typ : '........................................'
  (Ist zwingend auszufüllen!)

Liefern und betriebsfertig montieren.
Menge: 25,000 St

**2.1.4.7 Meldersockel ohne RingkontaktAP**
Meldersockel mit vergrößertem Anschlussraum zur
Aufnahme von punktförmigen Brandmeldern für
Aufputzmontage in trockenen Räumen.

Typenbeschreibung:
- Kunststoffgehäuse mit eingebautem Klemmenblock
- Ohne Schaltkontakt im Klemmenblock
- Arretierung mit Bajonettverschlusss
- Entnahmesicherung
- Einbaumöglichkeit für weiteren Klemmenblock zur
Bildung von Stützpunkten
- Befestigung für Meldernummerierungsschild

Technische Daten:
- Umgebungstemperatur :  -25 °C bis + 70 °C
- Abmessungen : ca. 118,5 x 25 mm (D x H)
- Gehäuse  : ABS/PC weiß, ähnlich RAL 9003

Liefern und betriebsfertig montieren.
Menge: 25,000 St

**2.1.4.8 Melderschild für automatischeMelder**
Melderschild zur Kennzeichnung eines automatischen
Brandmelders mit Meldernummer und Meldergruppe.

Typenbeschreibung:
- Beschriftung nach DIN 1450
- Schriftgröße nach Raumhöhe
- Ausführung nach geltender TAB

Liefern und betriebsfertig montieren.
Menge: 25,000 St

**2.1.4.9 Handmelder blau, IP 52**
Handmelder blau zur manuellen Auslösung eines
Brandalarms zum Einsatz in
Ringleitungssystemen.

Typenbeschreibung:
- Entspricht EN 54-17
- Integrierte bidirektionale Ringschnittstelle
- Integrierter Kurzschlussisolator
- Volle Funktionsfähigkeit bei Ringdefekten
- Automatische Adressierung
- Nutzung einer Unique Number möglich
- Typ B Indirekte Auslösung
- Druckknopf mit Arretierung
- Individuelle Alarmanzeige-LED
- Inklusive Türschloss und Glasscheibe
- Beschriftung "Hausalarm"

Technische Daten:
- Betriebsspannung : 7 bis 31 V DC
- Stromaufnahme : 0,12 mA
- Schutzart  : IP 52
- Umgebungstemperatur :  -20 °C bis + 50 °C
- Abmessungen : ca. 135 x 135 x 36 mm (H x B x T)
- Gehäuse  : ASA blau, RAL 5005

Angeboten wird

Fabrikat : '........................................'
  (Ist zwingend auszufüllen!)

Typ : '........................................'
  (Ist zwingend auszufüllen!)

Liefern und betriebsfertig montieren.
Menge: 4,000 St

**2.1.4.10 Melderschild für nichtautomat. Melder**
Melderschild zur Kennzeichnung eines nicht
automatischen Brandmelders mit Meldernummer und
Meldergruppe.

Typenbeschreibung:
- Beschriftung nach DIN 1450
- Ausführung nach geltender TAB

Liefern und betriebsfertig montieren.
Menge: 4,000 St

**2.1.4.11 Metallschlüssel für Handfeuermelder, 5er**
Für alle Handfeuermelder, außer Ex-Ausführung.
- Gusseisen vernickelt

Liefern und betriebsfertig montieren.
Menge: 1,000 St

**2.1.4.12 Akust. Signalgeber weiß, flach, 99 dB**
Akustischer Signalgeber zur Signalisierung eines
Brandalarms in Gebäuden zum Einsatz in
Stichleitungssystemen.

Typenbeschreibung:
- Entspricht EN 54-3
- 32 Tonarten
- Signalton nach DIN 33404-3
- Regelbare Lautstärke
- Zweitonansteuerung
- Kabeleinführung Rückseite (Unterputz)

Technische Daten:
- Betriebsspannung : 9 bis 60 V DC
- Stromaufnahme 24 V : 13 mA bei DIN-Ton
- Schallpegel DIN-Ton : 99 dB (A)
- Schutzart  : IP 21C
- Umgebungstemperatur :  -25 °C bis +70 °C
- Abmessungen : ca. 100 x 81,3 mm (D x H)
- Gehäuse  : ABS weiß, ähnlich RAL 9003

Liefern und betriebsfertig montieren.
Menge: 7,000 St

**2.1.4.13 Ext. Energieversorg. 1,6 A, 2,3 Ah MLAR**
Externe Energieversorgung im Kompaktgehäuse, verdrahtet
als Alarmbox zur Erfüllung der Schutzziele an den
Funktionserhalt von Alarmierungsanlagen
gemäß MLAR.

Typenbeschreibung:
- Entspricht EN 54-4
- Entspricht Muster-Leitungsanlagen-Richtlinie (MLAR)
- Netzgerät mit 24 V DC/1,6 A
- Integrierter Temperatursensor
- Zwei Verbraucherausgänge
- Eingebautes und vorverdrahtetes Ringleitungsmodul
nach EN 54-17 und EN 54-18 mit einem Verbraucherausgang
mit programmierbarer Fail-Safe-Lage
- Volle Funktionsfähigkeit bei Ringdefekten
- Ausgangsleistung bis 1,3 A
- Ein überwachter Eingang, Leitungslänge bis zu 30 m
- Einbauplatz für weiteres Ringleitungsmodul
- Einbauplatz für 2 x 2,3 Ah Akkus

Technische Daten:
- Netzspannung : 230 V AC
- Ausgangsspannung : 24 V DC
- Ausgangsstrom : max. 1,6 A
- Schutzart  : IP 30
- Umgebungstemperatur :  -5 °C bis +40 °C
- Abmessungen : ca. 204 x 200 x 80 mm (H x B x T)
- Gehäuse  : Stahlblech lichtgrau, RAL 7035

Liefern und betriebsfertig montieren.
Menge: 1,000 St

**2.1.4.14 Akku zur Notstromversorgung 12 V /2,2 Ah**
Akku zur Notstromversorgung der externen
Energieversorgung.

Typenbeschreibung:
- Anschluss Akkukabel über Flachstecker ca. 4,8 mm
- Zwei Stück für 24 V / 2,2 Ah erforderlich

Liefern und betriebsfertig montieren.
Menge: 2,000 St

**2.1.4.15 Hutschienenschrank**
Leerschrank im Zentralendesign zur Verwendung als
Verteilerschrank oder
zur Montage von Modulen.

Typenbeschreibung:
- Eingebaute Hutschiene 35 mm
- Ein eingebauter Kabelkanal
- Inklusive Schloss

Technische Daten:
- Schutzart  : IP 30
- Abmessungen  : ca. 400 x 445 x 140 mm (H x B x T)
- Gehäuse  : Stahlblech anthrazitgrau, RAL 7016

Liefern und betriebsfertig montieren.
Menge: 1,000 St

**2.1.4.16 Testspray für Rauchwarnmelder**
Das Testspray für die Rauchwarnmelder wird zur Abnahme
der Brandwarnanlage geliefert und zusammen mit der
Bauleitung verwendet, um die einwandfreie Funktion der
Rauchmelder zu überprüfen.

Liefern und Testen.
Menge: 1,000 St

**2.1.4.17 Programmierung der Brandmeldezentrale**
Programmierung der zuvor genannten Brandmeldezentrale:
Die Rauchmelder und die Funk-Relaisstation sind in das
System einzuprogrammieren, und das System ist auf seine
Funktion zu testen.

Diese Position gilt für das gesamte Bauvorhaben und
kann nur einmal in Anspruch genommen werden.

Fachgerecht ausführen.
Menge: 1,000 St

##### 2.1.5 Klingelanlage

**2.1.5.1 Klingeldrücker mit 1 Flächentaster, mit Namensschild, edelstahl**
Klingeldrücker mit 1 Flächentaster, mit Namensschild,
bestehend aus Edelstahl.

Nennspannung  : max. 12V~/= (AC/DC) 1,0A
Anzahl Taster  : 1 Flächentaster
Temperaturbereich  : -20°C bis +50°C
Farbe  : silber eloxiert

Einschließlich dem Unterputzgehäuse aus verzinktem
Eisenblech, allen Bohr- und Stemmarbeiten, dem
Einführen und Auflegen aller Leitungen und Kabel, dem
Befestigungsmaterial, der dauerhaften Beschriftung der
Taster, sowie allem Zubehör.

Liefern und betriebsfertig montieren.
Menge: 4,000 St

**2.1.5.2 Klingeltrafo 230V / 8V und 12V 8VA, 2PLE**
Klingeltrafo 230V / 8V und 12V 8VA, 2PLE.
Klingeltransformator mit Schutz gegen Kurzschluss oder
Überlast durch einen integrierten thermischen Schalter
auf der Primärseite.

Bemessungsbetriebsspannung  : Ue 230 V
Isolationsspannung  : 4000 V
Anzahl Module  : 2
Betriebstemperatur  : -20 bis 35 °C
Anschlussquerschnitt  : bei flexiblem Leiter 4mm²
  starrem Leiter 6mm²
Gesamtverlustleistung  : 2,2 W
Ausgangsspannung  : 8/12 V Leistung 8 VA
Leistungsaufnahme  : 8 W

Einschließlich allem Befestigungsmaterial und Zubehör,
sowie der Verdrahtung und der dauerhaften Beschriftung.

Liefern und betriebsfertig montieren.
Menge: 1,000 St

**2.1.5.3 Klein-Läutewerk**
Klein-Läutewerk. Weißes Kunststoffgehäuse. Maximale
Lautstärke 84 dB(A).
Betrieb mit externem Transformator. Verwendung für
Kurzzeitbelastungen max. 10s (KB 10 s)

Spannungsversorgung : 8 V~ (AC)
Leistungsaufnahme : 0,86 A
Schalendurchmesser : ca. 70 mm
Abmessungen : ca. 114 x 75 x 30 mm

Liefern und betriebsfertig montieren.
Menge: 3,000 St

##### 2.1.6 Rufanlage Behinderten- WC

**2.1.6.1 Rufkompaktset**
Das Notrufsystem dient dem Hilferuf in
behindertengerechten WC-Anlagen. Es entspricht den
sicherheitstechnischen Anforderungen nach DIN VDE 0834.

Das komplette Notrufset besteht aus den folgenden sechs
(6) Komponenten:

- Zugtaster 2 Stück
Über eine leicht erreichbare Zugschnur kann im Bad/WC
ein Notruf ausgelöst werden. Der Zugtaster kann auch
mitten im Raum an der Decke installiert werden, um für
hilfsbedürftige Menschen gut erreichbar zu sein. Eine
erfolgreiche Rufauslösung wird durch eine rote
Beruhigungslampe am Taster signalisiert.

- Rufmodul 1 Stück
Das Rufmodul kann z.B. außen neben der WC-Tür oder
Flurtür installiert werden. Ein ausgelöster Notruf wird
hier optisch durch eine rote LED und akustisch durch
einen Summer signalisiert. Beide Signale können
wahlweise von Dauerlicht/Dauerton auf
Blinklicht/pulsierender Ton umgestellt werden.

- Abstelltaster 1 Stück
Im gleichen Raum, in dem sich der Zugtaster befindet,
wird neben der Tür der Abstelltaster installiert. Das
helfende Personal kann dort den ausgelösten Ruf
abstellen.

- Netzteil  1 Stück
Zur Spannungsversorgung des Notrufsystems mit DC 24 V

- Dienstzimmereinheit 1 Stück
Dienstzimmereinheit Notrufsets wird z.B. in einem
Personal- oder Empfangsraum installiert. Eine grüne
Taste markiert die Anwesenheit, eine gelbe Taste
unterdrückt das akustische Notrufsignal des Rufmoduls
für 20 Sekunden

Im kompletten Notrufset sind die Rahmen bereits
enthalten

Einschließlich aller Bohr-, Stemm- und Fräsarbeiten,
dem Einführen und Auflegen aller Leitungen und Kabel,
allem Befestigungsmaterial und Zubehör.

Liefern und betriebsfertig montieren.
Menge: 1,000 St

### 3 Wartung

#### 3.1 Verteilungen, Elektrische Betriebsmittel

##### 3.1.1 SiBe

*Hinweis*
Jährliche Wartung / Inspektion der
Sicherheitsbeleuchtungsanlage.

Die jährliche Inspektion erfolgt nach DIN V VDE V
0108-100 und DIN EN 50172 durch einen qualifizierten
Servicetechniker.

Leistungsumfang:
Prüfung der Gesamtanlage auf Beschädigungen, Korrosion
und sonstige Beeinträchtigungen

Mechanische Überprüfung aller relevanten Geräte und
Baugruppen

Prüfung der Elektronikbauteile gemäß den spezifischen
Werks- und Herstellerangaben

Kontrolle und ggf. Justierung von Ladestrom und
Ladestromregelung

Funktionsprüfung der Netz-/Notlichtumschaltung

Funktionsprüfung der Leuchtenüberwachung

Sichtkontrolle und Reinigung der Batterien

Aufnahme der Erhaltungsladespannung jedes
Batterieblocks

Durchführung eines Betriebsdauertests der Batterien mit
zyklischer Aufzeichnung der Entladespannungen jedes
Blocks über die gesamte Nenn-Notbetriebsdauer

Dokumentation:
Erstellung eines Inspektionsprotokolls mit allen
Prüfergebnissen sowie Hinweisen zum Gesamtzustand der
Anlage

Übermittlung des Prüfberichts einschließlich
Fotodokumentation innerhalb von 5 Werktagen an den
Auftraggeber

Die Qualität der Durchsicht entspricht einer
werkseitigen Herstellerwartung

Abrechnung / Vertragsdauer:

In den nachfolgenden Positionen werden die Kosten für
einen Wartungsvertrag über das 1. bis 4. Jahr
abgefragt.

Die Vergütung erfolgt jährlich nach Durchführung der
Wartungsarbeiten.

**3.1.1.1 Wartungsvertrag 1. Jahr, SiBe**
Wartungsvertrag wie zuvor beschrieben,  jedoch

Wartungspauschale Sicherheitsbeleuchtung für das 1.
Jahr

Die Kosten für Verschleiß- bzw. Ersatzteile sind nicht
mit einzukalkulieren.
Menge: 1,000 psch

**3.1.1.2 Wartungsvertrag 2. Jahr, SiBe**
Wartungsvertrag wie zuvor beschrieben,  jedoch

Wartungspauschale Sicherheitsbeleuchtung für das 2.
Jahr

Die Kosten für Verschleiß- bzw. Ersatzteile sind nicht
mit einzukalkulieren.
Menge: 1,000 psch

**3.1.1.3 Wartungsvertrag 3. Jahr, SiBe**
Wartungsvertrag wie zuvor beschrieben,  jedoch

Wartungspauschale Sicherheitsbeleuchtung für das 3.
Jahr

Die Kosten für Verschleiß- bzw. Ersatzteile sind nicht
mit einzukalkulieren.
Menge: 1,000 psch

**3.1.1.4 Wartungsvertrag 4. Jahr, SiBe**
Wartungsvertrag wie zuvor beschrieben,  jedoch

Wartungspauschale Sicherheitsbeleuchtung für das 4.
Jahr

Die Kosten für Verschleiß- bzw. Ersatzteile sind nicht
mit einzukalkulieren.
Menge: 1,000 psch

##### 3.1.2 RWA

*Hinweis*
Wartung einer Rauchwarnanlage (RWA) gemäß DIN VDE 0833

Leistungsumfang:

Gegenstand der Leistung ist die regelmäßige Inspektion,
Wartung und Funktionsprüfung der bestehenden
Rauchwarnanlage (RWA) im Gebäude.

Die Arbeiten sind gemäß den geltenden Vorschriften,
insbesondere:

DIN VDE 0833-1 und -2 (Gefahrenmeldeanlagen für Brand,
Einbruch und Überfall),

sowie den Richtlinien des VdS (soweit zutreffend)

durchzuführen.

1. Allgemeine Leistungen

Sichtprüfung aller relevanten Komponenten der RWA auf
Beschädigungen, Verschmutzung, Manipulation oder
sonstige Beeinträchtigungen

Überprüfung der Pläne, Bedienungsanleitungen,
Meldergruppenübersichten und Feuerwehrlaufkarten auf
Aktualität und Lesbarkeit

Kontrolle der Kennzeichnung und Erreichbarkeit aller
Melder und Bedienelemente

2. Technische Wartung und Prüfung

Funktionsprüfung aller automatischen und
nichtautomatischen Melder (Handfeuermelder)

Prüfung der Brandmelderzentralen (BMZ), einschließlich
Energieversorgung, Anzeigen, Bedienelemente und
Steuerfunktionen

Prüfung aller Signalgeber (akustisch und optisch) und
Übertragungswege (z.?B. zur Feuerwehr)

Kontrolle der akustischen Alarmierungseinrichtungen
(Probealarm nach Absprache mit dem Betreiber)

Funktionsprüfung von Steuer- und Schaltausgängen (z.?B.
Aufzugsteuerung, Rauchabzug, Türsteuerungen etc.)

Prüfung der Stromversorgung (Netzanschluss,
Ladeeinrichtung, Akkus)

3. Dokumentation

Erstellung eines Wartungsprotokolls

Erfassung aller Prüfschritte, Ergebnisse und
eventueller Mängel

Eintrag in das Anlagenbuch / Wartungsbuch der RWA

Übermittlung des Prüfberichts an den Auftraggeber
innerhalb von 5 Werktagen

Vorschläge zur Mängelbehebung bei festgestellten
Defekten

Besondere Anforderungen:

Die eingesetzten Servicetechniker müssen über eine
entsprechende Schulung und Qualifikation verfügen.

Wartungsarbeiten sind mit dem Betreiber terminlich
abzustimmen und möglichst außerhalb des regulären
Betriebs durchzuführen.

In den nachfolgenden Positionen werden die Kosten für
das 1. - 4. Jahr für
einen Wartungsvertrag abgefragt.

Fachgerecht ausführen.

**3.1.2.1 Wartungsvertrag 1. Jahr, RWA**
Wartungsvertrag wie zuvor beschrieben,  jedoch

Wartungspauschale Rauchwarnanlage für das 1. Jahr

Die Kosten für Verschleiß- bzw. Ersatzteile sind nicht
mit einzukalkulieren.
Menge: 1,000 psch

**3.1.2.2 Wartungsvertrag 2. Jahr, RWA**
Wartungsvertrag wie zuvor beschrieben,  jedoch

Wartungspauschale Rauchwarnanlage für das 2. Jahr

Die Kosten für Verschleiß- bzw. Ersatzteile sind nicht
mit einzukalkulieren.
Menge: 1,000 psch

**3.1.2.3 Wartungsvertrag 3. Jahr, RWA**
Wartungsvertrag wie zuvor beschrieben,  jedoch

Wartungspauschale Rauchwarnanlage für das 3. Jahr

Die Kosten für Verschleiß- bzw. Ersatzteile sind nicht
mit einzukalkulieren.
Menge: 1,000 psch

**3.1.2.4 Wartungsvertrag 4. Jahr, RWA**
Wartungsvertrag wie zuvor beschrieben,  jedoch

Wartungspauschale Rauchwarnanlage für das 4. Jahr

Die Kosten für Verschleiß- bzw. Ersatzteile sind nicht
mit einzukalkulieren.
Menge: 1,000 psch

##### 3.1.3 Wartung und Inspektion der elektrischen Anlage

*Hinweis*
Jährliche Wartung und Inspektion der elektrischen
Anlage

Die jährliche Inspektion und Wartung erfolgt gemäß DIN
VDE 0105-100, DIN VDE 0100-600 sowie den Vorgaben der
DGUV Vorschrift 3 durch einen qualifizierten
Servicetechniker.

Leistungsumfang:

Sichtprüfung sämtlicher Schalt- und Verteilanlagen auf
Beschädigungen, Korrosion, Verschmutzung und lose
Klemmstellen

Mechanische Überprüfung aller relevanten Geräte und
Baugruppen

Kontrolle und Funktionsprüfung der Schutzeinrichtungen
(Leitungsschutzschalter, RCD/FI, Motorschutz,
Überspannungsschutz)

Prüfung der Erdungs- und Potentialausgleichsanlage

Durchführung elektrischer Messungen (z. B.
Isolationswiderstand, Schleifenimpedanz, Auslösezeiten
von Schutzeinrichtungen)

Thermografische Untersuchung von Haupt- und
Unterverteilungen (optional, falls vereinbart)

Kontrolle der Kennzeichnungen, Beschriftungen und
Dokumentationen der elektrischen Anlage

Dokumentation:

Erstellung eines Wartungs- und Prüfprotokolls mit
Erfassung aller Prüfschritte, Messergebnisse und
eventueller Mängel

Übermittlung des Prüfberichts einschließlich
Fotodokumentation innerhalb von 5 Werktagen an den
Auftraggeber

Vorschläge zur Mängelbehebung bei festgestellten
Defekten sind gesondert darzustellen

Besondere Hinweise:

Die Wartung ist ausschließlich durch geschultes
Fachpersonal nach den geltenden Normen und Vorschriften
durchzuführen.

Alle Arbeiten sind so auszuführen, dass die
Betriebssicherheit der elektrischen Anlage jederzeit
gewährleistet bleibt.

Eventuell erforderliche Ersatzteile oder Reparaturen
sind nicht Bestandteil dieser Position und werden
gesondert beauftragt.

Abrechnung / Vertragsdauer:

In den nachfolgenden Positionen werden die Kosten für
einen Wartungsvertrag über das 1. bis 4. Jahr
abgefragt.

Die Vergütung erfolgt jährlich nach Durchführung der
Wartungsarbeiten.

**3.1.3.1 Wartungsvertrag 1. Jahr, E-Anlage**
Wartungsvertrag wie zuvor beschrieben,  jedoch

Wartungsvertrag gemäß Leistungsbeschreibung "Wartung
und Inspektion der elektrischen Anlage" für das 1.
Vertragsjahr.

Die Kosten für Verschleiß- bzw. Ersatzteile sind nicht
mit einzukalkulieren.
Menge: 1,000 psch

**3.1.3.2 Wartungsvertrag 2. Jahr, E-Anlage**
Wartungsvertrag wie zuvor beschrieben,  jedoch

Wartungsvertrag gemäß Leistungsbeschreibung "Wartung
und Inspektion der elektrischen Anlage" für das 2.
Vertragsjahr.

Die Kosten für Verschleiß- bzw. Ersatzteile sind nicht
mit einzukalkulieren.
Menge: 1,000 psch

**3.1.3.3 Wartungsvertrag 3. Jahr, E-Anlage**
Wartungsvertrag wie zuvor beschrieben,  jedoch

Wartungsvertrag gemäß Leistungsbeschreibung "Wartung
und Inspektion der elektrischen Anlage" für das 3.
Vertragsjahr.

Die Kosten für Verschleiß- bzw. Ersatzteile sind nicht
mit einzukalkulieren.
Menge: 1,000 psch

**3.1.3.4 Wartungsvertrag 4. Jahr, E-Anlage**
Wartungsvertrag wie zuvor beschrieben,  jedoch

Wartungsvertrag gemäß Leistungsbeschreibung "Wartung
und Inspektion der elektrischen Anlage" für das 4.
Vertragsjahr.

Die Kosten für Verschleiß- bzw. Ersatzteile sind nicht
mit einzukalkulieren.
Menge: 1,000 psch

USt %: 19,00
